# Schulgebäude Saarlandstraße Bochum
Angebotsaufforderung (GAEB 90, DA83)
DV-Nummer: G2768
Währung: EUR

## 0401 BA1 SANITÄR- & HEIZUNGSTECHNIK
Datum: 06.07.26

*Hinweis*
Bauleistungen:  SANITÄR- UND HEIZUNGSINSTALLATION

Bauvorhaben:  Sanierung Oberstufentrakt
  Märkisches Gymnasium Wattenscheid
  Saarlandstraße 40-44
  44866 Wattenscheid

Bauherr:  Stadt Bochum
  Zentrale Dienste
  Technisches Gebäudemanagement ZD 3
  44789 Bochum

*Hinweis*
OBJEKTBESCHREIBUNG

Die Stadt Bochum saniert das Märkische Gymnasium und
die Stadthalle in Wattenscheid. Bei der
Märkischen Schule Wattenscheid an der Saarlandstraße
3844 handelt es sich um ein städtisches
Gymnasium.

Das Schulgrundstück ist unregelmäßig geschnitten,
grenzt im Norden an die Propst-Hellmich-Promenade, im
Osten an Privatgrundstücke der Bahnhofstraße, im Süden
an Privatgrundstücke der Franz-Werfel-Straße
und im Westen an die Saarlandstraße bzw. ebenfalls an
Privatgrundstücke. Der Gebäudekomplex beinhaltet
die im Norden an den Block B angeschlossene Stadthalle
sowie das freistehende Schulgebäude für die
Oberstufe.

Geplant ist eine umfassende brandschutztechnische und
energetische Sanierung des gesamten
Schulkomplexes in 7 Bauabschnitten. Das beinhaltet die
energetische Sanierung der Fassade mit einer
Dämmung in der Fläche und dem Austausch der
Fensterflächen, dem Dämmen des Dachraumes und der
erdberührenden Bauteile sowie die Erneuerung der
technischen Anlagen wie Heizung, Lüftung, Sanitär und
Elektro. Im Bereich Brandschutz liegt der Fokus auf
den Rettungswegen. Hier müssen Türen und Flure
ertüchtigt werden und in weiten Teilen ein zweiter
Rettungsweg, ggf. auch über außenliegende
Fluchttreppen,
geschaffen werden.

Unter Denkmalschutz stehen die Baukörper der
Stadthalle und Schule (Bauteil BF), ohne den südlichen
Erweiterungsflügel (Bauteil L, K und Bauteil M).
Weiterhin stehen die begrünten Außenanlagen an der
Saarlandstraße und der südlich gelegene Pausenhof
unter Denkmalschutz.

Das Gymnasium inklusive Turnhalle sowie die Stadthalle
wurden in den Jahren 19561962 in drei
Bauabschnitten errichtet. 1998 wurde im südlichen Teil
des Grundstücks ein zweigeschossiger
Schulerweiterungsbau errichtet.
Die Sporthalle wurde in den Jahren 2023/24 neu
errichtet.

1.2 Gegenstand dieser Leistungsbeschreibung

Das Leistungsverzeichnis beinhaltet die Arbeiten der
lufttechnischen Anlagen.

Die Leistungen umfassen im Wesentlichen die Demontage
und Erneuerung bzw. Anpassung von
Lüftungsleitungen, Luftdurchlässen,
Volumenstromreglern, Brandschutzklappen,
Schalldämpfern,
Befestigungen, Dämmungen sowie die erforderlichen
Anschluss- und Nebenarbeiten innerhalb der jeweiligen
Bauabschnitte. Die Ausführung erfolgt unter
Berücksichtigung des laufenden Schulbetriebs sowie der
abschnittsweisen Umsetzung der Gesamtmaßnahme.

Die Arbeiten an den beiden Bauabschnitten des
Oberstufengebäudes laufen nacheinander in einem Abstand
von ca. einem Jahr.

1.3 Angaben zur geplanten Baumaßnahme / Bauablauf

Die Durchführung der Baumaßnahme erfolgt
bauabschnittsweise im laufenden Schulbetrieb. Hierbei
sind die
ausgeschriebenen Leistungen folgendermaßen geplant:

Bauabschnitt 1: Obergeschoss
Bauabschnitt 2: Erdgeschoss

Folgende Arbeitsschritte sind geplant:

Obergeschoss:

1. Absperrung des Baustellenbereichs
2. Baustelleneinrichtung
3. Abbrucharbeiten 1. OG und Außenbereich
4. Rohbauarbeiten Innenbereich
5. Abbruch Abhangdecke
6. Demontage ELT/HLS
7. Montage ELT
8. Montage Abhangdecke/Vorsatzschalen
9. Fliesenarbeiten
10. Montage HLS
11. Montage Innentüren

Erdgeschoss:

1. Bauzaun umstellen
2. Abbrucharbeiten EG und Außenbereich
3. Rohbauarbeiten Innenbereich
4. Abbruch Abhangdecke
5. Demontage ELT/HLS
6. Montage ELT
7. Montage Abhangdecke/Vorsatzschalen
8. Fliesenarbeiten
9. Montage HLS
10. Montage Innentüren
11. Montage Metallbauelemente
12. Malerarbeiten
13. Endreinigung
14. Pflasterarbeiten/Stufen/Rampe
15. Abbau Bauzaun

Die genaue Projektierung und Abstimmung des Bauablaufs
erfolgt in Abstimmung mit den beteiligten Firmen,
der Bauleitung und dem Nutzer.

2.1 Lage der Baustellen

Das Bauvorhaben "Sanierung des Märkischen Gymnasiums"
liegt im Stadtteil Bochum-Wattenscheid.

Das Gebäude kann von der öffentlichen Verkehrsfläche
der nördlich verlaufenden
Propst-Hellmich-Promenade oder über die westlich
verlaufende Saarlandstraße über befestigte Zufahrten
erreicht und unter Einbeziehung des Schulhofs
weitgehend umfahren werden.

Die Zufahrt ist durch Schranken oder Tore versperrt.
Das Öffnen und Schließen ist mit dem
Schul-Hausmeister zu koordinieren.

In den Zeiten jeweils ab 30 Minuten vor Schulbeginn
sowie bis 30 Minuten nach Schulschluss ist mit
erhöhtem Personenverkehr auf dem Grundstück und in den
angrenzenden Bereichen zu rechnen. In diesen
Zeiten sowie in den Pausen darf kein LKW-Verkehr
stattfinden.

Schulhof- und Schulwegflächen sind  falls unbedingt
erforderlich  grundsätzlich nur mit höchster Vorsicht
und in Schritttempo zu befahren.

Die Zufahrtswege müssen ständig für Rettungsfahrzeuge
frei bleiben; sie dürfen nicht durch Maschinen oder
Materiallagerungen blockiert werden.

Kraftfahrzeug- und Geräteverkehr darf auf dem
Schulgrundstück und auf den Nebenflächen nur mit einer
zusätzlichen Aufsichtsperson außerhalb des Fahrzeuges
bzw. Gerätes erfolgen. Diese ist durch den AN zu
stellen.

Schul-Betriebszeiten:
Schulbeginn: 8.00 Uhr
Schulende: 16.00 Uhr

Firmenfahrzeuge dürfen in begrenzter Zahl im
ausgewiesenen Bereich auf dem Schulhof parken.

Von den Arbeiten und den Zulieferungen der Materialien
dürfen keinerlei Gefahren für die Schüler und
Besucher ausgehen. Alle hierzu erforderlichen
Maßnahmen sind zu treffen und in die Einheitspreise
einzurechnen.

Die Hinweise der Bauleitung, der Fachingenieure, des
Sicherheits- und Gesundheitsschutzkoordinators
sowie des Bauherrn sind zu beachten. Bei Bedarf sind
vom AN Sperrgenehmigungen einzuholen. Deren
Auflagen sind ebenfalls verbindlich zu beachten.

Die Zufahrt zu der Baustelle und zu den
Baustelleneinrichtungen erfolgt über eine öffentliche
Straße. Die
Einholung der Genehmigung für die Nutzung durch
besondere Fahrzeuge, z. B. Schwertransport, Überbreite
oder Überlänge, erfolgt durch den AN. Gebühren für die
Genehmigung und die Kosten der Nutzung trägt der
AN und sind, sofern nicht gesondert beschrieben, in
die Einheitspreise einzukalkulieren.

2.2 Örtlichkeit

Der Bieter ist verpflichtet, sich vor Abgabe des
Angebotes an Ort und Stelle über Art, Umfang und
eventuelle
Erschwernisse der auszuführenden Leistung sowie über
die Zufahrtsmöglichkeiten zum Gebäude zu
informieren. Nachforderungen aus Unkenntnis der
Örtlichkeit werden nicht berücksichtigt.

Der Bieter erklärt mit Abgabe des Angebotes, dass die
Ausschreibungsunterlagen einschließlich der
beigefügten Planungsunterlagen zu einer einwandfreien
Kalkulation ausreichen. Spätere Einwände in Bezug
auf Mehrforderungen können in diesem Zusammenhang
nicht berücksichtigt werden.

Parkmöglichkeiten für Firmenfahrzeuge stehen innerhalb
der Baustelleneinrichtung nur in sehr begrenztem
Umfang zur Verfügung. Der genaue Platzbedarf ist vor
Ausführung mit der örtlichen Bauleitung abzustimmen
und kann nur zu Anlieferungszwecken genutzt werden. In
den Zeiten jeweils ab 30 Minuten vor Schulbeginn
und nach Schulschluss sowie in den Pausen darf kein
PKW- bzw. LKW-Verkehr stattfinden.

2.3 Baustelleneinrichtung

Die gesamte, für den reibungslosen Baustellenablauf
erforderliche Baustelleneinrichtung, die Geräte und
Maschinen etc., deren Transport zum und vom Einsatzort
sowie das Umsetzen aller Einrichtungen zur
Ausführung der beschriebenen Arbeiten ist in die
Einheitspreise einzukalkulieren und wird nicht
gesondert
vergütet.

Die Baustelleneinrichtung ist vor Beginn der Arbeiten
mit der Bauleitung abzustimmen. Es werden begrenzte
Lagermöglichkeiten in Form von Stellflächen zur
Verfügung gestellt. Die Nutzung der im
Baustelleneinrichtungsplan eingetragenen Standorte für
Materiallagerung und Container bzw. zusätzlich
erforderliche Flächen sind mit der Bauleitung vor
Beginn der Arbeiten abzustimmen, ebenso die Plätze für
Geräte- und Schuttcontainer.

Grundsätzlich sind die ausgewiesenen Flächen für alle
und nicht nur für einzelne Firmen vorgehalten. Der
Flächenbedarf ist bei der Bauleitung anzumelden und
kann dann ggf. zugewiesen werden. Sofern zusätzliche
Flächen benötigt werden, sind diese vom AN
eigenverantwortlich zu beschaffen. Für die Absicherung
der
Materialien und persönlichen Gegenstände hat der AN zu
sorgen.

Die Gestellung von Hebezeugen und Maschinen für den
Transport auf der Baustelle und für die
ordnungsgemäße Ausführung der Arbeiten des AN sind in
die Einheitspreise einzukalkulieren und werden
nicht gesondert vergütet.

2.4 Versorgungsanschlüsse

Bauwasser und Baustrom werden zu Beginn der Maßnahme
eingerichtet.

Die Nutzung der vorhandenen technischen Anlagen des
Gebäudes ist nur nach vorheriger Abstimmung mit
der Bauleitung zulässig. Eingriffe in bestehende
lufttechnische Anlagen, Lüftungsleitungen,
Brandschutzklappen oder zugehörige Regel- und
Steuerungskomponenten dürfen ausschließlich nach
Freigabe durch die Bauleitung erfolgen.

Erforderliche Außerbetriebnahmen, Demontagen,
provisorische Maßnahmen sowie Wiederinbetriebnahmen
sind rechtzeitig anzumelden und mit der Bauleitung
sowie dem Nutzer abzustimmen. Die Funktionsfähigkeit
von angrenzenden, weiterhin betriebenen
Anlagenbereichen ist während der Bauzeit
sicherzustellen.

2.5 Verwertung / Beseitigung

Abfälle im Sinne des Kreislaufwirtschafts- und
Abfallgesetzes (KrW-/AbfG), z. B. Bau- und
Abbruchabfälle,
Erdaushub etc., sind vorrangig zu verwerten. Abfälle,
die nicht verwertet werden können, sind
ordnungsgemäß zu beseitigen.

Abfälle im Sinne des Kreislaufwirtschafts- und
Abfallgesetzes (KrW-/AbfG) der im Leistungsverzeichnis
enthaltenen Positionen sind entsprechend ihrer
Abfallschlüsselnummer einer für sie zugelassenen
Abfallentsorgungsanlage zuzuführen.

Demontierte Bauteile und Materialien aus dem Gewerk
Lüftung, wie z. B. Lüftungskanäle, Wickelfalzrohre,
Formstücke, Luftdurchlässe, Brandschutzklappen,
Schalldämpfer, Dämmstoffe, Befestigungen sowie
sonstige Anlagenteile, sind fachgerecht zu
demontieren, zu trennen, zu sammeln und entsprechend
den
geltenden Vorschriften zu verwerten bzw. zu entsorgen.
Die Entsorgungsnachweise sind auf Verlangen der
Bauleitung vorzulegen.

*Hinweis*
PROJEKTBESCHREIBUNG:

HEIZUNGS- UND SANITÄRINSTALLATION

Das Märkische Gymnasium Wattenscheid an der
Saarlandstraße 3844 in Bochum-Wattenscheid wird im
Zuge einer umfassenden Sanierungsmaßnahme
brandschutztechnisch, energetisch und technisch
ertüchtigt.
Im Rahmen dieser Maßnahme werden die Heizungs- und
Sanitärinstallationen in den betroffenen
Bauabschnitten angepasst, erneuert und an die
zukünftige Nutzung sowie an die aktuellen technischen,
hygienischen und brandschutztechnischen Anforderungen
angepasst.

HEIZUNGSINSTALLATION

Im Bereich der Heizungsinstallation sind Anpassungen
an den vorhandenen Heizflächen aufgrund der
geplanten baulichen Veränderungen im Objekt
vorgesehen. Die bestehenden Heizflächen unterhalb der
Brüstungen werden demontiert. Im Erdgeschoss erfolgt
die Montage neuer, raumhoher Heizflächen.

Die neuen Heizflächen sind an die vorhandene bzw. neu
anzupassende Heizungsinstallation anzuschließen.
Hierzu sind die erforderlichen
Rohrleitungsanpassungen, Anschlussleitungen,
Armaturen, Befestigungen
sowie die notwendige technische Dämmung herzustellen.
Die Ausführung erfolgt unter Berücksichtigung der
baulichen Gegebenheiten, der neuen Raumaufteilung
sowie der geplanten Fassaden- und
Innenausbauarbeiten.

Die Demontage der vorhandenen Heizflächen umfasst das
Entleeren, Trennen, Lösen, Aufnehmen und
Abtransportieren der Heizkörper einschließlich der
nicht weiter genutzten Anschlussleitungen,
Befestigungen,
Konsolen und Armaturen. Nicht mehr benötigte
Leitungsabschnitte sind fachgerecht zurückzubauen bzw.
dauerhaft stillzulegen.

Die Montage der neuen Heizflächen erfolgt
einschließlich aller erforderlichen Nebenleistungen,
wie dem
Herstellen der Anschlüsse, dem Einbau von
Heizkörperventilen, Rücklaufverschraubungen,
Entlüftungen
sowie der fachgerechten Befestigung an den
vorgesehenen Montageflächen. Nach Abschluss der
Arbeiten
sind die betroffenen Anlagenteile zu befüllen, zu
entlüften und auf Dichtheit zu prüfen.

SANITÄRINSTALLATION

Im Bereich der Sanitärinstallation ist die Sanierung
der WC-Anlagen für Schülerinnen und Schüler sowie für
das Lehrpersonal auf beiden Etagen vorgesehen. Die
vorhandenen Sanitärobjekte, Armaturen,
Anschlussleitungen und zugehörigen Installationen
werden demontiert und durch neue Anlagen ersetzt.

Im Zuge der Sanierungsmaßnahme werden die bestehenden
WC-Bereiche funktional überarbeitet und an
die geplante Nutzung angepasst. Darüber hinaus werden
zusätzliche WC-Anlagen geschaffen. Hierzu sind
die erforderlichen Trinkwasser-, Schmutzwasser- und
Entlüftungsleitungen herzustellen, anzupassen bzw. an
die vorhandenen Installationen anzubinden.

Die Trinkwasserinstallation ist nach den allgemein
anerkannten Regeln der Technik auszuführen. Sämtliche
Leitungen sind entsprechend den geltenden
Anforderungen zu dämmen. Die Leitungsführung ist so
herzustellen, dass ein hygienisch einwandfreier
Betrieb der Trinkwasseranlage sichergestellt wird.
Nicht mehr
genutzte Leitungsabschnitte sind vollständig
zurückzubauen bzw. dauerhaft und fachgerecht von der
weiter
betriebenen Installation zu trennen.

Die Entwässerungsleitungen sind entsprechend der
geplanten Sanitärobjekte neu herzustellen bzw.
anzupassen. Anschlussleitungen, Formstücke,
Befestigungen und erforderliche Revisionsmöglichkeiten
sind
fachgerecht auszuführen. Die Einbindung in die
vorhandene Entwässerungsanlage erfolgt in Abstimmung
mit
der Bauleitung und unter Berücksichtigung der
örtlichen Gegebenheiten.

Sämtliche erforderlichen brandschutztechnischen
Abschottungen im Bereich von Wand- und
Deckendurchführungen sind entsprechend den geltenden
Vorschriften herzustellen. Die Ausführung der
Installationsarbeiten hat unter Berücksichtigung des
laufenden Schulbetriebs sowie der abschnittsweisen
Umsetzung der Gesamtmaßnahme zu erfolgen.

*Hinweis*
ALLGEMEINE VORBEMERKUNGEN

1. Für die Ausführung der Arbeiten gelten die
anerkannten Regeln der Technik, im Besonderen sind
dies:
die VDE- Bestimmungen
die Vorschriften der VOB, Teil B und C, DIN 18380, DIN
18 381, DIN 18 382, Heizungs-, Wasser- und
AbwasseranIagen sowie Elektroanlagen
(hierzu siehe auch Pkt. 2.)
die technischen Anschlussbedingungen (TAB) des
örtlichen Elektrizitäts- Versorgungs- Unternehmens
(EVU)/I sowie Gas- und Wasserversorgungsunternehmer
die Vorschriften der Feuerwehr und des Bauordnungsamtes
das Brandschutzkonzept
die Vorschriften des Gewerbeaufsichtsamtes
die UnfaIlverhütungsvorschriften (UK NRW)
die Arbeitsstättenrichtlinien und -verordnungen
die Landesbauordnung NRW
die Schulbaurichtlinien
die LeitungsanIagenrichtlinie (LAR - NRW)
die Lüftungsanlagenrichtlinie (LUAR NRW)

2. Arbeiten gemäß VOB Teil C: Allgemeine
Vertragsbedingungen für Bauleistungen (ATV)
Die nachfolgend beschriebenen Arbeiten sind gemäß der
VOB Teil C: AIIgemeine Vertragsbedingungen für
Bauleistungen (ATV).
AIIgemeine Regelungen für Bauarbeiten aller Art,
DIN 18299, Ausgabe 2019
Lüftungstechnischen Anlagen - DIN 18379, Ausgabe 2019
Heizanlagen und zentrale Warmwasseranlagen -
DIN 18380, Ausgabe 2019
Gas-, Wasser- und Entwässerungsanlagen innerhalb von
Gebäuden - DIN 18381, Ausgabe 2019
Elektrotechnische Anlage - DIN 18382, Ausgabe 2019
durchzuführen.

Die unter Pkt. 3 "Ausführung", der oben aufgeführten
Vorschriften (ATV), aufgeführten Leistungen, wie z.B.
die EinsteIIung der Anlagen, die Durchführung von
Prüfungen (z.B. Druckprüfungen, Abnahmeprüfungen,
Funktionsprüfungen usw.), einmalige Einweisung des
Bedienungs- und Wartungspersonal und das Erstellen
der mitzuliefernden Unterlagen, sind gem. der ATV Teil
der Leistungserfüllung. Die vorstehend genannten
Leistungen werden somit nicht gesondert vergütet, und
sind in die Einheitspreise der ausgeschriebenen
Positionen einzukalkulieren.

Die mitzuliefernden Unterlagen, gem. Pkt. 3
"Ausführung" ATV', sind dem Nutzer/ Bauherrn mind. 1
Woche
vor der Einweisung zu übergeben.

*Hinweis*
TECHNISCHE VORBEMERKUNG

Qualitätsfixierung, Produkt-, Fabrikats- und
Typen-Nennungen:

In Fällen, in denen eine Fabrikats- und Typenangabe
gefordert wird, ist diese vom Bieter zwingend
einzutragen. Die in den Positionen beschriebenen Maße
und Leistungsangaben sind mit dem vom Bieter
angebotenen Fabrikat / Typ einzuhalten.

Unklarheiten des Textes in der Ausschreibung sind vor
der Angebotsabgabe zu klären, hier dient die
Veröffentlichende Stelle als Ansprechpartner.

Das Leistungsverzeichnis dient nicht als
Bestellunterlage für den Unternehmer.

*Hinweis*
HINWEIS: ABRECHNUNGSUNTERLAGEN

Rechnungen sind an:

Stadt Bochum
Zentrale Dienste
Technische Gebäudemanagement
Universitätsstraße 43-49
44789 Bochum

zu adressieren und digital an den Bauherrn und die
Projektsteuerung zusenden. Parallel dazu wird die
Rechnung inkl. aller Anlagen ebenfalls digital an den
Fachplaner gesendet. Der Posteingang zählt für den
Bearbeitungszeitraum. Die entsprechenden Kontaktdaten
der Projektsteuerung bzw. der Fachplanung
werden nach der Zuschlagserteilung bekannt gegeben.

Die Bauüberwachung ist bevollmächtigt Rechnungen
entgegenzunehmen und durch Stempel den Eingang
formell zu dokumentieren. Das Eingangsdatum beim
Auftraggeber zählt als Frist für die Zahlfrist gemäß
VOB. Rechnungen haben die Auftragsnummer zu enthalten.

Alle für die Abrechnung notwendigen Unterlagen
(Lieferscheine, Aufmaßblätter, Stundenlohnzettel,
Tagesberichte, Entsorgungsnachweise) sind VOB-gemäß in
prüffähiger Form DIN A4-Format einzureichen.
Die Rechnungen müssen sich exakt auf die im LV
genannten Positionen und Ordnungszahlen beziehen und
kumuliert aufgestellt sein. Den Schlussrechnungen sind
unaufgefordert die Materialnachweise in Form von
objektbezogenen Lieferscheinen beizufügen. Für die
brandschutzrelevanten Bauteile hat der AN
Prüfzeugnisse, Prüfbücher der eingebauten Materialien
und Fachunternehmerbescheinigungen einzureichen.
Der Einbau ist mit der Bauüberwachung und dem
Brandschutzsachverständigen im Vorfeld abzustimmen.
Eventuell sind Zwischenabnahmen erforderlich. Es wird
ausdrücklich darauf hingewiesen, dass nur dieses
Leistungsverzeichnis mit Preisen zur Bewertung
zurückzugeben ist. Änderungen und nicht vorgesehene
Eintragungen im Leistungsverzeichnis haben keine
Gültigkeit und führen zum Ausschluss.
Eigene Lieferbedingungen des AN, die dem
Leistungsverzeichnis widersprechen, werden nicht
anerkannt.

*Hinweis*
HINWEIS: AUFMAß

Zu jeder Rechnungs- Prüfung wird ein nachvollziehbares
Aufmaß benötigt, dass die Informationen über die
Etage und die Raumbezeichnung enthält. Jeder Raum ist
separat und nach Medien (z.B.: Vor- u. Rücklauf)
getrennt zu erfassen und mit Zeichnungen, Belegen,
usw. zu dokumentieren. Die Aufmaße sind gemeinsam
mit der Bau,- Objektüberwachung TGA zu erstellen.

*Hinweis*
HINWEIS: NACHTRAGSANGEBOTE

Für Leistungen, die im Leistungsverzeichnis nicht
enthalten, jedoch erforderlich sind, ist vor deren
Ausführung ein Nachtragsangebot zu erstellen. Das
Angebot muss eine detaillierte Übersicht der
Kalkulation
der Einheitspreise sowie eine tabellarische
Aufstellung der Preisbildung umfassen. Darüber hinaus
sind die
entsprechenden Nachweise der Einkaufspreise beizufügen.

Für Nachträge ist immer die Titel Nr. 99 zu verwenden.
z. B.
1. Nachtrag, Titel Nr. 99  erste Position  99.1.1
  zweite Position 99.1.2
2. Nachtrag, Titel Nr. 99  erste Position 99.2.1
  zweite Position 99.2.2

Darüber hinaus sind die Nachträge entsprechend der
drei Nachtrags-Hauptarten zu gliedern. Die jeweilige
Nachtragsart ist eindeutig in der Positionsnummer zu
kennzeichnen:

I. Mengenänderungen = 10 %
gemäß § 2 Abs. 3 VOB/B
Kennzeichnungselement: M
Beispiel: 99.1.1 M

II. Geänderte Leistungen
gemäß § 2 Abs. 5 VOB/B
Kennzeichnungselement: G
Beispiel: 99.1.1 G

III. Zusätzliche Leistungen
gemäß § 2 Abs. 6 VOB/B
Kennzeichnungselement: Z
Beispiel: 99.1.1 Z

Im Falle von geänderten Leistungen (II) ist zusätzlich
eindeutig anzugeben, auf welche Basisposition des
Leistungsverzeichnisses sich die jeweilige geänderte
Leistung bezieht.

*Hinweis*
HINWEIS: MONTAGEPLANUNG

Vor Baubeginn ist durch den AN eine Werk- und
Montageplanung gem. VOB zu erstellen. Die
Montageplanung muss getrennt nach Gewerken, 2-fach in
DIN A4- Ordner mit Inhaltsverzeichnis, rechtzeitig
vor Montagebeginn der Objektüberwachung  zur Einsicht
und Prüfung vorliegen.
Zur Prüfung dieser Werks- und Montageplanung wird
seitens der Bau,- Objektüberwachung TGA ein
Zeitraum von 2 Kalenderwochen eingeräumt. Verspätete
Vorlegung dieser Werks- und Montageplanung und
die damit verbundenen Kosten gehen zu Lasten des
Auftragnehmers. Vor der Montage der technischen
Einrichtungen ist mit den Auftragnehmern (AN) der
anderen technischen Gewerke rechtzeitig Kontakt
aufzunehmen und eine Koordination vorzunehmen.
Änderungen jeglicher Art, auch Änderungen bei anderen
Gewerken und bauliche Maßnahmen, die auf ungenügende
oder unterlassene Koordination zurückzuführen
sind, gehen zu Lasten des Auftragnehmers.

*Hinweis*
HINWEIS: BAUTAGEBÜCHER

Bautagebücher sind für die Baustelle zu erstellen und
wöchentlich der Bau,- Objektüberwachung TGA
vorzulegen. Die Tagebücher müssen täglich geführt
werden.

*Hinweis*
HINWEIS: MONTAGEHÖHE

Folgendene lichte Raumhöhen in den Geschossen ergeben
sich:

Erdgeschoss:  ca.  750 m² BGF  Montagehöhe bis 4,00
m
1.Obergschoss:  ca.  750 m² BGF  Montagehöhe bis
4,00 m

Die aufgeführten Montagehöhen sind in den
nachfolgenden Einheitspreisen, sowie in der Position
Stellung
von Leitern und Gerüste für die gesamte Dauer der
Bauzeit einzukalkulieren.

*Hinweis*
HINWEIS: KALKULATION

Die beschriebenen Leistungen verstehen sich, wenn
nicht anders erläutert, jeweils für eine komplette
Leistung, bestehend aus Lieferung, transport zum
Verwendungs Ort, Montage betriebsfertigem Anschluss,
Einregulierung und Inbetriebnahme der Anlagenteile und
der Gesamtanlage. Objektüberwachung  sowie
Baustelleneinrichtung sind in den Einheitspreisen
einzukalkulieren.

### Titel 01 SANITÄRINSTALLATION

*Hinweis*
Zusätzliche Technische Vorschriften für Gas-, Wasser-
und Abwasser-Installationsarbeiten nach DIN 18381

Die Ausführung der Leistungen hat nach dem jeweils
neuesten Stand der allgemeinen Regeln der Technik zu
erfolgen.

Die Leitungsanlagen-Richtlinie (LAR) ist einzuhalten.

Bei frei verlegten Rohrleitungen - auch bei Verlegung
in Installationsschächten - sind alle
Rohrbefestigungen mit körperschalldämmenden Packungen
zu versehen. Mehrere gleichlaufende
Leitungen sind mit einer Sammelschiene zu befestigen.
Bei unter Putz verlegten Rohrleitungen sind die
Rohre mit geeigneten körperschalldämmenden Stoffen zu
isolieren. Die Auflagen der DIN 4109 sind
hierbei zu erfüllen.

Bei allen Flanschverbindungen dürfen nur
oberflächengeschützte, nichtrostende Schrauben und
Muttern
verwendet werden.

Durch eine Prüfung der vom Auftragnehmer erarbeiteten
Unterlagen durch den Auftraggeber bzw. dessen
Beauftragten, wird die Gewährleistung des
Auftragnehmers in keiner Weise eingeschränkt.

Nach VOB Teil B § 12, findet eine förmliche Abnahme
statt. Vor der Abnahme sind dem Auftraggeber,
2-fach in Ordnern abgeheftet, die mitzuliefernden
Unterlagen laut DIN 18381 (VOB Teil C) Punkt 3.5 zur
Prüfung vorzulegen.

Druckprüfungen sind erforderlichenfalls auch
abschnittsweise durchzuführen, ohne das hierfür eine
besondere Vergütung gezahlt wird. Vor Druckprüfungen
ist die Objektüberwachung  zu informieren. Über
die Durchführung der Druckprüfung ist der
Objektüberwachung  ein Protokoll zu übergeben.

Das Aufmaß ist gemeinsam mit dem Auftraggeber oder
dessen Beauftragten durchzuführen. Die Termine
hierzu sind rechtzeitig zu vereinbaren. Teilaufmaße
sind zu nummerieren und in einer Massenberechnung
zusammenzufassen. Die einzelnen Teilaufmaße sind in
einem Montageplan festzuhalten.

Die Ausführung der technischen Gewerke ist gem. den
Anforderungen
der nachfolgenden Unteralgen durchzuführen:
 - Brandschutzgutachten
 - Hygienegutachten
   - Baugenehmigung

#### Bereich 01.01 ZENTRALE WASSERANLAGEN

**01.01.1 Aufputz- Wasserzähler als Unterzähler zur Fernauslesung**
Aufputz- Wasserzähler als Unterzähler zur Fernauslesung
vorbereitet zur Aufnahme von Kommunikationsmodulen:
Lieferumfang:
Einstrahl- Flügelrad Wasserzähler, Volltrockenläufer
mit
Magnetkupplung, mit oberflächenvergütetem Gehäuse gemäß
UBA Bewertungsgrundlage und mit um 360° drehbarem
modularem Zählwerk, serienmäßig vorbereitet für die
Ausrüstung mit Kommunikationsmodul. Für horizontale und
vertikale Montage zugelassen nach MID z.B. zwischen
Eckverschraubungen oder in Zähleranschlusskästen.

zul. Dauerbelastung : min. 5,8 m³/h
Prüfdruck:  16 bar

Wasserzähler geeicht und für Trinkwasseranlagen
zugelassen.
Zubehör:
Verschraubung:  paarweise
Kommunikationsmodule:  M-Bus für Fernauslese

Liefern und betriebsfertig montieren.
Menge: 1,000 St

**Ausführungsbeschreibung 0001 Druckminderer-Filter-Kombination, mechanisch wirkender,**
*Druckminderer-Filter-Kombination, mechanisch wirkender,*
Druckminderer-Filter-Kombination, mechanisch wirkender,
manueller Rückspülfilter, Druckregler mit
druckentlastetem
Einsitzventil und Vordruckentlastung, Innenteile aus
Rotguss,
Edelstahl und Kunststoff, automatische differenzdruck
gesteuerter Anzeige bei Verschmutzung des Filters,
lichtundurchlässige Filtertasse zum Schutz vor
Veralgung, mit
Anschlussflansch und hochwertiger Bedieneinheit aus
Rotguss
für den Rückspül- und Ablassvorgang, Ventilgehäuse des
Druckminderers aus transparentem Kunststoff,
Ausgangsdruck
individuell an arretierbarem Kunststoffeinstellrad mit
Anzeigeskala einstellbar, Druckminderer komplett
wartungsfähig,
integrierter eingangsseitiger Edelstahl-Schmutzfänger,
Außengewinde für flachdichtende Verschraubungen,
Filtereinsatz
komplett austauschbar, drehbare Ablaufvorrichtung nach
DIN
EN 1717, totraumfrei, Einbaulage waagerecht und
senkrecht,
Ablaufventil unten, Monatswartungsanzeige zur
Einhaltung der
Rückspülintervalle, inkl. Manometer für Hinterdruck,
inkl. Sechskantschlüssel, inkl. Rotguss Basis-Modul,
DVGW-Zulassung,
nach UBA KTW BWGL, nach UBA-Bewertungsgrundlage, bis
DN 32 Schallschutzzulassung nach DIN EN ISO 3822
Klasse 1,
DIN EN 1213/DIN EN 13443/DIN EN 1567, Druckstufe PN 16,
max. Betriebstemperatur 30 °C, min. Vordruck 0,2 MPa,
min.
Ausgangsdruck 0,15 MPa, max. Ausgangsdruck 0,60 MPa,
werksseitige Voreinstellung 0,4 MPa, untere
Durchlassweite 90
µm, obere Durchlassweite 125 µm, Hinweis: die
Anforderung
zur Wartung gem. DIN EN 806-5 ist einzuhalten

Der Bieter erklärt,dass er das nachfolgende Fabrikat /
Typ
anbietet:

Gewähltes Fabrikat :

'.........'
(vom Bieter einzutragen)

Gewählter / Typ :

'.........'
(vom Bieter einzutragen)

(Es ist nur ein Fabrikat / Typ zu benennen. Es ist
zwingend
erforderlich, dass die Angaben in den dafür
vorgesehenen
Zeilen vollständig eingetragen werden. Wenn einzelne
Angaben fehlen, bzw. Mehrfachnennungen erfolgen, kann
dies zum Ausschluss von der Wertung führen. Der
Nachweis der Gleichwertigkeit ist nach Aufforderung
durch den
AG durch den Bieter zu erbringen.)

Liefern und betriebsfertig montieren.

**01.01.2 Druckminderer- Filter- Kombination DN 32**
Leistung wie zuletzt in vollem Wortlaut beschrieben,
jedoch
Druckminderer- Filter- Kombination DN 32

inkl. Verschraubungen.

Liefern und betriebsfertig montieren.
Menge: 1,000 St

**01.01.3 Rückspülautomatik für Druckminderer- Filter- Kombination**
Rückspülautomatik für zuvor beschriebene Druckminderer-
Filter- Kombination, elektronische, vollautomatische
Rückspülung, mit motorbetriebener Absperrung,
Stromversorgung
über Schukostecker, Nachlaufautomatik bei Stromausfall
mit
Batterien, Einstellungen bleiben bei Stromausfall
erhalten,
Anschlusskabellänge 1,5 m, Anschlussmöglichkeit über
zusätzliche Kabeldurchführung für Fernschaltung und
Fernüberwachung, Rückspülintervalle in 16 Stufen über
LED-Anzeige einstellbar zwischen vier Minuten und drei
Monaten, serienmäßig funkentstört, min. Umgebungstemperatur 0 °C

Liefern und betriebsfertig montieren.
Menge: 1,000 St

**01.01.4 Probeentnahmeventil DN 8**
Probeentnahmeventil DN 8 aus Edelstahl, zur genauen
Probenahme von Trinkwasser zur Bestimmung
mikrobiologischer und chemischer Parameter nach
TrinkwVO in
Kalt - und Warmwasserinstallationssystemen, bestehend
aus
Edelstahl im mediumberührten Bereich, absperrbar
mittels
beiliegendem Inbusschlüssel SW 5, Edelstahl-
Ventilkörper 360
drehbar, mit abflammbarem und drehbarem Edelstahl-
Auslaufbogen, bestehend aus Edelstahl im
mediumberührten
Bereich totraumfrei Betriebstemperatur bis max. 90
Grad C
Druckstufe (PN) 16 bar Einbaulage: waagerecht /
senkrecht
Medium: Trinkwasser abflammbar im Bereich des
Auslaufbogens, einschl. Verschraubungen.

Liefern und betriebsfertig montieren.
Menge: 1,000 St

**01.01.5 T-Stück zur Aufnahme Probeentnahmeventil**
T-Stück zur Aufnahme der vorgenannten Probenahmeventile
DN 8. Als V-Anschluss-Kombination mit zwei Abgängen
R1/2"
zur Messung von Temperatur in Trinkwassersystemen
mittels
int. Fühlertasche (Durchmesser 9mm) und R1/4" zur
Aufnahme
des Probeentnahmeventils. Druckverlustarmes Gehäuse mit
Volldurchgang komplett aus Rotguss, beständig gegen
aggressives Wasser, totraumfrei, Nenndruck PN 16,
ausgangsseitig mit Überwurfmutter, eingangsseitig mit
Außengewinde nach ISO 228, Teil 1, zum universellen
Anschluss von Verschraubungen für Kupfer-, Stahl,-
Edelstahl-
Mehrschichtverbundrohr, von DN 32 inclusive aller
Kleinteile
und Dichtungen.

Liefern und betriebsfertig montieren.
Menge: 1,000 St

#### Bereich 01.02 TRINKWASSERINSTALLATION

*Hinweis*
Die VDI 6023 ist zwingend einzuhalten. Dies gilt
besonders für
den Transport und die Lagerung der
Trinkwasserrohrleitungen.

Bei der Verlegung der Rohrleitungen ist der
Mindestabstand für
die Aufbringung der Wärmedämmung sowie der Abstand zu
wärmeabgebenden Leitungen zu berücksichtigen.

*Hinweis*
Bei Verbindung des nachfolgend aufgeführten
Rohrsystems mit
Pressverbindungen muss das Presswerkzeug nach den
Herstellerangaben einer regelmäßigen Wartung unterzogen
sein. Die Wartungsberichte sind der Objektüberwachung
vor
und währender der Baumaßnahme unaufgefordert
vorzulegen.

*Hinweis*
Die Anfertigung einer mikrobiologischen
Trinkwasseranalyse
nach VDI 6023 erfolgt durch den AN.

Die Fertigstellung der Installation zur Durchführung
der
Trinkwasserprobe ist dem Bauherren sowie der Bau,-
Objektüberwachung TGA rechtzeitig bekanntzugeben. Die
Beprobung des Trinkwassers muss mindestens sechs
Wochen vor der Übergabe an den Bauherrn erfolgen.

**Ausführungsbeschreibung 0002 Rohrleitung aus Edelstahl für Trinkwasserinstallation**
*Rohrleitung aus Edelstahl für Trinkwasserinstallation*
Rohrleitung Trinkwasser warm und kalt, Edelstahl
1.4401.
Edelstahl Versorgungssystem für Trinkwasseranlagen in
den
Dimensionen d12 - d108 mm aus nichtrostendem CrNiMo-
Stahl, Werkstoff Nr.: 1.4401 nach DIN EN 10088 mit
DVGW-Baumusterprüfzertifikat DW-8501AT2552, geprüft
nach
DVGW Arbeitsblatt W 534: Ausgabe Juli 2015 mit dem
Nachweis "undicht im unverpressten Zustand".

Edelstahl Systemrohre 1.4401 (CrNiMo-Stahl), erhöhter
Molybdängehalt von mindestens 2,2%, mit zusätzlich
innen
geglätteter Schweißnaht, biegbar, LABS-frei gemäß der
Richtlinie VDMA 24364 Prüfklasse A1, Rohrenden
hygienisch
verschlossen, Rohrlänge 6 m.

Edelstahl Pressfittings d12 - d54 mm und d76,1 - d108
mm, aus
CrNiMo-Stahl, Werkstoff Nr.: 1.4401 mit Pressindikator
zur
Erkennung nicht verpresster Verbindung vor der
Druckprobe,
hygieneunterstützendem Verschlussstopfen und
Konturdichtringen aus Butylkautschuk (CIIR) schwarz.

Die Fittings sind zur Verbesserung der
Korrosionsbeständigkeit
lösungsgeglüht und blankgeglüht. Die Systemkomponenten
entsprechen den aktuellen Bewertungsgrundlagen des
Umweltbundesamtes.

Bei den verpressten Pressfittings, kann die
Einstecktiefe durch
eine zerstörungsfreie Prüfung, im entleerten Zustand
der
Anlage, überprüft und dokumentiert werden.

Die Rohre, Fittings und Dichtungen sind zugelassen für
die
Desinfektion von Trinkwasser gemäß der Liste der
Aufbereitungsstoffe und Desinfektionsverfahren lt.
Trinkwasserverordnung - TrinkwV.

Die Verarbeitung und Verlegung ist nach DIN EN 806,
DIN EN
1717 und nationalen Ergänzungsnormen der Normenreihe
DIN
1988, den herstellerspezifischen Vorschriften sowie der
Einhaltung einschlägiger Normen durchzuführen. Die
herstellerspezifischen Eigenschaften sind durch einen
Nachweis
zu bestätigen.

Der Bieter erklärt,dass er das nachfolgende Fabrikat /
Typ
anbietet:

Gewähltes Fabrikat :

'.........'
(vom Bieter einzutragen)

Gewählter / Typ :

'.........'
(vom Bieter einzutragen)

(Es ist nur ein Fabrikat / Typ zu benennen. Es ist
zwingend
erforderlich, dass die Angaben in den dafür
vorgesehenen
Zeilen vollständig eingetragen werden. Wenn einzelne
Angaben fehlen, bzw. Mehrfachnennungen erfolgen, kann
dies zum Ausschluss von der Wertung führen. Der
Nachweis der Gleichwertigkeit ist nach Aufforderung
durch den
AG durch den Bieter zu erbringen.)

Liefern und betriebsfertig montieren.

**01.02.1 Edelstahl - Rohr 15 x 1,0 mm**
Leistung wie zuletzt in vollem Wortlaut beschrieben,
jedoch
Edelstahl - Rohr 15 x 1,0 mm

Liefern und betriebsfertig montieren.
Menge: 88,000 m

**01.02.2 Edelstahl - Rohr 18 x 1,0 mm**
Leistung wie zuletzt in vollem Wortlaut beschrieben,
jedoch
Edelstahl - Rohr 18 x 1,0 mm

Liefern und betriebsfertig montieren.
Menge: 17,000 m

**01.02.3 Edelstahl - Rohr 22 x 1,2 mm**
Leistung wie zuletzt in vollem Wortlaut beschrieben,
jedoch
Edelstahl - Rohr 22 x 1,2 mm

Liefern und betriebsfertig montieren.
Menge: 6,000 m

**Ausführungsbeschreibung 0003 Edelstahl - Bogen**
*Edelstahl - Bogen*
Bogen (alle Winkelgrade), für Rohrleitung aus Edelstahl
(Molybdänanteil min. 2,2%) nach DIN 1988 / EN 806,
verbinden mit zugelassenen Verbindungen

Liefern und betriebsfertig montieren.

**01.02.4 Edelstahl - Bogen 15 mm**
Leistung wie zuletzt in vollem Wortlaut beschrieben,
jedoch
Edelstahl - Bogen 15 mm

Liefern und betriebsfertig montieren.
Menge: 76,000 St

**01.02.5 Edelstahl - Bogen 18 mm**
Leistung wie zuletzt in vollem Wortlaut beschrieben,
jedoch
Edelstahl - Bogen 18 mm

Liefern und betriebsfertig montieren.
Menge: 8,000 St

**Ausführungsbeschreibung 0004 Edelstahl - Muffe**
*Edelstahl - Muffe*
für Rohrleitung aus Edelstahl (Molybdänanteil min.
2,2%) nach
DIN 1988 / EN 806 verbinden mit zugelassenen
Verbindungen.

Liefern und betriebsfertig montieren.

**01.02.6 Edelstahl - Muffe 15 mm**
Leistung wie zuletzt in vollem Wortlaut beschrieben,
jedoch
Edelstahl - Muffe 15 mm

Liefern und betriebsfertig montieren.
Menge: 16,000 St

**01.02.7 Edelstahl - Muffe 18 mm**
Leistung wie zuletzt in vollem Wortlaut beschrieben,
jedoch
Edelstahl - Muffe 18 mm

Liefern und betriebsfertig montieren.
Menge: 4,000 St

**Ausführungsbeschreibung 0005 Edelstahl - Reduziermuffe**
*Edelstahl - Reduziermuffe*
Reduziermuffe, für Rohrleitung aus Edelstahl
(Molybdänanteil
min. 2,2%) nach DIN 1988 / EN 806, verbinden mit
zugelassenen Verbindungen.

Liefern und betriebsfertig montieren.

**01.02.8 Edelstahl - Reduziermuffe 18 mm - 15 mm**
Leistung wie zuletzt in vollem Wortlaut beschrieben,
jedoch
Edelstahl - Reduziermuffe 18 mm - 15 mm

Liefern und betriebsfertig montieren.
Menge: 4,000 St

**01.02.9 Edelstahl - Reduziermuffe 22 mm - 15 mm**
Leistung wie zuletzt in vollem Wortlaut beschrieben,
jedoch
Edelstahl - Reduziermuffe 22 mm - 15 mm

Liefern und betriebsfertig montieren.
Menge: 5,000 St

**01.02.10 Edelstahl - Reduziermuffe 22 mm - 18 mm**
Leistung wie zuletzt in vollem Wortlaut beschrieben,
jedoch
Edelstahl - Reduziermuffe 22 mm - 18 mm

Liefern und betriebsfertig montieren.
Menge: 4,000 St

**Ausführungsbeschreibung 0006 Edelstahl - T-Stück**
*Edelstahl - T-Stück*
Leistung wie zuletzt in vollem Wortlaut beschrieben,
jedoch als Formteil T-Stück, verbinden mit zugelassenen
Verbindungen. Als Gleichweit- oder Reduzier-T-Stück.
Abrechnungsgrundlage ist der Hauptdurchmesser. Wenn die
Reduzierung im T-Stück möglich ist erfolgt keine
separate
Vergütung einer Reduziermuffe.

Liefern und betriebsfertig montieren.

**01.02.11 Edelstahl - T-Stück 15 mm**
Leistung wie zuletzt in vollem Wortlaut beschrieben,
jedoch
Edelstahl - T-Stück 15 mm

Liefern und betriebsfertig montieren.
Menge: 17,000 St

**01.02.12 Edelstahl - T-Stück 18 mm**
Leistung wie zuletzt in vollem Wortlaut beschrieben,
jedoch
Edelstahl - T-Stück 18 mm

Liefern und betriebsfertig montieren.
Menge: 3,000 St

**01.02.13 Edelstahl - T-Stück 22 mm**
Leistung wie zuletzt in vollem Wortlaut beschrieben,
jedoch
Edelstahl - T-Stück 22 mm

Liefern und betriebsfertig montieren.
Menge: 7,000 St

**Ausführungsbeschreibung 0007 Edelstahl - Übergang**
*Edelstahl - Übergang*
Übergangsstück, für Rohrleitung aus Edelstahl nach DIN
1988 /
EN 806, verbinden mit zugelassenen Verbindungen.
(IG oder AG)

Liefern und betriebsfertig montieren.

**01.02.14 Edelstahl - Übergangsstück 22 mm x 3/4"**
Leistung wie zuletzt in vollem Wortlaut beschrieben,
jedoch
Edelstahl - Übergangsstück 22 mm x 3/4"

Liefern und betriebsfertig montieren.
Menge: 4,000 St

**Ausführungsbeschreibung 0008 Absperrventil**
*Absperrventil*
Freistrom-Absperrventil, mit Entleerstopfen
Gehäuse Rotguss, Oberteil Messing, wartungsfreie
Spindelabdichtung mit selbstfettender
EPDM-Lippendichtung,
Innengewinde, mit Entleerstopfen, mit Möglichkeit zur
Aufnahme für Temperaturfühler Pt1000 oder Thermometer
mittels optional erhältlicher Tauchhülse,
Spindelgewinde
außerhalb des Mediums, EPDM-Sitzdichtung, mit farbigen
Handrad, totraumfrei, DVGW-Zulassung, ÖVGW-Zulassung,
SVGW-Zulassung, WRAS-Zulassung, KIWA-Zulassung,
VA-Zulassung, Kunststoffteile mit KTW- und W
270-Zulassung,
nach UBA-Bewertungsgrundlage, Schallschutzzulassung
nach
DIN EN ISO 3822 Klasse 1, DIN EN 1213, ÜA-Reg.-Nr.
R-15.2.3-21-17048, WIEN-ZERT, Druckstufe PN 16, max.
Betriebstemperatur 110 °C

Inkl. beidseitiger Pressverschraubung auf vorgenanntes
Rohrleitungsystem sowie Dämmschale und
Zeigerthermometer.

Liefern und betriebsfertig montieren.

**01.02.15 Absperrventil DN 20**
Leistung wie zuletzt in vollem Wortlaut beschrieben,
jedoch
Absperrventil DN 20

Liefern und betriebsfertig montieren.
Menge: 4,000 St

**Ausführungsbeschreibung 0009 Rohrbefestigungen**
*Rohrbefestigungen*
Rohrbefestigungen, körperschallgedämmt nach DIN 4109,
mit
zugelassenen Metall-Dübeln Beton oder Stockschrauben
für
Holzdecken und -wände, einschl. Zubehör für die
Einzelmontage in Rettungswegen und an Brandschutzdecken
einschl. herstellung der Bohrungen.

Liefern und betriebsfertig montieren.

**01.02.16 Rohrbefestigungen DN 12**
Leistung wie zuvor in vollem Wortlaut beschrieben,
jedoch
Rohrbefestigungen DN 12

Liefern und betriebsfertig montieren.
Menge: 60,000 St

**01.02.17 Rohrbefestigungen DN 15**
Leistung wie zuvor in vollem Wortlaut beschrieben,
jedoch
Rohrbefestigungen DN 15

Liefern und betriebsfertig montieren.
Menge: 15,000 St

**01.02.18 Rohrbefestigungen DN 20**
Leistung wie zuvor in vollem Wortlaut beschrieben,
jedoch
Rohrbefestigungen DN 20

Liefern und betriebsfertig montieren.
Menge: 8,000 St

*Hinweis*
Sonstige Leistung Trinkwasseranlage

**01.02.19 Spülen der TW-Leitungen**
Spülen der Leitungsanlage gemäß DIN 1988 Teil 2

Spülen der Leitungslängen gemäß DIN 1988, Teil 2 Abs.
11.2
im Anschluss an die Druckprüfung und vor
Inbetriebnahme. Die
Kalt und Warmwasserleitung sind getrennt mit einem
Luft-Wasser-Gemisch intermittierend unter Druck,
strangweise
von unten nach oben zu spülen.
Das für die Spülung verwendete Trinkwasser muss
filtriert sein.
Spülwasser und Druckluft müssen hygienisch einwandfrei
sein.

Leistungen im Einzelnen:
1. Demontage der Baustopfen und Installation
von Kugelhähnen (entfällt bei Verwendung von
Kombi-Spülarmaturen). Anbringung von Abluftschläuchen.
2. Überbrückung von Unterputz-Armaturen ohne Spülvorrichtung, evtl. Einbau von Paßstücken für Warm-
Wasserbereiter.
3. Bereitstellung eines Spülautomaten mit ölfreier
Druckluft oder eines Spülkompressors,
Montage und Anschluß (230 V Schukostecker) direkt
hinter der
Wasserzählanlage und dem Feinfilter.
4. Die Entnahmestellen nacheinander vom Spülkompressor
aus in Richtung Installationsebene öffnen und geöffnet
lassen.
5. Nach der letzten Entnahmestelle mindestens 2 Minuten
warten und dann alle Entnahmestellen in umgekehrter
Reihenfolge schliessen.
6. Demontage des Spülkompressors und der Abflußschläuche, evtl. Paßstücke oder Umgehungen.
7. Ausstellung eines Spülprotokolls und Aushändigung
an die Objektüberwachung  oder dessen Beauftragten.
8. Die Spülung der Anlage muss unmittelbar vor
Inbetriebnahme erfolgen.
9. Anfertigung einer bakteriologischen Trinkwasseranalyse.

Der Termin für die Durchführung der Arbeiten ist der
Objektüberwachung  rechtzeitig bekanntzugeben.

Vorstehende Leistung komplett erbringen.
Menge: 1,000 St

**01.02.20 Dichtheitsprüfung und Inbetriebnahme**
Dichtheitsprüfung vor Inbetriebnahme des
Trinkwassernetzes

für die Trinkwasserleitungen TW/TWW:
Umfang siehe vorgenannte Rohrleitungsmassen.
Abdrücken in Teilabschnitten inkl. temporärer
Verschluss der
offenen Leitungsenden
Druckprobe mit ölfreier Druckluft oder Inertgasen,
z.B.
Stickstoff oder Kohlendioxid
Erstellung der Druckprobenprotokolle zur Ergänzung der
Revisionsunterlagen
Inbetriebnahme des Trinkwassernetzes
Menge: 1,000 psch

**01.02.21 Probennahme TrinkwV unmittelbar vor Beginn der Umschlußarbeiten**
Probennahme von Trinkwasser unmittelbar vor
Erstbefüllung
der neu erstellten Anlagenteile im Sinne der gültigen
Trinkwasserverordnung, durch ein vom Auftragnehmer zu
beauftragendes akkreditiertes Analyselabor/Gutachter
an der
Anschluss-Stelle an der das zu installierende
Leitungsnetz mit
Trinkwasser eingespeist werden soll.

Termin: Vor Erstbefüllung /Spülung (vor Befüllung
sollten die
Beprobungs-Ergebnisse vorliegen!)

Die terminlicher Abstimmung ist eigenverantwortlich vom
Auftragnehmer mit der zuständigen Gesundheitsbehörde,
dem
Wasserversorger und der örtlichen Objektüberwachung  zu
koordinieren und zu vereinbaren.

Die genommenen Proben sind jeweils den relevanten
mikrobiologischen, physikalischen und chemischen
Untersuchungen zu unterziehen und auf mindestens
nachfolgende Parameter zu analysieren und zu
dokumentieren:

Wassertemperatur
Konolniezahl 22°C
Konolniezahl 36°C
Coliforme Bakterien
Escherichia coli (E. coli)
Pseudomonas aeruginosa
Enterokokken
Legionella pneumophila
Kupfer
Nickel
Blei
pH-Wert
Geruchsschwellenwert
Geschmack
Trübung

Die Analyseergebnisse sind jeweils umgehend
unaufgefordert
vorzulegen. Bei abweichenden, nicht der
Trinkwasserverordnung entsprechenden Ergebnissen sind
in
Abstimmung mit der örtlichen Objektüberwachung, dem
Bauherrn und dem Gutachter Maßnahmen zur Behebung der
Beanstandung zu beraten und einzuleiten.
Menge: 1,000 St

**01.02.22 Probennahme TrinkwV unmittelbar vor Inbetriebsetzung**
Probennahme von Trinkwasser unmittelbar vor
Inbetriebsetzung
im Sinne der gültigen Trinkwasserverordnung,
durch ein vom Auftragnehmer zu beauftragendes
akkreditiertes
Analyselabor/Gutachter. Die Probenahme erfolgt zur
Inbetriebnahme/Übergabe an den Auftraggeber/Nutzer.

Termin: Zur Inbetriebnahme der neu erstellten Anlage

Die terminlicher Abstimmung ist eigenverantwortlich vom
Auftragnehmer dem Bauherrn und der örtlichen
Objektüberwachung  zu koordinieren und zu vereinbaren.

Die genommenen Proben sind jeweils den relevanten
mikrobiologischen, physikalischen und chemischen
Untersuchungen zu unterziehen und auf
mindestens nachfolgende Parameter zu analysieren und zu
dokumentieren:

Wassertemperatur
Konolniezahl 22°C
Konolniezahl 36°C
Coliforme Bakterien
Escherichia coli (E. coli)
Pseudomonas aeruginosa
Enterokokken
pH-Wert
Geruchsschwellenwert
Geschmack
Trübung

Die Analyseergebnisse sind jeweils umgehend
unaufgefordert
vorzulegen. Bei abweichenden, nicht der
Trinkwasserverordnung entsprechenden Ergebnissen sind
in
Abstimmung mit der örtlichen Objektüberwachung, dem
Bauherrn und dem Gutachter Maßnahmen zur Behebung der
Beanstandung zu beraten und einzuleiten.
Menge: 5,000 St

**01.02.23 Bezeichnungsschild**
Bezeichnungsschild,
Farbe und Beschriftung nach Angaben der BL,
Beschriftung
mehrzeilig, Schild aus mehrschichtigem Kunststoff,
gefräst,
ca. Höhe 50 mm (+-10 mm)
ca. Breite 120 mm (+-10 mm)
Angebracht werden diese an den Leitungen direkt, oder
an
unmittelbar daneben befindlichen Wänden inkl. aller
Befestigungsmaterialien.

Liefern und montieren.
Menge: 12,000 St

**01.02.24 Aufkleber Medium - Trinkwasser - Warm / Kalt / Zirkulation**
Aufkleber auf der fertigen Aluminium-, Blech- oder
Kunststoffumkleidung mit Bezeichnung des Mediums,
Farbkennzeichnung sowie Pfeilkennzeichnung für die
Fließrichtung anbringen. Aufkleber für Trinkwasser in
den
entsprechenden Farben des Mediums:
warm:  rot
kalt:  grün
Zirkulation:  orange

Liefern und betriebsfertig montieren.
Menge: 12,000 St

**01.02.25 Stahlkonstruktion**
Formstahl als Befestigungskonstruktion, wenn nicht
schon in
v.g. Positionen erwähnt, (auch Fertiglochschienen mit
Zubehör)
in geschraubter bzw. geschweißter Konstruktion,
einschl.
Befestigungsmaterialien.

Anmerkung:
Die Abrechnung erfolgt nur nach schriftlichem Aufmaß /
Nachweis und in Gewichtseinheiten.
Menge: 60,000 kg

#### Bereich 01.03 SANITÄREINRICHTUNG UND ARMATUREN

*Hinweis*
Allgemeine Anforderungen Sanitäre Anlagen und Objekte
Die Ausführung der sanitären Anlagen ist unter
Beachtung der
anerkannten Regeln der Technik, insbesondere

- DIN 18024 Öffentlich zugängige Gebäude und
Arbeitsstätten
- DIN 18025 Wohnungen für Rollstuhlbenutzer und
barrierefreie Wohnungen
- VDI 6000 Ausstattung von Sanitärräumen
- Verordnung über Arbeitstätten

durchzuführen, und es sind nur Materialien
einzusetzen, die den
geltenden Normen und Richtlinien entsprechen und ein
DVGW-
Prüfzeichen besitzen.

Für den sicheren Objektanschluss sind alle Ver- und
Entsorgungsleitungen in objektspezifischen
Montagehilfskonstruktionen (Installationsblocks)
schallentkoppelt einzubinden und schallschutztechnisch
zu
dämmen. Dies gilt nicht nur für Leichtbauwände,
sondern auch
bei Massivbauwerk. Die belastungsgerechte Befestigung
der
Installationshilfen an und in den
Leichtbaukonstruktionen und
am Fußboden ist sicherzustellen.

Es sind ausschließlich mangelfreie Sanitärobjekte in
weißem
Sanitär-Porzellan zu liefern und an den dafür
vorgesehenden
Montagehilfskonstruktion zu befestigen.

Die WC-Einheiten im Gebäude sind mit einem
wandhängendem
Tiefspül-WC mit einem Spülbedarf von 6l, und einem
passendem WC-Sitz aus Kunststoff mit Scharnieren und
Schrauben aus rostfreiem Edelstahl auszustatten. Es
sind
Unterputz-Spülkästen mit zwei Mengen Spültechnik (4,5
- 9 l)
mit entsprechender Betätigungsplatte einzubauen. Alle
WC-Bereiche sind mit einem WC-Papieroller und einem
Reservepapierhalter auszustatten.

In den weiteren WCs sind, soweit nicht anders
beschrieben,
Standard Waschtische mit Hahnloch und Überlauf zu
errichten.
Schmutzwasseranschluss erfolgt über einen verchromten
Röhrengeruchsverschluss. Die Montage an der Wand ist
mit
wandspezifischem Befestigungsmaterial, unter
Berücksichtigung der Belastbarkeit, nach
Herstellerangaben
vorzunehmen. Der AN ist verantwortlich für die
ordnungsgemäße Befestigung der Abstütz- und
Festhalteeinrichtungen.
Sämtliches, auch produktspezifisches
Befestigungsmaterial,
auch dann wenn es den einzelnen Produkten nicht
beiliegt und
gesondert beschafft werden muss, ist in der
Kalkulation zu
berücksichtigen.
Alle Sanitärarmaturen sind, soweit nicht anders
beschrieben,
hochglanzverchromt in stabiler Ausführung mit
behördlich
anerkannter Schallmessprüfung, entsprechend DIN 4109,
Klasse I, auszuführen. Sie müssen gegen Reinigungs- u.
Desinfektionsmittel widerstandsfähige Oberflächen
besitzen.
Alle Armaturen erhalten verchromte Rosetten.
Unterputz-, Aufputz- und Kunststoff-Siphons sind
ebenfalls mit
einer verchromten bzw. Kunststoffrosette oder Blende
auszustatten. Beschläge sind grundsätzlich
belastungsgerecht
mit wandspezifischen Dübel- und korrosionsfesten
Befestigungsmaterialien zu befestigen.
Bei sichtbaren Befestigungen sind Schrauben mit
verchromtem
Schraubenkopf in Sichtqualität zu verwenden.
Des weiteren sind bei der Montage aller Sanitärobjekte
Schallschutzsets, bestehend aus selbstklebendem
Schallschutzband, Gummihülsen, Unterlegscheiben mit
Gummiauflage, zu verwenden.

*Hinweis*
Es ist darauf zu achten, dass sämtliche in folgenden
Positionen
beschriebenen Sanitärgegenstände (Porzellan sowie
Armaturen) aus jeweils einer Herstellerserie stammen
müssen,
sodass ein optisch einheitliches Bild geschaffen wird.

*Hinweis*
Waschtisch

**01.03.1 Installationselement Waschtisch**
Montageelement Waschtisch zum Einbau in eine
Systembauwand, Metall- oder Holzständerwand.

Eigenschaften:
- Trockenbauelement
- selbsttragend
- korrosionsgeschützter Rahmen
- Rahmen mit Löchern für Befestigung im Holzständerbau
- Waschtisch Befestigungsabstand 5 - 38cm
- Fußstützen verzinkt, höhenverstellbar
- Fußplatte drehbar,
- Befestigung für Abgangsbogen höhenverstellbar

Breite:  ca. 50 cm
Höhe:  ca. 112 cm
Tiefe:  ca. 7,5 cm
Nettogewicht:  ca. 8,7 kg

Lieferumfang:
2 universelle Wasseranschlüsse R 1/2" mit Dämmunterlage
PE Abgangsbogen, D 50 mm;
Gummidichtung D 44/32 mm;
2 Gewindestangen M10 für Keramikbefestigung;
Befestigungsmaterial.

Liefern und betriebsfertig montieren.
Menge: 11,000 St

**01.03.2 Waschtisch 600 / 480 mm**
Rechteckiger Waschtisch, EN 14688 CL 25, aus
Sanitärporzellan, CE- gekennzeichnet, für
Einlocharmatur, mit
rundem Überlauf, mit reinigungsoptimierter, nach innen
geneigter Beckenrandgestaltung,
Breite in mm 600 (+- 20 mm)
Ausladung in mm 480 (+- 20 mm)
Farbton/ Oberfläche : weiß
inkl. Klein- und Dichtmaterial

Befestigung an Tragegerüste.

Der Bieter erklärt,dass er das nachfolgende Fabrikat /
Typ
anbietet:

Gewähltes Fabrikat :

'.........'
(vom Bieter einzutragen)

Gewählter / Typ :

'.........'
(vom Bieter einzutragen)

(Es ist nur ein Fabrikat / Typ zu benennen. Es ist
zwingend
erforderlich, dass die Angaben in den dafür
vorgesehenen
Zeilen vollständig eingetragen werden. Wenn einzelne
Angaben fehlen, bzw. Mehrfachnennungen erfolgen, kann
dies zum Ausschluss von der Wertung führen. Der
Nachweis der Gleichwertigkeit ist nach Aufforderung
durch den
AG durch den Bieter zu erbringen.)

Liefern und betriebsfertig montieren.
Menge: 11,000 St

**01.03.3 Geruchsverschluss Waschtisch**
Flaschengeruchverschluss aus Messing verchromt.

Ausstattung
Verstellrohr 200 mm, Ablaufrohr 310 mm,
Rosette:  Ø32xØ80xH15 mm
G:  1 1/4
DN:  32
Gerades Siphonrohr einschließlich Simplexventil R 1
1/2 mit
Ventilunterteil Messing matt-vernickelt, Ventilstopfen
G:  1 1/4
Durchmesser: 60
Ausführung:  matt

Liefern und betriebsfertig montieren.
Menge: 11,000 St

**01.03.4 Eckventil**
Eckventil, aus Messing, verchromt, bis DN 15, Oberteil
DN 10,
als Absperr- und Anschlussventil, Geräuschverhalten
entspr.
DIN 4109 Gruppe I, mit Quetschverbindung,
Betätigungskappe
aus Messing.

Liefern und betriebsfertig montieren.
Menge: 18,000 St

**01.03.5 Probenahme- Eckventil**
Kombiarmatur bestehend aus Eckventil und Probenahme-
Ventil zur Entnahme von Trinkwasserproben nach DIN ISO
19
458. Betätigung des Eckventils mittels Schraubendreher
(unter Schutzkappe).
Lieferumfang:
- Langer Schubschaft, Rosette Durchm. 54 mm
- Selbstdichtendes Anschlussgewinde
- Zugfeste Konus-Quetschverschraubung mit
Längenausgleich
- Absperrorgane mit höhertemperaturbeständigen
Dichtungen
(120 Grad C)
- Edelstahl-Entnahmerohr mit Überwurfmutter
- Verschlusskappe

Einsatzbereich / technische Daten:
- Durchflussklasse Eckventil = B (<= 25 l/min)
- Geräuschklasse: I (Geöffneter Zustand)
- Temperaturbeständig: Probenahme max. 120 Grad C
kurzzeitig

Werkstoff:
Gehäuse Messing konform TrinkwV,
Entnahmerohr Edelstahl, Überwurfmutter
Messing verchromt, Oberfläche Armatur chrom
Prüfzeichen: DVGW zertifiziert
Dimension: DN 15 G 1/2 AG x DN 10 G 3/8 AG
Oberfläche: chrom

Liefern und betriebsfertig montieren.
Menge: 4,000 St

**01.03.6 Schallschutzset Waschtisch**
Schallschutzset für vorgenannte Waschtische inkl.
selbstklebender Schallschutzplatte und Gummihülsen.

Liefern und betriebsfertig montieren.
Menge: 11,000 St

**01.03.7 Elektronische Waschtisch- Armatur**
Geeignet zur Vernetzung mit Wassemanagement Server
Hochdruck Armatur für Mischwasser.
Infrarot-Sensor-Einlocharmatur in vandalensicherer
Ganzmetallausführung mit hohem Auslauf.

Lieferumfang
Elektronikmodul mit 5 wählbaren Spülprogrammen
einschließlich Stagnationsspülprogramm frei
programmierbar
Kartuschenmagnetventil 6 V
Anschlusskabel min. 250mm
Flexible Anschlussschläuche G 3/8 IG x 380 mm
Vorfilter, Strahlregler
Befestigungsmaterial

Einsatzbereich/Technische Daten
Durchfluss: 5 l/min druckunabhängig
Fließdruck: 1,0 bis 5 bar

Werkstoff
Gehäuse aus Messing, konform TrinkwV

Anmerkung
Einstellen aller relevanten Parameter (Laufzeit,
Stagnationsspüldauer, Stagnationsspülintervalle, usw.)
nach
Vorgaben durch die Mitarbeiter der Stadt Bochum. Dies
ist mit
im Einheitspreis einzukalkulieren, eine gesonderte
Vergütung
erfolgt hierzu nicht!

Der Bieter erklärt,dass er das nachfolgende Fabrikat /
Typ
anbietet:

Gewähltes Fabrikat :

'.........'
(vom Bieter einzutragen)

Gewählter / Typ :

'.........'
(vom Bieter einzutragen)

(Es ist nur ein Fabrikat / Typ zu benennen. Es ist
zwingend
erforderlich, dass die Angaben in den dafür
vorgesehenen
Zeilen vollständig eingetragen werden. Wenn einzelne
Angaben fehlen, bzw. Mehrfachnennungen erfolgen, kann
dies zum Ausschluss von der Wertung führen. Der
Nachweis der Gleichwertigkeit ist nach Aufforderung
durch den
AG durch den Bieter zu erbringen.)

Liefern und betriebsfertig montieren.
Menge: 11,000 St

**01.03.8 Papierhandtuchspender**
Montage bauseits gestellten Papierhandtuchspender zur
Wandmontage,
Breite:  ca. 350 mm
Höhe:  ca. 460 mm
Tief:  ca. 160 mm

Einschließlich korrosionsfreiem Befestigungsmaterial.
Die
Befestigung erfolgt wahlweise durch Kleben oder durch
Bohren
in Feinsteinzeugfliesen entsprechend der örtlichen
Abstimmung
mit der Objektüberwachung Hochbau und TGA.

Betriebsfertig montieren.
Menge: 6,000 St

**01.03.9 Abfallsammler**
Montage bauseits gestellten Abfallsammler zur
Wandmontage,
Höhe:  ca. 493 mm
Breite:  ca. 391 mm
Ausladung:  ca. 235 mm

Einschließlich korrosionsfreiem Befestigungsmaterial.
Die
Befestigung erfolgt wahlweise durch Kleben oder durch
Bohren
in Feinsteinzeugfliesen entsprechend der örtlichen
Abstimmung
mit der Objektüberwachung Hochbau und TGA.

Betriebsfertig montieren.
Menge: 6,000 St

**01.03.10 Seifenspender 900 ml**
Montage bauseits gestellten Seifenspender inkl.
Erstbefüllung
mit 900 ml Seife zur Wandmontage, Einschließlich
korrosionsfreiem Befestigungsmaterial. Die Befestigung
erfolgt
wahlweise durch Kleben oder durch Bohren in
Feinsteinzeugfliesen entsprechend der örtlichen
Abstimmung
mit der Objektüberwachung Hochbau und TGA.

Betriebsfertig montieren.
Menge: 11,000 St

**01.03.11 Armhebelspender Desinfektionsmittel**
Montage bauseits gestellten Armhebelspender
Desinfektionsmittel inkl. Erstbefüllung mit 900 ml
Desinfektionsmittel zur Wandmontage, Einschließlich
korrosionsfreiem Befestigungsmaterial. Die Befestigung
erfolgt
wahlweise durch Kleben oder durch Bohren in
Feinsteinzeugfliesen entsprechend der örtlichen
Abstimmung
mit der Objektüberwachung Hochbau und TGA.

Betriebsfertig montieren.
Menge: 11,000 St

*Hinweis*

**01.03.12 Installationselement für WC**
Montageelement für den Einbau in eine Systembauwand,
Metall- oder Holzständerwände und als Vorwand, für
wandhängende WC- Becken, mit Wandeinbauspülkasten.
Selbsttragende, pulverbeschichtete
Stahlrahmenkonstruktion,
TÜV geprüft, zur Einzelmontage für eine Systembauwand
und
Trockenverkleidung. Wandeinbauspülkasten
schwitzwasserisoliert, mit 2- Mengenspülung (7,5-4,5 l
oder 4-2
l) oder Start / Stopp-Spülung, Übertragung der
Auslösefunktion
über flexible Druckspiralen, Füllventil
Armaturengruppe I,
Befestigungsschelle 4- fach verstellbar für
WC- Anschlussbogen DN 90 / DN 100, komplett mit
flexiblem
Anschlussschlauch, WC- Anschlussbogen, Haltebolzen für
WC,
Bauschutz und Befestigungsmaterial. Inkl. Wandwinkel-
Set
Spüllkasten.

Liefern und betriebsfertig montieren.
Menge: 12,000 St

**01.03.13 Tiefspül WC - wandhängend**
Eckiges Tiefspülklosett EN 997-CL1-6AC/ 5A+CL2, CE-
gekennzeichnet, aus Sanitärporzellan, wandhängend,
Farbton/
Oberfläche weiß, glatt Spülwasserbedarf in Liter 4,5 /
6 l
Abgang waagerecht, Zulauf von hinten, spülrandlos,
Befestigung am Installationselement

Breite:  360 mm ( +- 20 mm)
Ausladung:  540 mm (+- 20 mm)
Höhe:  340 mm (+- 20 mm)

Der Bieter erklärt,dass er das nachfolgende Fabrikat /
Typ
anbietet:

Gewähltes Fabrikat :

'.........'
(vom Bieter einzutragen)

Gewählter / Typ :

'.........'
(vom Bieter einzutragen)

(Es ist nur ein Fabrikat / Typ zu benennen. Es ist
zwingend
erforderlich, dass die Angaben in den dafür
vorgesehenen
Zeilen vollständig eingetragen werden. Wenn einzelne
Angaben fehlen, bzw. Mehrfachnennungen erfolgen, kann
dies zum Ausschluss von der Wertung führen. Der
Nachweis der Gleichwertigkeit ist nach Aufforderung
durch den
AG durch den Bieter zu erbringen.)

Liefern und betriebsfertig montieren.
Menge: 12,000 St

**01.03.14 WC- Sitz und Deckel**
WC- Sitz und Deckel mit gedämpfter Absenkfunktions
sowie
Edelstahlscharnieren für vorgeannte WC-Anlage.

Liefern und betriebsfertig montieren.
Menge: 12,000 St

**01.03.15 Schallschutzset WC**
Schallschutzset WC für vorgenannte wandhängende WCs
inkl. selbstklebender Schallschutzplatte und
Gummihülsen.

Liefern und betriebsfertig montieren.
Menge: 12,000 St

**01.03.16 Betätigungsplatte WC**
Betätigungsplatte WC für vorgenannte Montageelemente WC
Werkstoff: Edelstahl
Drückerplatte rund inkl. 2- Mengen- Führungsplättchen;
Drückerstangen;Distanzbolzen; Befestigungsmaterial.
Betätigungsplatte mit Madenschraube verschraubbar

Liefern und betriebsfertig montieren.
Menge: 12,000 St

**01.03.17 WC- Papierrollenhalter**
Montage bauseits gestellten Toilettenpapierhalter zur
Wandmontage, Einschließlich korrosionsfreiem
Befestigungsmaterial. Die Befestigung erfolgt
wahlweise durch
Kleben oder durch Bohren in Feinsteinzeugfliesen
entsprechend
der örtlichen Abstimmung mit der Objektüberwachung
Hochbau
und TGA.

Betriebsfertig montieren.
Menge: 12,000 St

**01.03.18 Toilettenbürsten- Garnitur**
WC- Bürstengarnitur
Bürstengriff mit auswechselbarem Bürstenkopf aus
schwarzem
Polyamid
- Bürstentopf mit gewölbtem Boden und sphärenförmigem,
  teilweise offenem Oberteil in ringförmigem Halter
- Oberteil stufenlos drehbar
- leicht zu reinigen
- der Behälter ist diebstahlgeschützt montiert
- einfaches Auswechseln des Bürstenkopfs durch
  Bajonettverschluss
- diebstahlgeschützt durch verdeckte Verschraubung
- aus Polyamid, RAL- Farbe nach Wahl des Bauherrn
- Inkl. Befestigungsmaterial.

Liefern und betriebsfertig montieren.
Menge: 12,000 St

*Hinweis*

**01.03.19 Urinal - Installationselement**
Element für Urinal, ca. 115 cm, mit
Unterputz-Druckspüler. Für
Ständerwand- oder Vorwandmontage. Selbsttragender,
pulverbeschichteter Profil-Stahlrahmen mit
höhenverstellbaren
Füßen und Traversen. Auslösung der Spülung
elektronisch oder
mechanisch.

Lieferumfang:
Urinal-Modul mit Traverse mit Ablaufbogen und
Baustopfen,
höhenverstellbar
Traverse mit Unterputz-Druckspüler, mit Vorabsperrung
und
Putzdeckel, höhenverstellbar
Traverse für Urinal-Befestigung, höhenverstellbar von
ca. 40
bis ca. 375 mm
höhenverstellbar Traverse mit schallentkoppeltem Urinal
Anschluss und Baustopfen
Flexibler Schlauch
Verzinkte, Montagefüße cm mit Rutschhemmung,
höhenverstellbar von ca. 0 bis ca. 20 -
Befestigungsmaterial
für Montagefüße
Befestigungsmaterial für Urinal
Wasserstrecke aus entzinkungsbeständigem Messing,
TrinkwV konform

Technische Daten
Fließdruck:  0,8 - 5,0 bar
Spülstrom:  min. 0,3 l/s
Breite:  ca. 50 cm
Höhe:  ca. 124 cm
Anschluss Abwasser: 50 mm
Anschluss Wasser: G 1/2 AG (oben)

Passend für nachfolgende elektronische Auslöseeinheit
Urinal.

Liefern und betriebsfertig montieren.
Menge: 2,000 St

**01.03.20 Urinal**
Urinal, Zulauf von hinten Abgang nach hinten, weiß
Für integrierte und UP-Urinalsteuerungen.
Urinalinstallationen
mit Zulauf von hinten und Abgang nach hinten

Eigenschaften:
Wandhängend
Mit Spülrand
Verdeckte Befestigung
Geruchsverschluss verdeckt
Befestigungssystem
Zugelassen für Wassersparendes 0,5 Liter Spülvolumen
Reinigungsfreundlich durch komplett geschlossene
Seitenflächen

Technische Eigenschaften
Werkstoff: Sanitärkeramik
Breite:  ca. 32,5 cm
Höhe:  ca. 58 cm
Tiefe:  ca. 30 cm
Zulauf: hinten
Abgang: nach hinten

zusätzlicher Lieferumfang
- Befestigungsmaterial für Urinal
- Urinalsieb

Einschl. aller erforderlichen Befestigungsmaterialien.

Der Bieter erklärt,dass er das nachfolgende Fabrikat /
Typ
anbietet:

Gewähltes Fabrikat :

'.........'
(vom Bieter einzutragen)

Gewählter / Typ :

'.........'
(vom Bieter einzutragen)

(Es ist nur ein Fabrikat / Typ zu benennen. Es ist
zwingend
erforderlich, dass die Angaben in den dafür
vorgesehenen
Zeilen vollständig eingetragen werden. Der Nachweis der
Gleichwertigkeit ist nach Aufforderung durch den AG
durch den
Bieter zu erbringen.)

Liefern und betriebsfertig montieren.
Menge: 2,000 St

**01.03.21 Urinal - Schallschutzset**
Schallschutzset für zuvor beschriebenes Urinal
mit selbstklebender Schallschutzplatte und
2 Gummihülsen.

Liefern und betriebsfertig montieren.
Menge: 2,000 St.

**01.03.22 Urinal - Steuerung berührungslos**
Urinal Steuerung, berührungslose, Vandalengeschützte
Infrarot-Sensor-Spüleinrichtung vorgesehen zur
Vernetzung mit
dem aufgeführten Wassermanagementsystem.
Spannungsversorgung über Wassermanagementsystem

Lieferumfang:
Frontplatte mit Infrarot-Sensorfenster, Magnetventil 6
V mit
Vorfilter, Montagerahmen mit
Infrarot-Sensor-Elektronik,
programmierbar

Technische Daten:
Programmierung über Nahreflex (Aus / Ein)
Max. Laufzeit bis 15 s
Stagnationsspülung bis Aus / 30 s, alle 24 h nach
letzter
Spülung / alle 24 h Energiesparmodus
Geruchsverschluss-Spülung (Aus / Ein)
Werkstoff: Frontplatte Edelstahl
Oberfläche: Frontplatte Edelstahl gebürstet

Abmessungen Frontplatte:
Breite:  ca. 120 mm
Höhe  ca. 150 mm
Tiefe  ca. 12 mm

Liefern und betriebsfertig montieren.
Menge: 2,000 St

*Hinweis*

**01.03.23 Waschtisch Beh.- WC**
nach DIN 1386, DIN- EN 32, DIN 18024-2, DIN 18025-2,
CE- gekennzeichnet, ohne Überlauf, Hahnloch
vorgestochen,
unterfahrbar und behindertengerecht,

Breite:  ca. 650 mm (+- 20 mm)
Ausladung:  ca. 600 mm (+- 20 mm)
Farbton weiß, zur Befestigung mit Stockschrauben,

einschl. aller erforderlichen Befestigungsmaterialien,

Der Bieter erklärt,dass er das nachfolgende Fabrikat /
Typ
anbietet:

Gewähltes Fabrikat :

'..........'
(vom Bieter einzutragen)

Gewählter / Typ :

'..........'
(vom Bieter einzutragen)

(Es ist nur ein Fabrikat / Typ zu benennen. Es ist
zwingend
erforderlich, dass die Angaben in den dafür
vorgesehenen
Zeilen vollständig eingetragen werden. Wenn einzelne
Angaben fehlen, bzw. Mehrfachnennungen erfolgen, kann
dies zum Ausschluss von der Wertung führen. Der
Nachweis der Gleichwertigkeit ist nach Aufforderung
durch den
AG durch den Bieter zu erbringen.)

Liefern und betriebsfertig montieren.
Menge: 1,000 St

**01.03.24 Schallschutzset Beh.-Waschtisch**
Schallschutzset für vorgenannte Beh.-Waschtisch inkl.
selbstklebender Schallschutzplatte und Gummihülsen.

Liefern und betriebsfertig montieren.
Menge: 1,000 St

**01.03.25 Schaftventil mit Haube aus Messing, rund**
nicht verschließbar, ohne Überlauf, mit Profildichtung
Abmessungen: 1 1/4" * 63, verchromt

Liefern und betriebsfertig montieren.
Menge: 1,000 St

**01.03.26 Anschlussbogen verchromt**
zum Anschluss des Schaftventils - Einbausiphon für
Wandanschluss, mit Tauchrohr und Abdeckrosette
R 1 1/4 x DN 32.

Liefern und betriebsfertig montieren.
Menge: 1,000 St

**01.03.27 Eckventil**
Eckventil, aus Messing, verchromt, bis DN 15, Oberteil
DN 10,
als Absperr- und Anschlussventil, Geräuschverhalten
entspr.
DIN 4109 Gruppe I, mit Quetschverbindung,
Betätigungskappe
aus Messing.

Liefern und betriebsfertig montieren.
Menge: 2,000 St

**01.03.28 Elektronische Waschtisch- Armatur**
Geeignet zur Vernetzung mit Wassemanagement Server
Hochdruck Armatur für Mischwasser.
Infrarot-Sensor-Einlocharmatur in vandalensicherer
Ganzmetallausführung mit hohem Auslauf.

Lieferumfang
Elektronikmodul mit 5 wählbaren Spülprogrammen
einschließlich Stagnationsspülprogramm frei
programmierbar
Kartuschenmagnetventil 6 V
Anschlusskabel min. 250mm
Flexible Anschlussschläuche G 3/8 IG x 380 mm
Vorfilter, Strahlregler
Befestigungsmaterial

Einsatzbereich/Technische Daten
Durchfluss: 5 l/min druckunabhängig
Fließdruck: 1,0 bis 5 bar

Werkstoff
Gehäuse aus Messing, konform TrinkwV

Anmerkung
Einstellen aller relevanten Parameter (Laufzeit,
Stagnationsspüldauer, Stagnationsspülintervalle, usw.)
nach
Vorgaben durch die Mitarbeiter der Stadt Bochum. Dies
ist mit
im Einheitspreis einzukalkulieren, eine gesonderte
Vergütung
erfolgt hierzu nicht!

Der Bieter erklärt,dass er das nachfolgende Fabrikat /
Typ
anbietet:

Gewähltes Fabrikat :

'.........'
(vom Bieter einzutragen)

Gewählter / Typ :

'.........'
(vom Bieter einzutragen)

(Es ist nur ein Fabrikat / Typ zu benennen. Es ist
zwingend
erforderlich, dass die Angaben in den dafür
vorgesehenen
Zeilen vollständig eingetragen werden. Wenn einzelne
Angaben fehlen, bzw. Mehrfachnennungen erfolgen, kann
dies zum Ausschluss von der Wertung führen. Der
Nachweis der Gleichwertigkeit ist nach Aufforderung
durch den
AG durch den Bieter zu erbringen.)

Liefern und betriebsfertig montieren.
Menge: 1,000 St

**01.03.29 Kippspiegel**
Kippspiegel rechteckiger Kristallspiegel mit
geschliffenen
Kanten und eingearbeiteter Splitterschutzfolie. Der
Spiegel kann
mit Kurbel und Seilzug um max. 28° geneigt werden und
ist
daher im Stehen und im Sitzen zu benutzen, zur
Wandmontage.
ca. 600 mm breit, ca. 540 mm hoch, ca. 6 mm dick.
Spiegel aus Kristallglas. Halteelement und Kurbel aus
hochwertigem Polyamid mit Seilumlenkungen zur
Vorwandmontage geeignet. Farbe gem. Wunsch des
Bauherrn,

Liefern und betriebsfertig montieren.
Menge: 1,000 St

*Hinweis*

**01.03.30 Behinderten WC**
Tiefspül- WC, spülrandlos, 4,5/ 6 l, wandhängend, ca.
700 mm
Ausladung und ca. 390 mm Breite inkl. verlängertes
Spülrohr

CE, EN 997 - CL1 - 5/6A - 6C + CL2, EN 33, DIN 18040
für
Wandeinbauspülkasten oder Wandeinbaudruckspüler

Farbe  :  weiß (alpin)
Material : Sanitärporzellan
Gewicht : ca. 27,5 kg

Mit keramischer Fase zur Aufnahme des schrägen WC-
Sitzes,
Puffer der WC- Sitze, gegen Verrutschen des WC- Sitzes.
Abstand der WC- Sitzbefestigungslöcher ca. 230 mm.
Angenehmer Sitzkomfort durch breitere Sitzflächen.
Besonders
für die Nutzung durch Rollstuhlfahrer geeignet.
Bodenfreiheit ca.
90 mm bei Montagehöhe von 450 mm Oberkante Keramik. Mit
hygienisch vorteilhaften reinigungsfreundlichen
Außenflächen
und abgerundeten Ecken. Mit patentiertem Kunststoff-
Spülverteiler für sichere Wasserführung. Ohne
Spülrand, somit
erhöhte Hygiene und keine schwer zugänglichen Stellen.

Mit dauerhaft gebrannter, nahezu porenloser Glasur,
Oberflächenrauheitswert nach DIN 4768-ISO 4287
Ra < 0,01µm. Spezialglasur für dauerhafte Glätte.

Die Belastung der WC-Sitze liegt mit 300 kg weit
oberhalb der
geforderten Werte nach DIN 19516.

Montagehinweis:
Die Montagehöhe des WCs sollte bei 450 mm liegen, um
eine
Sitzhöhe einschließlich Sitz nach DIN 18040 zu
erreichen.
Einschließlich Anschlussset und Sitzring.

Abmessungen:
Ca. Breite : 390 mm
Ca. Tiefe :  700 mm

Der Bieter erklärt,dass er das nachfolgende Fabrikat /
Typ
anbietet:

Gewähltes Fabrikat :

'..........'
(vom Bieter einzutragen)

Gewählter / Typ :

'..........'
(vom Bieter einzutragen)

(Es ist nur ein Fabrikat / Typ zu benennen. Es ist
zwingend
erforderlich, dass die Angaben in den dafür
vorgesehenen
Zeilen vollständig eingetragen werden. Wenn einzelne
Angaben fehlen, bzw. Mehrfachnennungen erfolgen, kann
dies zum Ausschluss von der Wertung führen. Der
Nachweis der Gleichwertigkeit ist nach Aufforderung
durch den
AG durch den Bieter zu erbringen.)

Liefern und betriebsfertig montieren.
Menge: 1,000 St

**01.03.31 Schallschutzset Beh.- WC**
Schallschutzset WC für vorgenannte wandhängende
Beh.-WCs
inkl. selbstklebender Schallschutzplatte und
Gummihülsen.

Liefern und betriebsfertig montieren.
Menge: 1,000 St

**01.03.32 Betätigungsplatte Beh.-WC**
Betätigungsplatte Beh.-WC für vorgenannte
Montageelemente
WC
Werkstoff: Edelstahl
Drückerplatte rund inkl. 2- Mengen- Führungsplättchen;
Drückerstangen;Distanzbolzen; Befestigungsmaterial.
Betätigungsplatte mit Madenschraube verschraubbar

Liefern und betriebsfertig montieren.
Menge: 1,000 St

*Hinweis*
WC- Steuerung und Fernauslösung der Spülung über den
Stützklappgriff muss mit dem zuvor beschriebenen
Wassermanagementsystem kompatibel sein.

**01.03.33 WC- Steuerung Kabel/Netz für Stützklappgriff**
Montage erfolgt an Stützklappgriff. Passend zu zuvor
angebotenen Spülkasten.

Elektrische Steuerung incl. passendem Trafo in Decke
oder
Vorwand verbaut, Lagerbock mit geräuscharmen Servomotor
und Hebevorrichtung, vormontiert Lagerplatte
2 Anschlusskabel, 1,2 m, vorkonfektioniert
Drückerstange, Befestigungsmaterial
zusätzliche Spannungsversorgung durch AN Elektro.

Liefern und betriebsfertig montieren.
Menge: 1,000 St

**01.03.34 Stützklappgriff 850 mm mit Fernauslösung**
Stützklappgriff aus Edelstahl (Chromnickelstahl WN
1.4301),
Rohraußendurchmesser ca. 32 mm, Oberfläche matt
geschliffen. Ganzmetallgelenk mit individuell
einstellbarer
Bremse. Wandbefestigung mit 6-Punkt-Befestigungsplatte,
ca. 90 x 250 x 4 mm, und 2K- Wanddichtungsscheibe;
belastbar
bis ca. 125 kg. Befestigung verdeckt durch
selbsthemmende
Wandabdeckung. TÜV-zertifiziert nach DIN EN 12182,
CE- gekennzeichnet nach 93/42 EWG.

Länge ca. 850 mm

Inkl. funkgesteuertem Spülkastenauslöser für große und
kleine
Wassermenge funkgesteuert, für 868,4 MHz-Systeme,
batteriebetrieben mit 2 x 1,5 V Batterien. Zur Montage
an Stütz-,
Stützklappgriff und Wand- Boden- Stützgriff aus grauem
ABS.
Reichweite bis zu 10 m, kapazitive Taster mit
akustischer
Quittierung durch Tastenton, Schutzgrad IP 54.
Lieferung
einschließlich Befestigungsmaterial und Batterien.

Der Bieter erklärt,dass er das nachfolgende Fabrikat /
Typ
anbietet:

Gewähltes Fabrikat :

'..........'
(vom Bieter einzutragen)

Gewählter / Typ :

'..........'
(vom Bieter einzutragen)

(Es ist nur ein Fabrikat / Typ zu benennen. Es ist
zwingend
erforderlich, dass die Angaben in den dafür
vorgesehenen
Zeilen vollständig eingetragen werden. Wenn einzelne
Angaben fehlen, bzw. Mehrfachnennungen erfolgen, kann
dies zum Ausschluss von der Wertung führen. Der
Nachweis der Gleichwertigkeit ist nach Aufforderung
durch den
AG durch den Bieter zu erbringen.)

Liefern und betriebsfertig montieren.
Menge: 1,000 St

**01.03.35 Stützklappgriff 850 mm ohne Fernauslösung**
Leistung wie zuletzt in vollem Wortlaut beschrieben,
jedoch Stützklappgriff 850 mm ohne Fernauslösung

Liefern und betriebsfertig montieren.
Menge: 1,000 St

**01.03.36 Aufrüstsatz WC- Papierhalter**
Toilettenpapierhalter aus ca. 12 mm starkem, massivem
Rundmaterial aus Edelstahl (Chromnickelstahl WN
1.4301),
matt geschliffen. Fest angeschweißt an Stütz-,
Stützklapp- oder
Wand- Boden- Stützgriff. Mit Abrollsicherung aus
schwarzem
TPE.
Abmessungen ca. 140 x 60 x 12 mm

Liefern und betriebsfertig montieren.
Menge: 1,000 St

**01.03.37 Rückenstütze Behinderten- WC**
Rückenlehne für WC- Sitz aus schwarzem Polyurethan mit
ca. 500 mm Haltegriff aus Edelstahl (Chromnickelstahl
WN
1.4301) für Wandmontage. Zum Reinigen abnehmbar.
Lieferung einschließlich Befestigungsmaterial.
Abmessungen ca. 543 x 180 x 140 mm

Liefern und betriebsfertig montieren.
Menge: 1,000 St

*Hinweis*

**01.03.38 Installationselement Ausgussbecken**
Installationstragegerüst als Einzelelement zum Einbau
in eine Systembauwand,
für Wand- und Fußbodenbefestigung,
mit Füßen, Anzahl 2,
und Wandwinkel, Anzahl 2,
stufenlos höhenverstellbar, Verstellbereich in mm 20,
aus korrosionsgeschützter Metallprofilrahmen -
Konstruktion
Ausführung wie folgt:

Element
mit Befestigungen und Anschlüssen für Ausguß
mit Wandarmatur,
mit Ablaufbogen DN 40,
aus PE- HD- Rohr, Anzahl 1,
Maße in mm 500/1300 (+- 20 mm),
Mit Schallschutz DIN 4109.
Befestigungsmaterial

Liefern und betriebsfertig montieren.
Menge: 2,000 St

**01.03.39 Ausgussbecken**
Ausgussbecken aus Stahl innen und außen glasiert, ohne
Hahnloch mit Überlauf, Kunststoffumrandung,
wandhängend,CE- gekennzeichnet, mit halbhoher Rückwand,
mit Klapprost aus Leichtmetall
Breite:  ca. 505 mm (+- 20 mm)
Tiefe:  ca. 330 mm (+- 20 mm)
Farbton weiss.

Befestigung an Installationselementen.

Liefern und betriebsfertig montieren.
Menge: 2,000 St

**01.03.40 Geruchsverschluss Ausgussbecken**
Röhrengeruchverschluss für vor beschriebenes
Ausgußbecken,
Röhrengeruchverschluss, aus Kunststoff,11/4x40, weiß
nach DIN EN 274 inkl. Simplexventil R 1 1/2 mit
flachem Sieb.

Liefern und betriebsfertig montieren.
Menge: 2,000 St

**01.03.41 Unterputz-Armatur für Mischwasser - Ausgussbecken**
Unterputz-Waschtisch-Armatur für Mischwasser inkl.
Unterputz-Mischeinheit

Unterputz-Waschtisch-Armatur
Infrarot-Sensor gesteuert. Exklusiv Stromversorgung.
Geeignet
zur Vernetzung mit Wassermanagement-System.
Spannungsversorgung über Wassermanagement-System.
Lieferumfang
- Frontplatte mit Infrarot-Sensorfenster
- Betätigungsknopf Mischwasser mit Überschubhülse
- Montagerahmen mit Infrarot-Sensor-Elektronik,
programmierbar
- Wandauslauf mit Strahlregler (diebstahlsicher)
- Befestigungsmaterial

Technische Daten
- Einstellmöglichkeiten über Wassermanagement-System
- Sensor-Reichweite in 3 Stufen kurz / mittel / lang
- Programmierung über Nahreflex (Aus / Ein)
- Laufzeit  max. 360 s
- Nachlaufzeit  bis 60 s
- Stagnationsspülung bis zu 600 s in folgenden Zyklen
  aus oder bis ca 240 h nach letzter Spülung oder alle
  1 - 240 h
- Dauerfluss  max. 600 s
- Reinigungsstopp  Aus / max. 360 s
- druckunabhängig Durchfluss: max. 5 l/min
- Fließdruck:  ca. 1,0 bis 5,0 bar
- Ruhedruck:  max. 8 bar
- Max. Betriebstemperatur:  70 GradC

Werkstoff:
Auslauf  Messing konform TrinkwV,
Betätigung  Messing, Frontplatte Edelstahl
Oberfläche:  Auslauf chrom,
  Betätigung chrom,
  Frontplatte Edelstahl gebürstet
Auslauf:  Länge ca. 230 mm

Abmessungen Frontplatte:
Breite  ca. 188 mm
Höhe  ca. 180 mm
Tiefe  ca. 12 mm

Liefern und betriebsfertig montieren.
Menge: 2,000 St

**01.03.42 Unterputz-Mischeinheit für Mischwasser**
Unterputz-Mischeinheit für Mischwasser
Mit abgedichteten Gehäusedurchführungen und
innenliegender
Vorabsperrung passen für vorgenannte Armatur

Lieferumfang
- Rohbaugehäuse
- Unterputz-Waschtisch-Armatur mit 2 Vorabsperrungen
- Magnetventil 6 V
- Mischkartusche
- 2 Vorfilter
- 2 Rückflussverhinderer RV (EN 1717 EB)
- Aufnahme Wandauslauf
- Spülstutzen
- Putzdeckel

- Abmessungen:
Breite  ca. 149 mm
Höhe  ca. 138 mm
Tiefe  ca. 140 mm
Einbautiefe:  ca. 100 - 124 mm
Anschluss:  2x G 1/2 IG

Der Bieter erklärt,dass er das nachfolgende Fabrikat /
Typ
anbietet:

Gewähltes Fabrikat :

'.........'
(vom Bieter einzutragen)

Gewählter / Typ :

'.........'
(vom Bieter einzutragen)

(Es ist nur ein Fabrikat / Typ zu benennen. Es ist
zwingend
erforderlich, dass die Angaben in den dafür
vorgesehenen
Zeilen vollständig eingetragen werden. Wenn einzelne
Angaben fehlen, bzw. Mehrfachnennungen erfolgen, kann
dies zum Ausschluss von der Wertung führen. Der
Nachweis der Gleichwertigkeit ist nach Aufforderung
durch den
AG durch den Bieter zu erbringen.)

Liefern und betriebsfertig montieren.
Menge: 2,000 St

**01.03.43 Auslaufventil**
Auslaufventil mit Rückflussverhinderer und
Rohrbelüfter,
entspr. DVGW- Arbeitsblätter W 376 und 377,
DN 15,
aus Messing, verchromt,
Geräuschverhalten entspr. DIN 4109 Gruppe I,
aus Messing, verchromt.
Mit Stopfbuchse.
Schlauchverschraubung R 1/2,
mit Steckschlüsseloberteil
Menge: 2,000 St

**01.03.44 Montagewinkel für Wandarmaturen**
Montagewinkel für Wandarmaturen mit bis zu zwei
Anschlüssen
100 mm oder 153 mm Stichmaß, zum Einbau in Vorwände,
Trennwände oder freistehende Wände sowie für
barrierefreies
Bauen geeignet.

Breite:  ca. 25 cm
Höhe:  ca. 5 cm
Tiefe:  ca. 5 cm

zusätzlicher Lieferumfang
- 2 Anschlusswinkel Rp 1/2" / R 1/2",
- 2 Schalldämmunterlagen
- 2 Dämmhülsen
- 2 Schutz- und Markierstopfen
- 2 Abdichtscheiben
- Befestigungsmaterial

Liefern und betriebsfertig montieren.
Menge: 2,000 St

*Hinweis*

**01.03.45 Klein-Durchlauferhitzer 6,5 kW**
Hydraulisch gesteuerter Klein- Durchlauferhitzer mit
Blankwiderstand- Heizsystem, druckfeste Bauart mit
Sicherheitstemperaturbegrenzer, abnehmbare Blende für
den
Zugang zur Haubenschraube, auswechselbares Heizelement,
optisch integrierter Wandhalter für einfache
Aufsteckinstallation,
zur Versorgung einer Zapfstelle, wartungsfreundliche
Heizpatrone, mit T-Stück 3/8".

Leistung:  min. 6,5 kW
Spannung:  400 Volt
Absicherung:  ca. 3x39 A
Anschluss:  Festanschluss
Nennquerschnitt:  min. 4 mm²
Warmwasserleistung:  ca. 3,7 l/min ca.40°C
Einschaltwassermenge:  ca. 2,4 l/min
Maße Gerät
Höhe:  ca. 135 mm
Breite:  ca. 186 mm
Tiefe:  ca. 87 mm
Einbauort: Waschtische

Liefern und betriebsfertig montieren.
Menge: 1,000 St

**01.03.46 Durchlauferhitzer 13,5 KW**
Kompaktdurchlauferhitzer elektronisch geregelt für
konstante
Warmwassertemperaturen, als Über- oder Untertischgerät,
druckfeste Bauart, gradgenaue Temperaturen zwischen
20°C
und 60°C, große LED-Anzeige, zwei programmierbare
Festwerttasten, strömungsoptimiertes
Blankdraht-Heizsystem,
doppeltes Sicherheitssystem, geeignet zur
Nacherwärmung von
vorerwärmtem Wasser (z.B. Solaranlage), außen liegende
3/8"
Wasseranschlüsse, T-Stück und Druckschlauch 3/8" ×
50cm im
Lieferumfang enthalten, Netzanschlussleitung,
druckfeste oder
drucklose Installation direkt an die Armatur, IP 24.

Ausführung:  Über- oder Untertischgerät
Leistung/Spannung  13,5 kW / 400 V
Absicherung  3x16 A
Anschluss  Festanschluss
Nennquerschnitt  1,5 mm²
Warmwasserleistung  4,8 l/min ca. 45°C
Einschaltwassermenge  2,0 l/min
Gewicht Gerät  2,2 kg mit Wasser

Höhe:  ca. 294 mm
Breite:  ca. 180 mm
Tiefe:  ca. 110 mm

Liefern und betriebsfertig montieren.
Menge: 2,000 St

*Hinweis*

**01.03.47 Versiegelung**
Versiegelung der Sanitärobjekte mit dauerhaft
beständigem
Sanitärsilikon. Farbe der Planung weiß. Der Ansatz
wird je
laufender Meter Versiegelung, für alle zuvor genannten
Sanitärobjekte abgerechnet.

Liefern und ausführen.
Menge: 28,000 m

**Ausführungsbeschreibung 0010 Wassermanagment- Server**
*Wassermanagment- Server*
Wassermanagement- System zur zentralen Vernetzung und
Steuerung sämtlicher vorgenannter elektronischer
Armaturen.

Das Wassermanagement- System dient zur Sicherstellung
eines hygienischen und effizienten Betriebes der
Trinkwasser-Installation durch die Steuerung der
Wassermengen, Hygienespülungen sowie der thermischen
Desinfektionen.

Wesentliche Merkmale:
größtmögliche Trinkwasser-Hygiene bis zur
Entnahmestelle
durch automatisierte Hygienespülungen und zentral
steuerbare thermische Desinfektionen
energetische und wirtschaftliche Optimierung durch eine
gezielte Steuerung von Wassermengen und optionale
Einbindung des Systems in die Gebäudeleittechnik
Funktionen zur Analyse und lückenlosen Dokumentation
zentrale Einstellung der Armaturenparameter,
Stagnationsspülungen, Analyse, Dokumentation etc.
Vernetzung via Funk und Kabel
intuitive Bedienung durch eine browserbasierte
Software mit
gängigen PCs, Tablets und Smartphones

Fabrikat der Planung: Schell
Typ / Produktlinie: SWS

Der Bieter erklärt,dass er das nachfolgende Fabrikat /
Typ
anbietet:

Gewähltes Fabrikat :

'.........'
(vom Bieter einzutragen)

Gewählter / Typ :

'.........'
(vom Bieter einzutragen)

(Es ist nur ein Fabrikat / Typ zu benennen. Es ist
zwingend
erforderlich, dass die Angaben in den dafür
vorgesehenen
Zeilen vollständig eingetragen werden. Wenn einzelne
Angaben fehlen, bzw. Mehrfachnennungen erfolgen, kann
dies zum Ausschluss von der Wertung führen. Der
Nachweis der Gleichwertigkeit ist nach Aufforderung
durch den
AG durch den Bieter zu erbringen.)

Liefern und betriebsfertig montieren.

**01.03.48 Servereinheit für Wassermanagementsystem**
Servereinheit für Wassermanagementsystem bestehend aus:

Rechnereinheit zur zentralen Steuerung des
Wassermangement- Systems- Server mit bis zu 64
Teilnehmer
über Funk- und / oder Kabelanbindung.
Einsatzbereich / technische Daten:
Ansteuerbar über PC mittels LAN (Ethernet) und oder
WLAN
oder mittels mobilem Endgerät über WLAN
Steuerung und Parametrierung der Elektronik in den
Armaturen
Stagnationsspülprogramme
Thermische Desinfektion
Reinigungsstopp
Benutzerrechteverwaltung
Je 4 steuerbare Ein- und Ausgänge
Protokollierung auf Micro-SD-Karte
Zugelassen gemäß:
DIN EN 61000-6-2:2005,
DIN EN 61000-6-3:2006 + A1:2010,
DIN EN 61000-6-3:2007 + A1:2011,
DIN EN 61000-4-2:2009,
EN 300328, EN 301 489-1,
EN 301 489-17,
DIN EN 60950-1:2006 / A12:2011

Zur Montage auf Hutschiene 35 mm (nach EN 60715)
Inkl. Anschlus der Kommunikations- und
Spannungsversorgung.

Liefern und betriebsfertig montieren.
Menge: 1,000 St

**01.03.49 Inbetriebnahme Wassermanagement**
Inbetriebnahme des vorgenannten Wassermanagement
Systems. Inkl. Anlernen und Einstellen aller Armaturen
und
Systemobjekte.
Systemprogrammierung aller Entnahmestellen inkl.
Ersteinweisung des Bauherrn und Betreibers.
Die Spülzeiten sind vorab mit der Objektüberwachung
und dem
Bauherrn abzustimmen und festzulegen.

Liefern und betriebsfertig montieren.
Menge: 1,000 psch

**01.03.50 Elektro-Verteilerkasten für Wassermanagmentsystem**
Elektro-Verteilerkasten für das Wassermanagementsystem
zur
Aufnahme und Montage des Management-Servers sowie des
Management-Bus-Netzteils. Ausführung als
E-Verteilerkasten
mit montierter Hutschiene und integriertem
Sichtfenster. Der
Deckel ist mit einer 4-fach Verriegelung ausgeführt.
Die
Systemanbindung ist für ISO-Klemmverschraubungen
vorgestanzt. Ausführung in Schutzart IP 65, inklusive
Befestigungsmaterial.

Größe: Gemäß Herstellervorgaben des Managementsystems.

Liefern und betriebsfertig montieren.
Menge: 1,000 St

**01.03.51 BUS-Netzteil für Wassermanagmentsystem**
BUS-Netzteil für Wassermanagementsystem bestehend aus:

Ausgängen für Wassermanagment-Server Ausgängen zum
Anschluss  bis zu 64 kabelgebundenen Armaturen
Einsatzbereich / technische Daten:
- Input: 100 - 240 VAC 50 - 60 Hz
- Output 30 VDC
- Output 30 VDC Bus des Wassermanagementsystems
- Zur Montage auf Hutschiene 35 mm (nach EN 60715)
- Stromversorgung Armaturen via Bus-Kabel

Inkl. Anschlus der Kommunikations- und
Spannungsversorgung.

Liefern und betriebsfertig montieren.
Menge: 1,000 St

**01.03.52 BUS- Extender Kabel**
Bus- Extender Kabel überträgt die Daten von der
Armatur zum
Server und zurück via Kabel bis zu einer Länge von 350
m (in
Summe der Kabel dürfen maximal 1000 m erreicht werden).
Dasselbe Kabel dient der Spannungsversorgung von den
Armatur.

Passend zum gewählten Wassermanagementsystems.

Liefern und betriebsfertig montieren.
Menge: 1,000 St

**01.03.53 Temperatur-Anlegefühler**
Temperatur-Anlegefühler zum Einsatz im
Wassermangement-System.
PT1000 Temperaturfühler mit Kabel
Rohrschelle Ø max. ca. 110 mm
Kabel: 2 x 0,14 mm², ca. 3.000 mm lang

Liefern und betriebsfertig montieren.
Menge: 5,000 St

**01.03.54 Installationskabel J-H(St)H 2x2x0,8mm halogenfrei**
Leistung wie zuletzt in vollem Wortlaut beschrieben,
jedoch
Installationskabel J-H(St)H 2x2x0,8mm halogenfrei
Verlegen
auf bauseitigen Kabeltrasen in Abstimmung mit der BL
TGA und
dem AN Elektro

Liefern und betriebsfertig montieren.
Menge: 300,000 m

**01.03.55 Kunststoff- Panzerrohr FPku- EM- F- HO halogenfrei Nenngröße: M25**
Leistung wie zuletzt in vollem Wortlaut beschrieben,
jedoch
Kunststoff- Panzerrohr FPku- EM- F- HO halogenfrei
Nenngröße: M25

Liefern und betriebsfertig montieren.
Menge: 100,000 m

**01.03.56 Abzweigdose mit Deckel und Deckelschraube, halogenfrei**
Abzweigdose mit Deckel und Deckelschraube
einschließlich
erforderlichen Zubehör-, Klein- und
Befestigungsmaterial

Liefern und betriebsfertig montieren.
Menge: 20,000 St

**01.03.57 Decken- Sammelaufhängung, halogenfrei**
Decken- Sammelaufhängung zur Befestigung mehrerer
Kabel,
insbesondere im Zwischendeckenbereich Einschließlich
Klein-
und Befestigungsmaterial.

Liefern und betriebsfertig montieren.
Menge: 30,000 St

**01.03.58 Schnurableitung für Hohlwand Iso- Schalterklemmdose**
Schnurableitung als 5-polig Anschlussblock mit
Einzelrahmen
und Abdeckung.
Farbe der Planung:  weiß, matt

inkl. Hohlwand Iso- Schalterklemmdosen zur Montage in
Holz-
oder Gips-Ständerwerkswände inkl. Fräsarbeiten.

Liefern und betriebsfertig montieren.
Menge: 34,000 St.

#### Bereich 01.04 AB- UND REGENWASSERINSTALLATION

*Hinweis*
Die nachfolgenden Positionen werden zur Herstellung der
Strang und Transportleitungen genutzt.

**Ausführungsbeschreibung 0011 SML - Rohr**
*SML - Rohr*
Muffen lose, gusseiserne Abflussrohre und Formstücke
DIN EN
877 (SML) mit Übereinstimmungszertifizierung CE.
Qualitätsgeprüft durch die "Gütegemeinschaft
Entwässerungstechnik Guss e.V. (GEG)" und mit dem
RAL-Gütesiegel der GEG versehen. Rohre innen: mit einer
Zweikomponenten Epoxid-Beschichtung, außen mit
Farbgrundierung versehen, Formstücke innen und außen
epoxiert. Leitungssystem für den Abtransport von
häuslichem
Abwasser und Regenwasser aus Gebäuden, einschließlich
fluchtgerechtem Verlegen im Gebäude sowie mechanischem
Ablängen und Korrosionsschutz der Schnittkanten.

Brandklasse: A1 nicht brennbar

Verlege- und Befestigung gem. Vorgaben Hersteller
sowie unter
Einhaltung der DIN EN 12056 bzw. DIN 1986 -100.

**01.04.1 SML - Rohr DN 100**
Leistung wie zuletzt in vollem Wortlaut beschrieben,
jedoch
SML - Rohr DN 100

Liefern und betriebsfertig montieren.
Menge: 36,000 m

**Ausführungsbeschreibung 0012 SML - Bogen**
*SML - Bogen*
SML - Bogen in allen handelsüblichen Winkelgraden, aus
gusseisernen, muffenlosen Rohren, mit Prüfzeichen,
innen und
außen mit Grundanstrich

Liefern und betriebsfertig montieren.

**01.04.2 SML - Bogen DN 100**
Leistung wie zuletzt in vollem Wortlaut beschrieben,
jedoch
SML - Bogen DN 100

Liefern und betriebsfertig montieren.
Menge: 6,000 St

**Ausführungsbeschreibung 0013 SML - Abzweig**
*SML - Abzweig*
SML - Abzweig für Abwasserleitung als Gleichweit- oder
Reduzier-T-Stück. Abrechnungsgrundlage ist der
Hauptdurchmesser. Wenn die Reduzierung im T-Stück
möglich
ist, erfolgt keine separate Vergütung einer
Reduziermuffe.

Liefern und betriebsfertig montieren.

**01.04.3 SML - Abzweig DN 100**
Leistung wie zuletzt in vollem Wortlaut beschrieben,
jedoch
SML - Abzweig DN 100

Liefern und betriebsfertig montieren.
Menge: 0,000 St

**Ausführungsbeschreibung 0014 SML - Reduzierstück**
*SML - Reduzierstück*
SML - Reduzierstück für Abwasserleitungen als
Formstück, aus
gusseisernen, muffenlosen Rohren, mit Prüfzeichen, als
exzentrisches Übergangsstück, muffenlos,
innen und außen mit Grundanstrich,
Reduzierung von aufgeführten Durchmesser auf kleinere
Nennweiten.

**01.04.4 SML - Reduzierstück DN 100 - DN 80**
Leistung wie zuletzt in vollem Wortlaut beschrieben,
jedoch
SML - Reduzierstück DN 100 - DN 80

Liefern und betriebsfertig montieren.
Menge: 4,000 St

**Ausführungsbeschreibung 0015 SML - Fallrohrstützen**
*SML - Fallrohrstützen*
SML - Fallrohrstütze für Abwasserleitung, aus SML-Rohr
DIN 19
522, mit Grundbeschichtung, rotbraun,
Bestehend aus:
- SML-Fallrohrstütze
- Auflagerung einschl. Gummi für SML-Fallrohrstütze
- zwei Wandhaltern (Wandabstand bis mitte Rohr
  ca. 15 cm) einschl. Schrauben und Dübel

**01.04.5 SML - Fallrohrstütze DN 100**
Leistung wie zuletzt in vollem Wortlaut beschrieben,
jedoch
SML - Fallrohrstütze DN 100

Liefern und betriebsfertig montieren.
Menge: 12,000 St

**Ausführungsbeschreibung 0016 SML - Reinigungsöffnung**
*SML - Reinigungsöffnung*
SML -  Reinigungsrohr mit runder oder rechteckiger
Öffnung
aus gusseisernen, muffenlosen Rohren, mit Prüfzeichen,
innen
und außen mit Grundanstrich

Liefern und betriebsfertig montieren.

**01.04.6 SML - Reinigungsöffnung DN 100**
Leistung wie zuletzt in vollem Wortlaut beschrieben,
jedoch
SML - Reinigungsöffnung DN 100

Liefern und betriebsfertig montieren.
Menge: 8,000 St

**Ausführungsbeschreibung 0017 SML - Verbinder**
*SML - Verbinder*
Verbinder für zuvor augeführte Abwasserleitung aus
gußeisernem, muffenlosem Rohr, SML-Rohr DIN 19 522 und
DIN EN 877, mit Prüfzeichen
Spannhülse:  ferritischer Edelstahl
Werkstoff:  1.4510/11 AISI 430Ti/439
Gewindeplatten: ferritischer Edelstahl
Werkstoff:  1.4371 - 1.4510/11
Schrauben:  Beschichteter Stahl Klasse 8,8
Dichtmanschette: EPDM.

**01.04.7 SML - Verbinder DN 100**
Leistung wie zuletzt in vollem Wortlaut beschrieben,
jedoch
SML - Verbinder DN 100

Liefern und betriebsfertig montieren.
Menge: 24,000 St

**Ausführungsbeschreibung 0018 SML - Sicherungsschelle für Verbinder**
*SML - Sicherungsschelle für Verbinder*
Sicherungsschelle für vorgenannte der Verbinder zuvor
augeführte Abwasserleitung aus gußeisernem, muffenlosem
Rohr, SML-Rohr DIN 19 522 und DIN EN 877, mit
Prüfzeichen.

Längskraftschlüssigkeit:  min. 3 bar
Gehäuse:  Stahl, galvanisch verzinkt
Schraube:  Innensechskantschrauben M10/SW8 mm
Werkstoff:  Klasse 8,8

Krallenringe mit abgerundeten Krallenzähnen aus
Edelstahl

Zur Sicherung von druckbehaftete
Entwässerungsleitungen wie
Regenwasserleitungen.

**01.04.8 SML - Sicherungsschelle für Verbinder DN 100**
Leistung wie zuletzt in vollem Wortlaut beschrieben,
jedoch
SML - Sicherungsschelle für Verbinder DN 100

Liefern und betriebsfertig montieren.
Menge: 24,000 St

**Ausführungsbeschreibung 0019 SML - Anschlussmuffe SML auf PP**
*SML - Anschlussmuffe SML auf PP*
Anschlussmuffe, SML Rohr auf PP-Rohr, mit
vorgestochenen
Anschlussringen für unterschiedliche Außendurchmesser,
mit
Dichtlippen und Spannschelle aus nichtrostendem Stahl

**01.04.9 SML - Anschlussmuffe SML auf PP DN 80**
Leistung wie zuletzt in vollem Wortlaut beschrieben,
jedoch SML
SML - Anschlussmuffe SML auf PP DN 80

Liefern und betriebsfertig montieren.
Menge: 4,000 St

**01.04.10 SML - Anschlussmuffe SML auf PP DN 100**
Leistung wie zuletzt in vollem Wortlaut beschrieben,
jedoch SML
SML - Anschlussmuffe SML auf PP DN 100

Liefern und betriebsfertig montieren.
Menge: 8,000 St

*Hinweis*
Die nachfolgenden Positionen werden um Anschluss der
Sanitärobjekte bis zum Steigestrang genutzt

**Ausführungsbeschreibung 0020 Mineralstoffverstärktes PP Abwasserrohr**
*Mineralstoffverstärktes PP Abwasserrohr*
Hochschallgedämmtes Abwasserstecksystem mit geprüften
Schallwerten (LAFmax,n) von 17 dB(A) bis 27 dB(A),
abhängig
der Bauaufgabe, entsprechend der DIN 4109 im diagonal
darunterliegendem Raum.

Für Entwässerungsanlagen von Gebäuden nach DIN EN 12056
in Verbindung mit DIN 1986 - 100. Rohre und Formstücke
sind
für die Anwendung innerhalb von Gebäuden
(Anwendungskennzeichen B- Building) in Anlehnung an
DIN EN
1451 - 1 geprüft und zugelassen.

Glattwandige Rohre und Formstücke DN 50 bis DN 150 mit
angeformten Muffen und werkseitig vormontierter
Lippendichtung aus EPDM bestehen aus einem
mineralgefüllten
PP-MX Rohr, mit innen liegenden Rippen an der Muffe,
mit
visueller Einstecktiefenkontrolle, sowie Markierung
für einfache
Montageausrichtung.

Auf die Rohrdimension abgestimmte Rohrschellen mit
Abstandshalter und Schalldämmeinlage für die
Gleitbefestigung
von Rohren oder zur Festpunktbefestigung von Rohren.

Werkstoff:  Polypropylen-Copolymer
  (PP-MX), mineralverstärkt,
  halogenfrei
Längenausdehnung:  0,08 mm (m * K)
Temperaturbeständig:  - 10°C bis 90°C,
  kurzzeitig 100°C
Baustoffklasse:  DIN 4102-B2, normal
  entflammbar, nicht brennend
  abtropfend, Klasse E nach DIN
  EN 13501-1, normal
  entflammbar, nicht brennend
  abtropfend
Ringsteifigkeit:  4 KN/m²
UV Beständigkeit:  Lagerung im Freien
  bis zu 2 Jahre

Rohrleitungslängen des Herstellers inkl. Muffen von
0,15 m bis
3,0 m Länge ab Werk

Für die Verlegung mit Brandschutzanforderungen stehen
zugelassenen Rohrabschottung (Decke/Wand) zur
Verfügung.

Verlegung nach Herstellerrichtlinien unter Einhaltung
der DIN
EN 12056 und DIN 1986-100. Das Abwassersystem ist gemäß
DIN 4109 gegen Körperschallübertragung vom Baukörper zu
trennen.

Form- und Verbindungsstücke, Festpunkte, Rohrschlitten
mit
Schellen, Führungs- und Tragkonstruktionen werden
gesondert
vergütet.

Liefern und betriebsfertig montieren.

**01.04.11 Mineralstoffverstärktes PP - Rohr DN 50**
Leistung wie zuletzt in vollem Wortlaut beschrieben,
jedoch
Mineralstoffverstärktes PP - Rohr DN 50

Liefern und betriebsfertig montieren.
Menge: 18,000 m

**01.04.12 Mineralstoffverstärktes PP - Rohr DN 70**
Leistung wie zuletzt in vollem Wortlaut beschrieben,
jedoch
Mineralstoffverstärktes PP - Rohr DN 70

Liefern und betriebsfertig montieren.
Menge: 6,000 m

**01.04.13 Mineralstoffverstärktes PP - Rohr DN 100**
Leistung wie zuletzt in vollem Wortlaut beschrieben,
jedoch
Mineralstoffverstärktes PP - Rohr DN 100

Liefern und betriebsfertig montieren.
Menge: 30,000 m

**Ausführungsbeschreibung 0021 Mineralstoffverstärktes PP - Bogen**
*Mineralstoffverstärktes PP - Bogen*
Mineralstoffverstärktes PP - Bogen (alle Winkelgrade)
für Abwasserleitung, aus PP-Rohren DIN 19 560,

Liefern und betriebsfertig montieren.

**01.04.14 Mineralstoffverstärktes PP - Bogen DN 50**
Leistung wie zuletzt in vollem Wortlaut beschrieben,
jedoch
Mineralstoffverstärktes PP - Bogen DN 50

Liefern und betriebsfertig montieren.
Menge: 25,000 St

**01.04.15 Mineralstoffverstärktes PP - Bogen DN 70**
Leistung wie zuletzt in vollem Wortlaut beschrieben,
jedoch
Mineralstoffverstärktes PP - Bogen DN 70

Liefern und betriebsfertig montieren.
Menge: 2,000 St

**01.04.16 Mineralstoffverstärktes PP - Bogen DN 100**
Leistung wie zuletzt in vollem Wortlaut beschrieben,
jedoch
Mineralstoffverstärktes PP - Bogen DN 100

Liefern und betriebsfertig montieren.
Menge: 18,000 St

**Ausführungsbeschreibung 0022 Mineralstoffverstärktes PP - Abzweig**
*Mineralstoffverstärktes PP - Abzweig*
Mineralstoffverstärktes PP - Abzweig

Mineralstoffverstärktes PP - Abzweig für
Abwasserleitung, aus PP-Rohren DIN 19 560, mit
Steckmuffen,
Als Gleichweit- oder Reduzier-T-Stück.
Abrechnungsgrundlage ist der Hauptdurchmesser. Wenn die
Reduzierung im T-Stück möglich ist, erfolgt keine
separate Vergütung einer Reduziermuffe.

Liefern und betriebsfertig montieren.

**01.04.17 Mineralstoffverstärktes PP - Abzweig DN 50**
Leistung wie zuletzt in vollem Wortlaut beschrieben,
jedoch
Mineralstoffverstärktes PP - Abzweig DN 50

Liefern und betriebsfertig montieren.
Menge: 8,000 St

**01.04.18 Mineralstoffverstärktes PP - Abzweig DN 70**
Leistung wie zuletzt in vollem Wortlaut beschrieben,
jedoch
Mineralstoffverstärktes PP - Abzweig DN 70

Liefern und betriebsfertig montieren.
Menge: 2,000 St

**01.04.19 Mineralstoffverstärktes PP - Abzweig DN 100**
Leistung wie zuletzt in vollem Wortlaut beschrieben,
jedoch
Mineralstoffverstärktes PP - Abzweig DN 100

Liefern und betriebsfertig montieren.
Menge: 2,000 St

**Ausführungsbeschreibung 0023 Mineralstoffverstärktes PP - Übergang**
*Mineralstoffverstärktes PP - Übergang*
Mineralstoffverstärktes PP - Übergang

Mineralstoffverstärktes PP - Übergang für
Abwasserleitung, aus PP-Rohren DIN 19 560, mit
Steckmuffen,

Liefern und betriebsfertig montieren.

**01.04.20 Mineralstoffverstärktes PP - Übergang DN 70 - DN 50**
Leistung wie zuletzt in vollem Wortlaut beschrieben,
jedoch
Mineralstoffverstärktes PP - Übergang DN 70 - DN 50

Liefern und betriebsfertig montieren.
Menge: 4,000 St

**01.04.21 Mineralstoffverstärktes PP - Übergang DN 100 - DN 50**
Leistung wie zuletzt in vollem Wortlaut beschrieben,
jedoch
Mineralstoffverstärktes PP - Übergang DN 100 - DN 50

Liefern und betriebsfertig montieren.
Menge: 4,000 St

**01.04.22 Mineralstoffverstärktes PP - Übergang DN 100 - DN 70**
Leistung wie zuletzt in vollem Wortlaut beschrieben,
jedoch
Mineralstoffverstärktes PP - Übergang DN 100 - DN 70

Liefern und betriebsfertig montieren.
Menge: 4,000 St

**Ausführungsbeschreibung 0024 Mineralstoffverstärktes PP - Reinigungsstück**
*Mineralstoffverstärktes PP - Reinigungsstück*
Mineralstoffverstärktes PP - Reinigungsstück, 90 Grad
mit
ovaler Serviceöffnung inkl. Verschraubdeckel mit
Steckmuffen,

Liefern und betriebsfertig montieren.

**01.04.23 Mineralstoffverstärktes PP - Reinigungsstück DN 100**
Leistung wie zuletzt in vollem Wortlaut beschrieben,
jedoch
Mineralstoffverstärktes PP - Reinigungsstück DN 100

Liefern und betriebsfertig montieren.
Menge: 2,000 St

**Ausführungsbeschreibung 0025 Rohrbefestigungen**
*Rohrbefestigungen*
Rohrbefestigungen für vorgenannte Rohrsysteme.
Befestigung gedämmt, mit Gewindemuffe M8 / M10. Für
Gebäude mit erhöhten Schallschutzanforderungen. Zum
Befestigen von Leitungen an Decken und an Wänden.
Hochschalldämmend zum Ableiten von Abwasser innerhalb
von
Gebäuden. Mit bauaufsichtlich zugelassenen
Metall-Dübeln
oder Stockschrauben für Holzdecken und -Wände, einschl.
Zubehör für Einzelmontage in Rettungswegen und an
Brandschutzdecken einschl. Herstellen der Bohrungen.

Liefern und montieren.

**01.04.24 Rohrbefestigungen - DN 50**
Leistung wie zuvor in vollem Wortlaut beschrieben,
jedoch
Rohrbefestigungen - DN 50

Liefern und montieren.
Menge: 60,000 St

**01.04.25 Rohrbefestigungen - DN 70**
Leistung wie zuvor in vollem Wortlaut beschrieben,
jedoch
Rohrbefestigungen - DN 70

Liefern und montieren.
Menge: 8,000 St

**01.04.26 Rohrbefestigungen - DN 80**
Leistung wie zuvor in vollem Wortlaut beschrieben,
jedoch
Rohrbefestigungen - DN 80

Liefern und montieren.
Menge: 2,000 St

**01.04.27 Rohrbefestigungen - DN 100**
Leistung wie zuvor in vollem Wortlaut beschrieben,
jedoch
Rohrbefestigungen - DN 100

Liefern und montieren.
Menge: 24,000 St

**Ausführungsbeschreibung 0026 Bodenablauf**
*Bodenablauf*

**01.04.28 Bodenablauf - Aufstockelement**
Aufstockelement für Entwässerungsstellen in
Dünnbettbodenaufbauten, bestehend aus Vlieskaschiertem
Flansch, Rahmenverlängerung, seitenverstellbarer
Rahmenaufnahme, Distanzring für die
Trittschallentkopplung
und Rückstaudichtung. Einbau in bauseits gelieferten
Ablaufkörper.

Liefern und betriebsfertig montieren.
Menge: 4,000 St

**01.04.29 Bodenablauf - Aufsatzrahmen**
Aufsatzrahmen, mit Auflagering, seitenverstellbar,
Aufsatzverlängerung: ABS, höhenverstellbar Rahmen:
Edelstahl, 120 x 120 mm, mit Gewindeeinsätzen.

Liefern und betriebsfertig montieren.
Menge: 4,000 St

**01.04.30 Bodenablauf - Rost**
Rost passend zu dem zuvor beschriebenen Ablauf.
Belastungsklasse K 3. Mit Befestigungsschrauben.
Material
Edelstahl (1.4571)

Liefern und betriebsfertig montieren.
Menge: 4,000 St

*Hinweis*

**Ausführungsbeschreibung 0027 Anschluß an Grundleitung bis DN 100**
*Anschluß an Grundleitung bis DN 100*
Anschluss an die bauseits erstellte Grundleitung KG
2000 mit
dem zuvor beschriebenen Rohrleitungsmaterial
herstellen.

Liefern und betriebsfertig montieren.

**01.04.31 Anschluß an Grundleitung - DN 100**
Leistung wie zuvor in vollem Wortlaut beschrieben,
jedoch
Anschluß an Grundleitung - DN 100

Liefern und betriebsfertig montieren.
Menge: 8,000 St

**01.04.32 Anschluß an Grundleitung - DN 125**
Leistung wie zuvor in vollem Wortlaut beschrieben,
jedoch
Anschluß an Grundleitung - DN 125

Liefern und betriebsfertig montieren.
Menge: 1,000 St

**Ausführungsbeschreibung 0028 Anschluß an Dachentlüftung**
*Anschluß an Dachentlüftung*
Anschluss an bauseits gelieferte Dachentlüftung
herstellen, mit
Flexrohr und Klemmband oder auf Steckmuffe, dem
Dachdecker sind Ort und Lage der Lüftungshaube
anzugeben.

Liefern und betriebsfertig montieren.

**01.04.33 Anschluß an Dachentlüftung - DN 100**
Leistung wie zuvor in vollem Wortlaut beschrieben,
jedoch
Anschluß an Dachentlüftung - DN 100

Liefern und betriebsfertig montieren.
Menge: 4,000 St

**01.04.34 Bezeichnungsschild**
Farbe und Beschriftung nach Angaben der BL,
Beschriftung
mehrzeilig, Schild aus mehrschichtigem Kunststoff,
gefräst,
ca. Höhe 50 mm (+-10 mm)
ca. Breite 120 mm (+-10 mm)
Angebracht werden diese an den Leitungen direkt oder an
unmittelbar daneben befindlichen Wänden inkl. aller
Befestigungsmaterialien.

Liefern und montieren.
Menge: 2,000 St

**01.04.35 Stahlkonstruktion**
Formstahl als Befestigungskonstruktion,
wenn nicht schon in vorgenannten Positionen erwähnt,
(auch Fertiglochschienen mit Zubehör) in geschraubter
bzw. geschweißter Konstruktion, einschl.
Befestigungsmaterialien.

Anmerkung:

Die Abrechnung erfolgt nur nach schriftlichen Aufmaß /
Nachweis und in Gewichtseinheiten.

Liefern und betriebsfertig montieren.
Menge: 60,000 kg

#### Bereich 01.05 TECHNISCHE WÄRMEDÄMMUNG

*Hinweis*
Bei der Kalkulation ist zu beachten, dass die
Mindestabstände
nach DIN 4140 nicht immer eingehalten werden können.
Die
Abstände liegen bauseitsbedingt z. Teil bei ca. 3-5
cm. Der
Mehraufwand für die Montage ist mit in den
Einheitspreisen zu
berücksichtigen.

**Ausführungsbeschreibung 0029 Mineralwolle alukaschiert - Rohr**
*Mineralwolle alukaschiert - Rohr*
Wärmedämmung DIN 4140 Teil 1 an Rohrleitungen, Dämmung
aus nichtbrennbaren Stoffen DIN 4102 Teil 1
Baustoffklasse A,
in Bereichen mit Behinderung durch technische
Einrichtungen,
Rohrleitungen gebündelt, Dämmung einzeln.
(Gerüst separat vergütet)

Die Dämmung besteht aus:
Dämmschalen aus Mineralwolle, Wärmeleitfähigkeit 0,035
W/mK bei einer Mitteltemperatur von 10 Grad Celsius mit
Aluminiumfolie kaschiert, mit Draht aufbinden, Längs-
und
Rundnähte mit Band überkleben, Breite 50 bis 100 mm
Erzeugnis Alu-Band Klebstoff schwerentflammbar,
Dämmschicht min. 30 mm jedoch immer min. 100% gem. GEG

Einbau:
Entsprechend den Verarbeitungsrichtlinien des
Herstellers.
Die Ausführung erfolgt durch ein vom Systemhersteller
geschultes und zertifiziertes Unternehmen.

Selbstklebendes Aluminiumband und
selbstklebendes hochflexibles und reißfestes
Abdichtband
sind mit einzukalkulieren.

Liefern und betriebsfertig montieren.

**01.05.1 Mineralwolle alukaschiert - Rohr DN 12**
Leistung wie zuletzt im vollen Wortlaut beschrieben,
jedoch Mineralfaserschale 100% Dämmung,
für Rohrleitungen DN 12.

Liefern und betriebsfertig montieren.
Menge: 90,000 m

**01.05.2 Mineralwolle alukaschiert - Rohr DN 15**
Leistung wie zuletzt im vollen Wortlaut beschrieben,
jedoch Mineralfaserschale 100% Dämmung,
für Rohrleitungen DN 15.

Liefern und betriebsfertig montieren.
Menge: 18,000 m

**01.05.3 Mineralwolle alukaschiert - Rohr DN 20**
Leistung wie zuletzt im vollen Wortlaut beschrieben,
jedoch Mineralfaserschale 100% Dämmung,
für Rohrleitungen DN 20.

Liefern und betriebsfertig montieren.
Menge: 6,000 m

**01.05.4 Mineralwolle alukaschiert - Rohr DN 25**
Leistung wie zuletzt im vollen Wortlaut beschrieben,
jedoch Mineralfaserschale 100% Dämmung,
für Rohrleitungen DN 25.

Liefern und betriebsfertig montieren.
Menge: 125,000 m

**01.05.5 Mineralwolle alukaschiert - Rohr DN 80 - SML**
Leistung wie zuletzt im vollen Wortlaut beschrieben,
jedoch Mineralfaserschale 100% Dämmung,
für Rohrleitungen DN 80 - SML.

Liefern und betriebsfertig montieren.
Menge: 2,000 m

**01.05.6 Mineralwolle alukaschiert - Rohr DN 100 - SML**
Leistung wie zuletzt im vollen Wortlaut beschrieben,
jedoch Mineralfaserschale 100% Dämmung,
für Rohrleitungen DN 100 - SML.

Liefern und betriebsfertig montieren.
Menge: 36,000 m

**Ausführungsbeschreibung 0030 Mineralwolle alukaschiert - Bogen**
*Mineralwolle alukaschiert - Bogen*
Mineralwolle alukaschiert an Bögen bis 90 Grad Radius
über 1,5
bis 3 D

Liefern und betriebsfertig montieren.

**01.05.7 Mineralwolle alukaschiert - Bogen DN 12**
Leistung wie zuletzt in vollem Wortlaut beschrieben,
jedoch Bogen DN 12

Liefern und betriebsfertig montieren.
Menge: 76,000 St

**01.05.8 Mineralwolle alukaschiert - Bogen DN 15**
Leistung wie zuletzt in vollem Wortlaut beschrieben,
jedoch Bogen DN 15

Liefern und betriebsfertig montieren.
Menge: 8,000 St

**01.05.9 Mineralwolle alukaschiert - Bogen DN 20**
Leistung wie zuletzt in vollem Wortlaut beschrieben,
jedoch Bogen DN 20

Liefern und betriebsfertig montieren.
Menge: 4,000 St

**01.05.10 Mineralwolle alukaschiert - Bogen DN 100 - SML**
Leistung wie zuletzt in vollem Wortlaut beschrieben,
jedoch Bogen DN 100 - SML

Liefern und betriebsfertig montieren.
Menge: 6,000 St

**Ausführungsbeschreibung 0031 Mineralwolle alukaschiert - Ausschnitt**
*Mineralwolle alukaschiert - Ausschnitt*
Zulage zur vorgenannten Dämmung an Rohrleitungen
für Ausschnitte an T-Stücken, Thermometern,
Rohrleitungsbefestigungen etc.

Liefern und betriebsfertig montieren.

**01.05.11 Mineralwolle alukaschiert - Ausschnitte DN 12**
Leistung wie zuletzt in vollem Wortlaut beschrieben,
jedoch Ausschnitte DN 12

Liefern und betriebsfertig montieren.
Menge: 20,000 St

**01.05.12 Mineralwolle alukaschiert - Ausschnitte DN 15**
Leistung wie zuletzt in vollem Wortlaut beschrieben,
jedoch Ausschnitte DN 15

Liefern und betriebsfertig montieren.
Menge: 20,000 St

**01.05.13 Mineralwolle alukaschiert - Ausschnitte DN 20**
Leistung wie zuletzt in vollem Wortlaut beschrieben,
jedoch Ausschnitte DN 20

Liefern und betriebsfertig montieren.
Menge: 20,000 St

**01.05.14 Mineralwolle alukaschiert - Ausschnitte DN 80 - SML**
Leistung wie zuletzt in vollem Wortlaut beschrieben,
jedoch Ausschnitte DN 80 - SML

Liefern und betriebsfertig montieren.
Menge: 2,000 St

**01.05.15 Mineralwolle alukaschiert - Ausschnitte DN 100 - SML**
Leistung wie zuletzt in vollem Wortlaut beschrieben,
jedoch Ausschnitte DN 100 - SML

Liefern und betriebsfertig montieren.
Menge: 2,000 St

**Ausführungsbeschreibung 0032 Mineralwolle alukaschiert - Reduzierung**
*Mineralwolle alukaschiert - Reduzierung*
Zulage zur vorgenannten Dämmung an Rohrleitungen
für Reduzierung/Übergangsstücke bei
Querschnittsveränderungen oder Materialwechsel

Liefern und betriebsfertig montieren.

**01.05.16 Mineralwolle alukaschiert - Reduzierung/Übergangsstück DN 15**
Leistung wie zuletzt in vollem Wortlaut beschrieben,
jedoch
Mineralwolle alukaschiert - Reduzierung/Übergangsstück
DN 15

Liefern und betriebsfertig montieren.
Menge: 20,000 St

**01.05.17 Mineralwolle alukaschiert - Reduzierung/Übergangsstück DN 20**
Leistung wie zuletzt in vollem Wortlaut beschrieben,
jedoch
Mineralwolle alukaschiert - Reduzierung/Übergangsstück
DN 20

Liefern und betriebsfertig montieren.
Menge: 6,000 St

**01.05.18 Mineralwolle alukaschiert - Reduzierung/Übergangsstück DN 25**
Leistung wie zuletzt in vollem Wortlaut beschrieben,
jedoch
Mineralwolle alukaschiert - Reduzierung/Übergangsstück
DN 25

Liefern und betriebsfertig montieren.
Menge: 2,000 St

**Ausführungsbeschreibung 0033 Mineralwolle alukaschiert - Einbauteile**
*Mineralwolle alukaschiert - Einbauteile*
Zulage zur vorgenannten Dämmung an Einbauteilen wie
Absperrarmaturen etc. gem. DIN 4140.

Liefern und betriebsfertig montieren.

**01.05.19 Mineralwolle alukaschiert - Einbauteile DN 12**
Leistung wie zuletzt in vollem Wortlaut beschrieben,
jedoch Dimension des Einbauteile DN 12

Liefern und betriebsfertig montieren.
Menge: 2,000 St

**01.05.20 Mineralwolle alukaschiert - Einbauteile DN 15**
Leistung wie zuletzt in vollem Wortlaut beschrieben,
jedoch Dimension des Einbauteile DN 15

Liefern und betriebsfertig montieren.
Menge: 2,000 St

**01.05.21 Mineralwolle alukaschiert - Einbauteile DN 20**
Leistung wie zuletzt in vollem Wortlaut beschrieben,
jedoch Dimension des Einbauteile DN 20

Liefern und betriebsfertig montieren.
Menge: 2,000 St

**01.05.22 Mineralwolle alukaschiert - Einbauteile DN 25**
Leistung wie zuletzt in vollem Wortlaut beschrieben,
jedoch Dimension des Einbauteile DN 25

Liefern und betriebsfertig montieren.
Menge: 3,000 St

**01.05.23 Mineralwolle alukaschiert - Einbauteile DN 32**
Leistung wie zuletzt in vollem Wortlaut beschrieben,
jedoch Dimension des Einbauteile DN 32

Liefern und betriebsfertig montieren.
Menge: 3,000 St

**Ausführungsbeschreibung 0034 Dämmschlauch**
*Dämmschlauch*
Wärmedämmung DIN 4140 Teil 1 an Rohrleitungen, Dämmung
aus schwerentflammbaren Stoffen DIN 4102 Teil 1
Baustoffklasse B 1, in Wandschlitzen und
Vorwandinstallationen, Rohrleitungen gebündelt, Dämmung
einzeln. Die Dämmung besteht aus:

Schläuche aus geschlossenzelligem Polyethylen
Rohdichte 33
kg/m³ Wärmeleitfähigkeit 0,039 W/(m*k), bei einer
Mitteltemperatur von 50 Grad C,

Dämmschicht einlagig,
Dämmschicht 1/2 gem. GEG = 13 mm dick.

Liefern und betriebsfertig montieren.

**01.05.24 Dämmschlauch DN 12**
Leistung wie zuletzt in vollem Wortlaut beschrieben,
jedoch für Rohrleitungen 15 mm / DN 12 gem. GEG.

Liefern und betriebsfertig montieren.
Menge: 30,000 m

**01.05.25 Dämmschlauch DN 15**
Leistung wie zuletzt in vollem Wortlaut beschrieben,
jedoch für Rohrleitungen 18 mm / DN 15 gem. GEG

Liefern und betriebsfertig montieren.
Menge: 30,000 m

#### Bereich 01.06 BRANDSCHUTZMAßNAHMEN

*Hinweis*
Die Herstellung der Wand- und Deckendurchbrüche wird
durch
den

bauseitigen Hochbauunternehmer sowie den
Auftragnehmer

ausgeführt. Das Verfüllen und Wiederherrichten der
Wand- und
Deckendurchführungen erfolgt durch den

Auftragnehmer

Der Bau,- Objektüberwachung TGA sind entsprechende
Anforderungen an die Mörtelgruppen o.ä. zur
Herstellung des
zugelassenen Brandschutzes vor Einbau schriftlich
mitzuteilen.

*Hinweis*
Der Bau,- Objektüberwachung TGA ist vor Beginn der
Montage
ein Übereinstimmungsnachweis mit der allgemeinen
bauaufsichtlichen Zulassung (ABZ) für die
Brandabschottungen
vorzulegen.

**Ausführungsbeschreibung 0035 Brandschutz für Rohrdurchführungen R 90**
*Brandschutz für Rohrdurchführungen R 90*
Rohrdurchführungen für Wand- und Deckendurchführungen
gegen Übertragung von Feuer und Rauch für nicht
brennbare
Installationsrohre und nicht brennbare Medien.

Baustoffklasse:  nicht brennbar nach DIN 4102 Teil 1
Schmelzpunkt:  > 1000°C
Rohdichte:  > 150 kg/m³
Dämmschichtdicke:  bis 30 mm

Ausführung:
Die Rohrschale ist entweder formschlüssig in eine
Kernbohrung
einzupressen oder bei verbleibenden Restfugen bzw. im
Durchbruch vollständig einzumörteln (Mörtel MG II,
IIa, III).
Fugen bis zu einer Breite von ca. 2 mm sind mit
vollflächig auf
die Schale aufgebrachten Kleber abzudichten. Eine
weiterführende Dämmung mit einer Dämmschale ist
beidseitig
der Durchführung anzubringen. Alle Rohrschalen sind mit
verzinktem Bindedraht auf dem Rohr zu befestigen und
gem.
Vorgaben des Herstellers zu umwickeln.
Rohrschale gem. Vorgaben des Herstellers einbauen.

Brandschutz für Rohrdurchführungen R 90 liefern,
ablängen und
betriebsfertig montieren.

**01.06.1 Brandschutz für Rohrdurchführungen R 90 DN 12**
Leistung wie zuletzt in vollem Wortlaut beschrieben,
jedoch
Brandschutz für Rohrdurchführungen R 90 DN 12

Brandschutz für Rohrdurchführungen R 90 liefern,
ablängen und
betriebsfertig montieren.
Menge: 2,000 m

**01.06.2 Brandschutz für Rohrdurchführungen R 90 DN 15**
Leistung wie zuletzt in vollem Wortlaut beschrieben,
jedoch
Brandschutz für Rohrdurchführungen R 90 DN 15

Brandschutz für Rohrdurchführungen R 90 liefern,
ablängen und
betriebsfertig montieren.
Menge: 4,000 m

**01.06.3 Brandschutz für Rohrdurchführungen R 90 DN 20**
Leistung wie zuletzt in vollem Wortlaut beschrieben,
jedoch
Brandschutz für Rohrdurchführungen R 90 DN 20

Brandschutz für Rohrdurchführungen R 90 liefern,
ablängen und
betriebsfertig montieren.
Menge: 1,200 m

*Hinweis*
Abwasserleitungen

**Ausführungsbeschreibung 0036 Brandschutz für Rohrdurchführungen R 90**
*Brandschutz für Rohrdurchführungen R 90*
Rohrdurchführungen für Wand- und Deckendurchführungen
gegen Übertragung von Feuer und Rauch für nicht
brennbare
Installationsrohre und nicht brennbare Medien.

Baustoffklasse:  nicht brennbar nach DIN 4102 Teil 1
Schmelzpunkt:  > 1000°C
Rohdichte:  > 150 kg/m³
Dämmschichtdicke:  bis 30 mm

Ausführung:
Die Rohrschale ist entweder formschlüssig in eine
Kernbohrung
einzupressen oder bei verbleibenden Restfugen bzw. im
Durchbruch vollständig einzumörteln (Mörtel MG II,
IIa, III).
Fugen bis zu einer Breite von ca. 2 mm sind mit
vollflächig auf
die Schale aufgebrachten Kleber abzudichten. Eine
weiterführende Dämmung mit einer Dämmschale ist
beidseitig
der Durchführung anzubringen. Alle Rohrschalen sind mit
verzinktem Bindedraht auf dem Rohr zu befestigen und
gem.
Vorgaben des Herstellers zu umwickeln.
Rohrschale gem. Vorgaben des Herstellers einbauen.

Brandschutz für Rohrdurchführungen R 90 liefern,
ablängen und
betriebsfertig montieren.

**01.06.4 Brandschutz für Rohrdurchführungen R 90 DN 50**
Leistung wie zuletzt in vollem Wortlaut beschrieben,
jedoch
Brandschutz für Rohrdurchführungen R 90 DN 50

Brandschutz für Rohrdurchführungen R 90 liefern,
ablängen und
betriebsfertig montieren.
Menge: 0,600 m

**01.06.5 Brandschutz für Rohrdurchführungen R 90 DN 100**
Leistung wie zuletzt in vollem Wortlaut beschrieben,
jedoch Rohrdurchführungen R 90 DN 100

Brandschutz für Rohrdurchführungen R 90 liefern,
ablängen und
betriebsfertig montieren.
Menge: 4,000 m

**Ausführungsbeschreibung 0037 Brandschutzmanschette Mischinstallation**
*Brandschutzmanschette Mischinstallation*
Feuerwiderstandsfähige Abschottung von Gussleitungen
mit
Übergang auf brennbare Abwasserrohre
(Mischinstallation) mit
Brandschutzmanschette gem. Zulassung für die in den
vorgenannten Titel aufgeführten Abwasserrohrleitungen.
Brandschutzmanschette an Gussleitung befestigen und
beiliegendes Brandschutzschild ausfüllen und an
Ortsunveränderlichem Bauteil anbringen.
Übereinstimmungsbestätigung aus der EBA ausfüllen und
der
Objektüberwachung  übergeben. Die Nachweise sind
abschließend als Kopie in den Revisionsunterlagen
hinzuzufügen

Liefern und betriebsfertig montieren.

**01.06.6 Brandschutzmanschette Mischinstallation DN 50**
Leistung wie zuvor in vollem Wortlaut beschrieben,
jedoch
Brandschutzmanschette für Mischinstallationen DN 50

Liefern und betriebsfertig montieren.
Menge: 2,000 St

**01.06.7 Brandschutzmanschette Mischinstallationen DN 80**
Leistung wie zuvor in vollem Wortlaut beschrieben,
jedoch
Brandschutzmanschette Mischinstallationen DN 80

Liefern und betriebsfertig montieren.
Menge: 2,000

**01.06.8 Brandschutzmanschette Mischinstallation DN 100**
Leistung wie zuvor in vollem Wortlaut beschrieben,
jedoch
Brandschutzmanschette Mischinstallationen DN 100

Liefern und betriebsfertig montieren.
Menge: 2,000 St

**Ausführungsbeschreibung 0038 Außstopfen von Fugen und Restspalte**
*Außstopfen von Fugen und Restspalte*
Außstopfen von Fugen bzw. Restspalten um Rohrleitungen
in
einem Durchbruch oder Kernbohrung mit Steinwolle zum
Ausstopfen. Schmelzpunkt der Steinwolle größer als
1000 Grad
Celsius, Brandverhalten Klasse A2 DIN 4102-1,
nichtbrennbar.
Abgerechnet wird nach laufende Meter ausgestopftem
Ringspalt. Je Durchführung ist eine Aufmaßskizze zu
erstellen
und den Abrechnungsunterlagen beizulegen. Die Skizze
muss
folgenden Informationen beinhalten:
- Durchbruchsgröße - Länge x Breite / Durchmesser in cm
- Durchgeführtes Medium - Länge x Breite / Durchmesser
in cm
- Wand-/Deckenstärke - Tiefe in cm

**01.06.9 Außstopfen von Fugen und Restspalte - bis 5 cm**
Leistung wie zuletzt in vollem Wortlaut beschrieben,
jedoch
Außstopfen von Fugen und Restspalte

Fugenstärke  bis ca. 5 cm
Wand-/Deckendicke bis ca. 24 cm

Liefern und betriebsfertig montieren.
Menge: 1,000 m

**01.06.10 Außstopfen von Fugen und Restspalte - 5 cm bis 10 cm**
Leistung wie zuletzt in vollem Wortlaut beschrieben,
jedoch
Außstopfen von Fugen und Restspalte

Fugenstärke  5 cm bis 10 cm
Wand-/Deckendicke bis ca. 24 cm

Liefern und betriebsfertig montieren.
Menge: 2,000 m

**01.06.11 Außstopfen von Fugen und Restspalte - Deckenmontage**
Stückzulage für das Ausstopfen von Fugen und
Restspalte mit
Steinwolle größer 1000 °C in Geschossdecken.

Vorstehende Leistung vollständig erbringen.
Menge: 4,000 St

**01.06.12 Außstopfen von Fugen und Restspalte - Wandmontage**
Stückzulage für das Ausstopfen von Fugen und
Restspalte mit
Steinwolle größer 1000 °C in Wänden.

Vorstehende Leistung vollständig erbringen.
Menge: 4,000 St

*Hinweis*
Verschließen von Fugen und Restspalte in Wänden und
Decken mit Brandschutzmörtel MG III, an schwer
zugänglichen
Stellen hohlraumfreies Verpressen mittels
Spezialmörtelpumpe,
Hochdruckschläuche und Lanzen, Schottoberfläche
schalungsrauh, erforderliches Schalungsmaterial ist
einzurechnen. Das zu verschließende Volumen wird gem.
nachfolgender Positionen abgerechnet.
Abrechnung erfolgt nur in Abstimmung mit BL TGA und
sofern
nicht bereits in anderen Pos. enthalten.

Das verwendete Material muss der Mörtelgruppe III nach
DIN
1053 entsprechen und die Überwachung des
Herstellerwerkes
nach DIN 18557 muss nachgewiesen werden. Brennbare oder
andere Fugenfüllungen, die nicht dem
Zulassungsbescheid der
Brandschottung entsprechen sind restlos zu entfernen.

Je Durchführung ist eine Aufmaßskizze zu erstellen und
den
Abrechnungsunterlagen beizulegen. Die Skizze muss
folgenden
Informationen beinhalten:
- Durchbruchsgröße - Länge x Breite / Durchmesser in cm
- Durchgeführtes Medium - Länge x Breite / Durchmesser
in cm
- Wand-/Deckenstärke - Tiefe in cm

**01.06.13 Verschließen von Fugen und Restspalte - bis 5 cm**
Leistung wie zuletzt in vollem Wortlaut beschrieben,
jedoch
verschließen von Fugen und Restspalte mit
Brandschutzmörtel
MG III

Fugenstärke  bis ca. 5 cm
Wand-/Deckendicke bis ca. 24 cm

Liefern und betriebsfertig montieren.
Menge: 1,000 m

**01.06.14 Verschließen von Fugen und Restspalte - 5 cm bis 10 cm**
Leistung wie zuletzt in vollem Wortlaut beschrieben,
jedoch
verschließen von Fugen und Restspalte mit
Brandschutzmörtel
MG III

Fugenstärke  5 - 10 cm
Wand-/Deckendicke bis ca. 24 cm

Liefern und betriebsfertig montieren.
Menge: 0,600 m

**01.06.15 Verschließen von Fugen und Restspalte - Deckenmontage**
Stückzulage für das Ausstopfen von Fugen und
Restspalte mit
Brandschutzmörtel MG III in Geschossdecken.

Vorstehende Leistung vollständig erbringen.
Menge: 4,000 St

**01.06.16 Verschließen von Fugen und Restspalte - Wandmontage**
Stückzulage für das Ausstopfen von Fugen und
Restspalte mit
Brandschutzmörtel MG III in Wänden.

Vorstehende Leistung vollständig erbringen.
Menge: 2,000 St

### Titel 02 HEIZUNGSINSTALLATION

#### Bereich 02.01 HEIZUNG - ROHRLEITUNGSINSTALLATION EDELSTAHL

*Hinweis*
Bei Verbindung des nachfolgend aufgeführten
Rohrsystems mit
Pressverbindungen muss das Presswerkzeug nach den
Herstellerangaben einer regelmäßigen Wartung unterzogen
sein. Die Wartungsberichte sind der Objektüberwachung
vor
und währender der Baumaßnahme unaufgefordert
vorzulegen.

**Ausführungsbeschreibung 0039 Chromstahl - Rohr**
*Chromstahl - Rohr*
Rohrleitungen für Heizungsanlagen, aus ferritisch
nichtrostendem Chromstahl, Werkstoff-Nr. 1.4520, nach
DIN
EN 10088-2, Verbindung mit Pressverbinder aus Edelstahl
1.4301. DVGW zertifizierter Prüfsicherheit bei
unverpresstem
Verbinder über den gesamten Prüfbereich von 22 hPa (22
mbar) bis 0,3 MPa (3 bar) trocken, 0,1 MPa (1 bar) bis
0,65
MPa (6,5 bar) nass. EPDM-Dichtelement, unlösbar, Rohr
und
Verbinder im Systemverbund inklusive Systemzulassung.

Bei der Verlegung der Rohrleitungen ist der
Mindestabstand für
die Aufbringung der Wärmedämmung zu berücksichtigen.

nicht für Trinkwasseranlagen zugelassen

Der Bieter erklärt, dass er das nachfolgende Fabrikat
/ Typ
anbietet:

Gewähltes Fabrikat :

'..........'
(vom Bieter einzutragen)

Gewählter / Typ :

'..........'
(vom Bieter einzutragen)

(Es ist nur ein Fabrikat / Typ zu benennen. Es ist
zwingend
erforderlich, dass die Angaben in den dafür
vorgesehenen
Zeilen vollständig eingetragen werden. Wenn einzelne
Angaben fehlen, bzw. Mehrfachnennungen erfolgen, kann
dies zum Ausschluss von der Wertung führen. Der
Nachweis der Gleichwertigkeit ist nach Aufforderung
durch den
AG durch den Bieter zu erbringen.)

Liefern und betriebsfertig montieren.

**02.01.1 Chromstahl - Rohr 15 x 1,0 mm**
Leistung wie zuletzt in vollem Wortlaut beschrieben,
jedoch Rohr 15 x 1,0 mm.

Liefern und betriebsfertig montieren.
Menge: 54,000 m

**02.01.2 Chromstahl - Rohr 18 x 1,0 mm**
Leistung wie zuletzt in vollem Wortlaut beschrieben,
jedoch Rohr 18 x 1,0 mm.

Liefern und betriebsfertig montieren.
Menge: 3,000 m

**02.01.3 Chromstahl - Rohr 22 x 1,2 mm**
Leistung wie zuletzt in vollem Wortlaut beschrieben,
jedoch Rohr 22 x1,2 mm.

Liefern und betriebsfertig montieren.
Menge: 34,000 m

**Ausführungsbeschreibung 0040 Edelstahl - Bogen**
*Edelstahl - Bogen*
Leistung wie zuletzt in vollem Wortlaut beschrieben,
jedoch als Formteil Bogen (alle Winkelgrade),
verbinden mit
zugelassenen Verbindungen

Liefern und betriebsfertig montieren.

**02.01.4 Edelstahl - Bogen 15 mm**
Leistung wie zuletzt in vollem Wortlaut beschrieben,
jedoch Bogen, Außendurchmesser 15 mm.

Liefern und betriebsfertig montieren.
Menge: 20,000 St

**Ausführungsbeschreibung 0041 Edelstahl - Muffe**
*Edelstahl - Muffe*
Leistung wie zuletzt in vollem Wortlaut beschrieben,
jedoch als Formteil Muffe, verbinden mit zugelassenen
Verbindungen.

Liefern und betriebsfertig montieren.

**02.01.5 Edelstahl - Muffe 15 mm**
Leistung wie zuletzt in vollem Wortlaut beschrieben,
jedoch Muffe Außendurchmesser 15 mm.

Liefern und betriebsfertig montieren.
Menge: 8,000 St

**02.01.6 Edelstahl - Muffe 18 mm**
Leistung wie zuletzt in vollem Wortlaut beschrieben,
jedoch Muffe Außendurchmesser 18 mm.

Liefern und betriebsfertig montieren.
Menge: 2,000 St

**02.01.7 Edelstahl - Muffe 22 mm**
Leistung wie zuletzt in vollem Wortlaut beschrieben,
jedoch Muffe Außendurchmesser 22 mm.

Liefern und betriebsfertig montieren.
Menge: 8,000 St

**Ausführungsbeschreibung 0042 Edelstahl - Reduziermuffe**
*Edelstahl - Reduziermuffe*
Leistung wie zuletzt in vollem Wortlaut beschrieben,
jedoch als Formteil Reduziermuffe, verbinden mit
zugelassenen
Verbindungen.

Liefern und betriebsfertig montieren.

**02.01.8 Edelstahl - Reduziermuffe 18 mm - 15 mm**
Leistung wie zuletzt in vollem Wortlaut beschrieben,
jedoch Reduziermuffe Außendurchmesser 18 mm - 15 mm.

Liefern und betriebsfertig montieren.
Menge: 4,000 St

**02.01.9 Edelstahl - Reduziermuffe 22 mm - 18 mm**
Leistung wie zuletzt in vollem Wortlaut beschrieben,
jedoch Reduziermuffe Außendurchmesser 22 mm - 18 mm.

Liefern und betriebsfertig montieren.
Menge: 4,000 St

**Ausführungsbeschreibung 0043 Edelstahl - T-Stück**
*Edelstahl - T-Stück*
Leistung wie zuletzt in vollem Wortlaut beschrieben,
jedoch als Formteil T-Stück, verbinden mit zugelassenen
Verbindungen. Als Gleichweit- oder Reduzier-T-Stück.
Abrechnungsgrundlage ist der Hauptdurchmesser. Wenn die
Reduzierung im T-Stück möglich ist erfolgt keine
separate
Vergütung einer Reduziermuffe.

Liefern und betriebsfertig montieren.

**02.01.10 Edelstahl - T-Stück 18 mm**
Leistung wie zuletzt in vollem Wortlaut beschrieben,
jedoch T-Stück Außendurchmesser 18 mm.

Liefern und betriebsfertig montieren.
Menge: 4,000 St

**02.01.11 Edelstahl - T-Stück 22 mm**
Leistung wie zuletzt in vollem Wortlaut beschrieben,
jedoch T-Stück Außendurchmesser 22 mm.

Liefern und betriebsfertig montieren.
Menge: 8,000 St

**Ausführungsbeschreibung 0044 Edelstahl - Übergang**
*Edelstahl - Übergang*
Leistung wie zuletzt in vollem Wortlaut beschrieben,
jedoch als Formteil Übergangsstück auf Rotguss (IG
oder AG),
verbinden mit zugelassenen Verbindungen

Liefern und betriebsfertig montieren.

**02.01.12 Edelstahl - Übergangsstück 15 mm x 1/2"**
Leistung wie zuletzt in vollem Wortlaut beschrieben,
jedoch Übergangsstück 15 x 1/2"

Liefern und betriebsfertig montieren.
Menge: 2,000 St

**02.01.13 Edelstahl - Übergangsstück 18 mm x 1/2"**
Leistung wie zuletzt in vollem Wortlaut beschrieben,
jedoch Übergangsstück 18 x 1/2"

Liefern und betriebsfertig montieren.
Menge: 2,000 St

**Ausführungsbeschreibung 0045 Rohrbefestigungen**
*Rohrbefestigungen*
Rohrbefestigungen, körperschallgedämmt DIN 4109, mit
bauaufsichtlich zugelassenen Metall-Dübeln für Decken
und
-wände, einschl. Zubehör. Für Einzelmontage in
Rettungswegen
und an Brandschutzdecken, einschl. Herstellen der
Bohrungen.
Gewindestange bis 30 cm.

Liefern und betriebsfertig montieren.

**02.01.14 Rohrbefestigungen DN 12**
Leistung wie zuvor in vollem Wortlaut beschrieben,
jedoch Rohrbefestigungen DN 12

Liefern und montieren.
Menge: 40,000 St

**02.01.15 Rohrbefestigungen DN 15**
Leistung wie zuvor in vollem Wortlaut beschrieben,
jedoch Rohrbefestigungen DN 15

Liefern und montieren.
Menge: 20,000 St

**02.01.16 Rohrbefestigungen DN 20**
Leistung wie zuvor in vollem Wortlaut beschrieben,
jedoch Rohrbefestigungen DN 20

Liefern und montieren.
Menge: 30,000 St

**02.01.17 Stahlkonstruktion**
Formstahl als Befestigungskonstruktion,
wenn nicht schon in v.g. Positionen erwähnt,
(auch Fertiglochschienen mit Zubehör)
in geschraubter bzw. geschweißter Konstruktion
(verzinkt),
einschl. Befestigungsmaterialien.

Anmerkung:

Die Abrechnung erfolgt nur nach schriftlichem Aufmaß /
Nachweis und in Gewichtseinheiten.
Menge: 50,000 kg

**02.01.18 Aufkleber Medium - Heizung**
Aufkleber auf der fertigen Aluminium-, Blech- oder
Kunststoffumkleidung mit Bezeichnung des Mediums und
Farbe
 sowie Pfeilkennzeichnung für die Fließrichtungen.

Liefern und betriebsfertig montieren.
Menge: 12,000 St

**02.01.19 Füllen / Entlüften Gesamtanlage - 1.000 l**
Füllen und Entlüften des vorgenanten
Rohrleitungsnetzes inkl.
Einbauteile. Leistung kann auch bauabschnittsbedingt in
Teilabschnitten erfolgen. Anlagenvolumen siehe oben
aufgeführte Rohrmassen. Füllen des gesamten Systems
gem.
VDI 2035 mit aufbereitetem Wasser. Eine
Anschlussmöglichkeit
(Trinkwasseranschluss) für die mobile Entsalzungsanlage
(Eigentum oder Leihgerät des AN - Betriebskosten sind
im EP
zu berücksichtigen) befindet sich in unmittelbarer
Nähe zum
Verteiler (ca. 5 m Abstand). Gefüllt wird nicht über
netzeigene
Entsalzungsanlagen

Füllen / Entlüften Gesamtanlage - 1.000 l
Menge: 1,000 psch

**02.01.20 Druckprobe in Stufen**
Abdrücken von Rohrleitungen in Teilabschnitten einschl.
Protokoll. Rohrleitungsmasse, siehe vorgenannte
Rohrleitungen. Aus dem Protokoll muss eindeutig
hervorgehen
welcher Leitungsabschnitt überprüft wurde. Das
Protokoll ist
dem Revisionsordner beizulegen.
Abdrücken und Prüfen der Leitungen ist in
Teilabschnitten
erforderlich.

Leistung vollständig erbringen
Menge: 1,000 psch

#### Bereich 02.02 HEIZUNG - ARMATUREN UND ZUBEHÖR

**Ausführungsbeschreibung 0046 Kugelhahn**
*Kugelhahn*
Kugelhahn Gehäuse und Kugel aus korrosionsbeständigem,
entzinkungsfreiem Rotguß. Gehäuse rohrförmig für
durchlaufende Wärmedämmung. Kugel mit glattem
Durchgang.
Wartungsfreie Spindelabdichtung durch zwei O-Ringe.
Kugelabdichtung durch PTFE-Ringe. Knebel aus
schlagfestem
Kunststoff, Anschläge verdeckt. Knebel auch bei
wärmegedämmten Gehäuse von außen bedienbar.
Zul. Betriebstemperatur:  120 Grd. C.
Nenndruck:  PN 16.

Kugelhahn mit Innengewinde und Entleerung sowie
beidseitigter
Übergänge auf vorgenanntes Rohrleitungssystem als
Anschlussverschraubungen mit Pressnippel. Dämmgehäuse
sowie Thermometer ist ebenfalls im EP zu
berücksichtigen.

Liefern und betriebsfertig montieren

**02.02.1 Kugelhahn - DN 20**
Leistung wie zuvor in vollem Wortlaut beschrieben,
jedoch Kugelhahn DN 20.

Liefern und betriebsfertig montieren.
Menge: 4,000 St

#### Bereich 02.03 HEIZUNG - HEIZFLÄCHEN UND ZUBEHÖR

**Ausführungsbeschreibung 0047 Heizwand**
*Heizwand*
Heizwand horizontal, oder vertikal mit wasserführenden
Rechteckrohren ca. 70 x 11 x 1,5 mm. Stirnseitige
Sammler aus
Stahlblech, ohne sichtbare Nähte verschweißt,
Lamellenblech
0,5 mm. Betriebsdruck min. 6 bar. Medium bis 110 °C.
Seitliche
Abdeckung für alle Baugrößen.
Befestigung mittels Befestigungslaschen. Montagefertig
in
baustellengerechter Schutzverpackung. Anschlüsse
Standard: 4
x G 1/2" Innengewinde.
Blind- und Entlüftungsstopfen werksseitig dicht
eingeschraubt.
Lackierung: Zweischichtlackierung gem. DIN 55900,
Grundierung (ETL), Pulverbeschichtung (EPS),
emissionsfrei
auch im Heizbetrieb.
Wärmeleistungen gemäß DIN EN 442 ermittelt. Die
Bausausführung entspricht den ehemaligen
GUV-Richtlinien.
Mit CE-Kennzeichnung gemäß der Bauprodukteverordnung.
QS-System zertifiziert nach DIN EN ISO 9001:2015.
Umweltmanagementsystem nach DIN EN ISO 14001:2015.
Energiemanagementsystem nach ISO 50001:2018.
Geeignet für Warmwasserheizungsanlagen nach DIN 18380
und Wasserqualität nach VDI 2035.
Umwelt-Produktdeklaration
(EPD) auf Grundlage von ISO 14025 und EN 15804 zum
Nachweis von Umweltansprüchen in der öffentlichen
Beschaffung geeignet. Registriert in der
Bauprodukteplattform
DGNB Navigator. Typen: 10, 11, 20 und 22

Farbe der Planung RAL 9016.
Je nach Anschlussbild als Kompakt- oder
Ventilheizkörper

Der Bieter erklärt, dass er das nachfolgende Fabrikat
/ Typ
anbietet:

Gewähltes Fabrikat :

'..........'
(vom Bieter einzutragen)

Gewählter / Typ :

'..........'
(vom Bieter einzutragen)

(Es ist nur ein Fabrikat / Typ zu benennen. Es ist
zwingend
erforderlich, dass die Angaben in den dafür
vorgesehenen
Zeilen vollständig eingetragen werden. Wenn einzelne
Angaben fehlen, bzw. Mehrfachnennungen erfolgen, kann
dies zum Ausschluss von der Wertung führen. Der
Nachweis der Gleichwertigkeit ist nach Aufforderung
durch den
AG durch den Bieter zu erbringen.)

Liefern und betriebsfertig montieren.

*Hinweis*
Alle nachfolgenden Heizkörper werden mit folgendem
Anschlussbild ausgeführt und sind als
Kompaktausführung zu
wählen. Gilt bis zur nächsten Anschlussart.

**02.03.1 Heizwand, T 104 mm, H 2.000 mm, L 840 mm**
wie zuvor beschrieben, jedoch in der Größe

Tiefe:  ca. 104 mm
Höhe:  ca. 2.000 mm
Länge:  ca. 840 mm
Gewicht:  ca. 137,17 kg

Leistung min. 2.275 Watt pro Meter bei 75 °C / 65 °C /
20 °C

inkl. Befestigung nach AK3 gem. VDI 6036.

Liefern und betriebsfertig montieren.
Menge: 2,000 St

**02.03.2 Heizwand, T 104 mm, H 2.000 mm, L 910 mm**
wie zuvor beschrieben, jedoch in der Größe

Tiefe:  ca. 104 mm
Höhe:  ca. 2.000 mm
Länge:  ca. 910 mm
Gewicht:  ca. 139,19 kg

Leistung min. 2.464 Watt pro Meter bei 75 °C / 65 °C /
20 °C

inkl. Befestigung nach AK3 gem. VDI 6036.

Liefern und betriebsfertig montieren.
Menge: 2,000 St

**02.03.3 Heizwand, T 104 mm, H 2.000 mm, L 1120 mm**
wie zuvor beschrieben, jedoch in der Größe

Tiefe:  ca. 104 mm
Höhe:  ca. 2.000 mm
Länge:  ca. 1120 mm
Gewicht:  ca. 156,19 kg

Leistung min. 3.033 Watt pro Meter bei 75 °C / 65 °C /
20 °C

inkl. Befestigung nach AK3 gem. VDI 6036.

Liefern und betriebsfertig montieren.
Menge: 4,000 St

**02.03.4 Hebewerkzeuge zur Heizkörpermontage**
Bereitstellung und Einsatz mechanischer und/oder
elektrischer
Hebewerkzeuge zur Heizkörpermontage. Für die Montage
der
Heizflächen sind geeignete mechanische und/oder
elektrische
Hebewerkzeuge vorzuhalten und bei der Montage der
Heizflächen einzusetzen.
Die Hebewerkzeuge müssen den sicheren Transport vom
Abladeort bis zum Montageort, das präzise
Positionieren sowie
den vertikalen Hub der Heizflächen gewährleisten. Die
jeweiligen Gewichte der Heizflächen sind den
entsprechenden
Leistungspositionen zu entnehmen. Zum Einsatz kommen
geeignete Heizkörperlifte oder Plattformlifte mit einer
Mindesttragkraft für die aufgeführten Heizflächen, die
ein
sicheres Anheben, Verfahren und Positionieren der
Heizflächen
am Montageort ermöglichen. Sämtliche Aufwendungen für
Bereitstellung, Transport, Bedienung und Vorhaltung der
erforderlichen Hebewerkzeuge sind in die Einheitspreise
einzurechnen.

Vorgenannte Leistung vollständig erbringen
Menge: 8,000 St

**02.03.5 Thermostat-Ventil - Vorlauf**
Thermostat-Ventilunterteil mit "automatischer
Durchflussregelung". Geprüft nach DIN EN 215. Gehäuse
aus korrosionsbeständigem, entzinkungsfreiem Rotguss,
vernickelt. Mit Niro-Stahlspindel und doppelter
O-Ring-Abdichtung. Der Durchfluss ist von 10 bis 150
l/h stufenlos einstellbar. Der eingestellte Durchfluss
wird nicht überschritten. Das Ventil regelt den
Durchfluss unabhängig vom Differenzdruck.
Voreinstellung mit Einstellschlüssel oder Maulschlüssel
SW 11. Die Einstellwerte sind stirnseitig und seitlich
ablesbar. Das komplette Thermostat-Oberteil kann mit
dem Montagegerät ohne Entleeren der Anlage
ausgewechselt werden. Anschluss Innengewinde für
Gewinderohr, oder in Verbindung mit
Klemmverschraubungen für Kupfer-, Präzisionsstahl- oder
Verbundrohr.
Max. Betriebstemperatur 120 Grd. C.
Min. Betriebstemperatur -10 Grd. C.
Zul. Betriebsüberdruck PB 10 bar.
Min. Differenzdruck 10-100 l/h: 10 kPa
Min. Differenzdruck 100-150 l/h: 15 kPa
Max. Differenzdruck 60 kPA.

Thermostatventil als Durchgangs- oder Eck- oder
Winkeleckausführung

Nennweite: DN 15 - DN 20

Liefern und betriebsfertig montieren.
Menge: 8,000 St

**02.03.6 Heizkörperverschraubung - Rücklauf**
Heizkörperverschraubung Rücklauf DN 15 - DN 20
Heizkörperverschraubung für den Einsatz in
Warmwasser-Zentralheizungen Gehäuse aus Rotguß
vernickelt. Ventilkegel aus Messing mit EPDM
O-Ring-Abdichtung. Messing-Schutzkappe mit zusätzlicher
Weichdichtung. Einbaumaße nach DIN 3842 mit Anschluss
für
Gewinde.

Für den Rücklauf von Heizkörpern zum Absperren,
voreinstellen, entleeren und füllen von einzelnen
Heizkörpern.
Heizkörperverschraubung als Durchgangs- oder
Eckausführung.

Max. Betriebstemperatur: 120 °C
Max. Betriebsdruck  10 bar
Ausführung in: Eckform/ Durchgangsform
Nennweite DN: 15 - DN 20

Liefern und betriebsfertig montieren.
Menge: 8,000 St

**02.03.7 Thermostatkopf**
Thermostatregler mit M30 x 1,5-Anschluss für alle
Thermostatventilkörper und Ventileinsätze mit M30 x
1,5-
Anschluss und 11,5 mm Schließmaß. Für
Warmwasser-Heizungsanlagen auf Thermostatventilkörpern
oder auf Ventileinsätzen von Ventil-Kompaktheizkörpern.
Zulassungen:
Entspricht in der Ausführung mit M30x1,5-Anschluss
Euronorm
DIN EN215 CENCER Zulassung
Sollwertblockierung:  ja
Sollwertbegrenzung:  ja
Schließmaß:  11,5mm
Thermostatanschluss:  M30 x 1,5
Temp.-Messelement:  Flüssigkeit
Farbe:  RAL 9016

Mit eingebautem Fühler
Temp.-Bereich:  6.-.21 C
Einstellskala:  1..3
Nullstellung:  nein

Einschließlich Diebstahlsicherung und Zierring.

Liefern und betriebsfertig montieren.
Menge: 8,000 St

**02.03.8 Thermostatkopf Behördenmodell**
Thermostat-Kopf mit eingebautem Fühler, gesichertes"
Behördenmodell." Skalenhaube weiß RAL 9016.
Biegefestigkeit
des Thermostat-Kopfes min. 1000 N.
Flüssigkeitsgefüllter
Thermostat. Stabiles Regelverhalten auch bei kleinen
Auslegungsregeldifferenzen (< 1 K). Entspr. EnEV bzw.
DIN V
4701-10. Sollwerteinstellung durch Spezialschlüssel.
Diebstahlsicher.
Sollwertbereich 8 bis 26 Grd. C.
Merkzahl 1-5. Frostschutzsicherung.
Max. Fühlertemperatur: + 50 Grd. C
Hysterese: 0,2 K
Wassertemperatureinfluß: 0,9 K
Differenzdruckeinfluß: 0,3 K

Einschließlich Diebstahlsicherung und Zierring

Liefern und montieren.
Menge: 8,000 St

**02.03.9 Kunststoffrosetten**
Kunststoffrosetten als Klemmrosetten zum Verdecken von
Rohrdurchführungen als Einzelrosette, bis max 110 °C
einsetzbar. Zur Dauerhaften Befestigung mit Silikon
(transparent/weiß) von der Unterseite anheften

Farbe: weiß
bis 15 mm

Liefern und betriebsfertig montieren.
Menge: 16,000 St

#### Bereich 02.04 HEIZUNG - BRANDSCHUTZMAßNAHMEN

*Hinweis*
Die Herstellung der Wand- und Deckendurchbrüche wird
durch
den

bauseitigen Hochbauunternehmer sowie den
Auftragnehmer

ausgeführt. Das Verfüllen und Wiederherrichten der
Wand- und
Deckendurchführungen erfolgt durch den

Auftragnehmer

Der Objektüberwachung  TGA sind entsprechende
Anforderungen an die Mörtelgruppen o.ä. zur
Herstellung des
zugelassenen Brandschutzes vor Einbau schriftlich
mitzuteilen.

*Hinweis*
Der Bau,- Objektüberwachung TGA
ist vor Beginn der Montage ein
Übereinstimmungsnachweis mit
der allgemeinen bauaufsichtlichen Zulassung (ABZ) für
die
Brandabschottungen vorzulegen.

*Hinweis*
Rohrdurchführungen für Wand- und Deckendurchführungen
gegen Übertragung von Feuer und Rauch für nicht
brennbare
Installationsrohre und nicht brennbare Medien.

Baustoffklasse:  nicht brennbar nach DIN 4102 Teil 1
Schmelzpunkt:  > 1000°C
Rohdichte:  > 150 kg/m³
Dämmschichtdicke:  bis 30 mm

Ausführung:
Die Rohrschale ist entweder formschlüssig in eine
Kernbohrung
einzupressen oder bei verbleibenden Restfugen bzw. im
Durchbruch vollständig einzumörteln (Mörtel MG II,
IIa, III).
Fugen bis zu einer Breite von ca. 2 mm sind mit
vollflächig auf
die Schale aufgebrachten Kleber abzudichten. Eine
weiterführende Dämmung mit einer Dämmschale ist
beidseitig
der Durchführung anzubringen. Alle Rohrschalen sind mit
verzinktem Bindedraht auf dem Rohr zu befestigen und
gem.
Vorgaben des Herstellers zu umwickeln.
Rohrschale gem. Vorgaben des Herstellers einbauen.

Brandschutz für Rohrdurchführungen R 90 liefern,
ablängen und
betriebsfertig montieren.

**02.04.1 Brandschutz für Rohrdurchführungen R 90 DN 20**
Leistung wie zuletzt in vollem Wortlaut beschrieben,
jedoch Rohrdurchführungen R 90 DN 20

Brandschutz für Rohrdurchführungen R 90 liefern,
ablängen und
betriebsfertig montieren.
Menge: 1,200 m

**Ausführungsbeschreibung 0048 Außstopfen von Fugen und Restspalte**
*Außstopfen von Fugen und Restspalte*
Außstopfen von Fugen bzw. Restspalten um Rohrleitungen
in
einem Durchbruch oder Kernbohrung mit Steinwolle zum
Ausstopfen. Schmelzpunkt der Steinwolle größer als
1000 Grad
Celsius, Brandverhalten Klasse A2 DIN 4102-1,
nichtbrennbar.
Abgerechnet wird nach laufende Meter ausgestopftem
Ringspalt. Je Durchführung ist eine Aufmaßskizze zu
erstellen
und den Abrechnungsunterlagen beizulegen. Die Skizze
muss
folgenden Informationen beinhalten:
- Durchbruchsgröße - Länge x Breite / Durchmesser in cm
- Durchgeführtes Medium - Länge x Breite / Durchmesser
in cm
- Wand-/Deckenstärke - Tiefe in cm

**02.04.2 Außstopfen von Fugen und Restspalte - bis 5 cm**
Leistung wie zuletzt in vollem Wortlaut beschrieben,
jedoch
Außstopfen von Fugen und Restspalte mit Steinwolle
größer
1000 °C

Fugenstärke  bis ca. 5 cm
Wand-/Deckendicke bis ca. 24 cm

Liefern und betriebsfertig montieren.
Menge: 0,600 m

**02.04.3 Außstopfen von Fugen und Restspalte - Wandmontage**
Stückzulage für das Ausstopfen von Fugen und
Restspalte mit
Steinwolle größer 1000 °C in Wänden.

Vorstehende Leistung vollständig erbringen.
Menge: 2,000 St

*Hinweis*
Verschließen von Fugen und Restspalte in Wänden und
Decken mit Brandschutzmörtel MG III, an schwer
zugänglichen
Stellen hohlraumfreies Verpressen mittels
Spezialmörtelpumpe,
Hochdruckschläuche und Lanzen, Schottoberfläche
schalungsrauh, erforderliches Schalungsmaterial ist
einzurechnen. Das zu verschließende Volumen wird gem.
nachfolgender Positionen abgerechnet.
Abrechnung erfolgt nur in Abstimmung mit
Objektüberwachung
TGA und sofern nicht bereits in anderen Pos. enthalten.

Das verwendete Material muss der Mörtelgruppe III nach
DIN
1053 entsprechen und die Überwachung des
Herstellerwerkes
nach DIN 18557 muss nachgewiesen werden. Brennbare oder
andere Fugenfüllungen, die nicht dem
Zulassungsbescheid der
Brandschottung entsprechen sind restlos zu entfernen.

Je Durchführung ist eine Aufmaßskizze zu erstellen und
den
Abrechnungsunterlagen beizulegen. Die Skizze muss
folgenden
Informationen beinhalten:
- Durchbruchsgröße - Länge x Breite / Durchmesser in cm
- Durchgeführtes Medium - Länge x Breite / Durchmesser
in cm
- Wand-/Deckenstärke - Tiefe in cm

**02.04.4 Verschließen von Fugen und Restspalte - bis 5 cm**
Leistung wie zuletzt in vollem Wortlaut beschrieben,
jedoch
Verschließen von Fugen und Restspalte mit
Brandschutzmörtel
MG III

Fugenstärke  bis ca. 5 cm
Wand-/Deckendicke bis ca. 24 cm

Liefern und betriebsfertig montieren.
Menge: 0,600 m

**02.04.5 Verschließen von Fugen und Restspalte - Wandmontage**
Stückzulage für das Ausstopfen von Fugen und
Restspalte mit
Brandschutzmörtel MG III in Wänden.

Vorstehende Leistung vollständig erbringen.
Menge: 2,000 St

#### Bereich 02.05 HEIZUNG - TECHNISCHE WÄRMEDÄMMUNG

*Hinweis*
Bei der Kalkulation ist zu beachten, dass die
Mindestabstände
nach DIN 4140 nicht immer eingehalten werden können.
Die
Abstände liegen bauseitsbedingt z. Teil bei ca. 3-5
cm. Der
Mehraufwand für die Montage ist mit in den
Einheitspreisen zu
berücksichtigen.

**Ausführungsbeschreibung 0049 Mineralwolle alukaschiert - Rohr**
*Mineralwolle alukaschiert - Rohr*
Wärmedämmung DIN 4140 Teil 1 an Rohrleitungen, Dämmung
aus nichtbrennbaren Stoffen DIN 4102 Teil 1
Baustoffklasse A,
in Bereichen mit Behinderung durch technische
Einrichtungen,
in Gebäuden, Rohrleitungen gebündelt, Dämmung einzeln.

Die Dämmung besteht aus:
Dämmschalen aus Mineralwolle, Wärmeleitfähigkeit 0,035
W/mK bei einer Mitteltemperatur von 10 Grad Celsius mit
Aluminiumfolie kaschiert, mit Draht aufbinden, Längs-
und
Rundnähte mit Band überkleben, Breite 50 bis 100 mm
Erzeugnis Alu-Band Klebstoff schwerentflammbar,
Dämmschicht min. 30 mm bzw. 100% gem. GEG

Einbau:
Entsprechend den Verarbeitungsrichtlinien des
Herstellers.
Die Ausführung erfolgt durch ein vom Systemhersteller
geschultes und zertifiziertes Unternehmen.

Selbstklebendes Aluminiumband und
selbstklebendes hochflexibles und reißfestes
Abdichtband
sind mit einzukalkulieren.

Liefern und betriebsfertig montieren.

**02.05.1 Mineralwolle alukaschiert - Rohr DN 12**
Leistung wie zuletzt im vollen Wortlaut beschrieben,
jedoch Mineralfaserschale 100% Dämmung,
für Rohrleitungen DN 12.

Liefern und betriebsfertig montieren.
Menge: 54,000 m

**02.05.2 Mineralwolle alukaschiert - Rohr DN 15**
Leistung wie zuletzt im vollen Wortlaut beschrieben,
jedoch Mineralfaserschale 100% Dämmung,
für Rohrleitungen DN 15.

Liefern und betriebsfertig montieren.
Menge: 3,000 m

**02.05.3 Mineralwolle alukaschiert - Rohr DN 20**
Leistung wie zuletzt im vollen Wortlaut beschrieben,
jedoch Mineralfaserschale 100% Dämmung,
für Rohrleitungen DN 20.

Liefern und betriebsfertig montieren.
Menge: 34,000 m

**Ausführungsbeschreibung 0050 Mineralwolle alukaschiert - Bogen**
*Mineralwolle alukaschiert - Bogen*
Mineralwolle alukaschiert an Bögen bis 90 Grad Radius
über 1,5
bis 3 D

Liefern und betriebsfertig montieren.

**02.05.4 Mineralwolle alukaschiert - Bogen DN 12**
Leistung wie zuletzt in vollem Wortlaut beschrieben,
jedoch Bogen DN 12

Liefern und betriebsfertig montieren.
Menge: 20,000 St

**Ausführungsbeschreibung 0051 Mineralwolle alukaschiert - Ausschnitt**
*Mineralwolle alukaschiert - Ausschnitt*
Zulage zur vorgenannten Dämmung an Rohrleitungen
für Ausschnitte an T-Stücken, Thermometern etc.

Liefern und betriebsfertig montieren.

**02.05.5 Mineralwolle alukaschiert - Ausschnitte DN 12**
Leistung wie zuletzt in vollem Wortlaut beschrieben,
jedoch Ausschnitte DN 12

Liefern und betriebsfertig montieren.
Menge: 2,000 St

**02.05.6 Mineralwolle alukaschiert - Ausschnitte DN 15**
Leistung wie zuletzt in vollem Wortlaut beschrieben,
jedoch Ausschnitte DN 15

Liefern und betriebsfertig montieren.
Menge: 8,000 St

**02.05.7 Mineralwolle alukaschiert - Ausschnitte DN 20**
Leistung wie zuletzt in vollem Wortlaut beschrieben,
jedoch Ausschnitte DN 20

Liefern und betriebsfertig montieren.
Menge: 8,000 St

**Ausführungsbeschreibung 0052 Mineralwolle alukaschiert - Einbauteile**
*Mineralwolle alukaschiert - Einbauteile*
GEG konforme Dämmung von Einbauteilen wie
Absperrarmaturen etc. gem. DIN 4140, mit Mineralwolle,
nicht
brennbar.

Liefern und betriebsfertig montieren.

**02.05.8 Mineralwolle alukaschiert - Einbauteile DN 20**
Leistung wie zuletzt in vollem Wortlaut beschrieben,
jedoch Dimension des Einbauteile DN 20

Liefern und betriebsfertig montieren.
Menge: 4,000 St

### Titel 03 DEMONTAGEARBEITEN

#### Bereich 03.01 DEMONTAGEARBEITEN SANITÄR

**Ausführungsbeschreibung 0053 Demontage Schmutzwasser - Guss-Rohrleitungen**
*Demontage Schmutzwasser - Guss-Rohrleitungen*
Demontieren von Rohrleitungen inkl. Trennung auf
handliche
Stücke aus Guss einschl. Form- und Verbindungsstücke
sowie
Befestigungen und Dübel.

Als Schmutzwasserleitung oder Regenwasserleitung in
Gebäuden, Arbeitshöhe über Gelände/Fußboden bis 4,50 m.

Demontieren und entsorgen, einschließlich
Grobreinigung des
Arbeitsplatzes.

**03.01.1 Demontage Schmutzwasser - Guss-Rohrleitungen DN 50**
Leistung wie zuletzt in vollem Wortlaut beschrieben,
jedoch Guss-Rohrleitungen bis DN 50

Demontieren und entsorgen einschließlich Grobreinigung
des
Arbeitsplatzes.
Menge: 5,000 m

**03.01.2 Demontage Schmutzwasser - Guss-Rohrleitungen DN 80**
Leistung wie zuletzt in vollem Wortlaut beschrieben,
jedoch Guss-Rohrleitungen bis DN 80

Demontieren und entsorgen einschließlich Grobreinigung
des
Arbeitsplatzes.
Menge: 5,000 m

**03.01.3 Demontage Schmutzwasser - Guss-Rohrleitungen DN 100**
Leistung wie zuletzt in vollem Wortlaut beschrieben,
jedoch Guss-Rohrleitungen bis DN 100

Demontieren und entsorgen einschließlich Grobreinigung
des
Arbeitsplatzes.
Menge: 10,000 m

**Ausführungsbeschreibung 0054 Demontage Schmutzwasser - Kunststoff- Rohrleitungen**
*Demontage Schmutzwasser - Kunststoff- Rohrleitungen*
Demontieren von Rohrleitungen inkl. Trennung auf
handliche
Stücke aus Kunststoff (HT) einschl. Form- und
Verbindungsstücke sowie Befestigungen und Dübel.

Als Schmutzwasserleitung oder Regenwasserleitung in
Gebäuden, Arbeitshöhe über Gelände/ Fußboden bis 4,50
m.

Demontieren und entsorgen, einschließlich
Grobreinigung des
Arbeitsplatzes.

**03.01.4 Demontage Schmutzwasser - Kunststoff- Rohrleitungen DN 40/50**
Leistung wie zuletzt in vollem Wortlaut beschrieben,
jedoch Kunststoff-Rohrleitungen bis DN 40/50

Demontieren und entsorgen einschließlich Grobreinigung
des
Arbeitsplatzes.
Menge: 10,000 m

**03.01.5 Demontage Schmutzwasser - Kunststoff- Rohrleitungen DN 100**
Leistung wie zuletzt in vollem Wortlaut beschrieben,
jedoch Kunststoff- Rohrleitungen bis DN 100

Demontieren und entsorgen einschließlich Grobreinigung
des
Arbeitsplatzes.
Menge: 2,000 m

*Hinweis*

**Ausführungsbeschreibung 0055 Absperren von Trinkwasserleitungen**
*Absperren von Trinkwasserleitungen*
Absperren von Trinkwasserleitungen vor Beginn der
Demontagearbeiten. Absperren der Leitung am
letztmöglichen
Absperrventil inkl. Überprüfung auf Dichtigkeit der
Absperrung
und gezieltes Entleeren der Leitungen in eine
Ablaufstelle.

Vorgenannte Leistung vollständig erbringen

**03.01.6 Absperren von Trinkwasserleitungen DN 32**
Leistung wie zuletzt in vollem Wortlaut beschrieben,
jedoch Absperren von Trinkwasserleitungen DN 32

Vorgenannte Leistung vollständig erbringen
Menge: 1,000 St

**03.01.7 Demontage von Wasch- und Ausgussbeckenanlage**
Demontieren von Waschtischen und Ausgussbecken, aus
Sanitärporzellan ca. 60 x 55 cm sowie 80 x 55 cm,
einschl.
Installationsgerüst, im Gebäude. Einschl. Demontieren
der
Konsolen, Halter, Armaturen, Spiegel, Seifen- und
Desinfektionsmittelspender, Handtuchspender,
Verschraubungen, Dübel und Anschlußleitungen bis DN 15.

Demontieren und entsorgen, einschließlich
Grobreinigung des
Arbeitsplatzes.
Menge: 8,000 St

**03.01.8 Demontage von Toiletten- und Urinalanlage**
Demontieren von WCs und Urinalen, aus Sanitärporzellan,
einschl. Installationsgerüst, im Gebäude. Einschl.
Demontieren
der Konsolen, Halter, Armaturen, Verschraubungen und
Anschlußleitungen DN 50-100.

Demontieren und entsorgen, einschließlich
Grobreinigung des
Arbeitsplatzes.
Menge: 8,000 St

**Ausführungsbeschreibung 0056 Demontage von Trinkwasser Rohrleitungen**
*Demontage von Trinkwasser Rohrleitungen*
Demontieren von Trinkwasserrohrleitungen inkl.
Trennung auf
handliche Stücke aus Edelstahl, einschl. Armaturen,
Form- und
Verbindungsstücke, Befestigungen und Dübel sowie
Rohrleitungsdämmung als Dämmschale.

Arbeitshöhe über Gelände/Fußboden bis 4,50 m

Demontieren und entsorgen, einschließlich
Grobreinigung des
Arbeitsplatzes.

**03.01.9 Demontage von Trinkwasser Rohrleitungen DN 12**
Leistung wie zuletzt in vollem Wortlaut beschrieben,
jedoch Demontage von Trinkwasser Rohrleitungen DN 12

Demontieren und entsorgen, einschließlich
Grobreinigung des
Arbeitsplatzes.
Menge: 40,000 m

**03.01.10 Demontage von Trinkwasser Rohrleitungen DN 15**
Leistung wie zuletzt in vollem Wortlaut beschrieben,
jedoch Demontage von Trinkwasser Rohrleitungen DN 15

Demontieren und entsorgen, einschließlich
Grobreinigung des
Arbeitsplatzes.
Menge: 20,000 m

**03.01.11 Demontage von Trinkwasser Rohrleitungen DN 20**
Leistung wie zuletzt in vollem Wortlaut beschrieben,
jedoch Demontage von Trinkwasser Rohrleitungen DN 20

Demontieren und entsorgen, einschließlich
Grobreinigung des
Arbeitsplatzes.
Menge: 10,000 m

**03.01.12 Demontage von Trinkwasser Rohrleitungen DN 25**
Leistung wie zuletzt in vollem Wortlaut beschrieben,
jedoch Demontage von Trinkwasser Rohrleitungen DN 25

Demontieren und entsorgen, einschließlich
Grobreinigung des
Arbeitsplatzes.
Menge: 10,000 m

**03.01.13 Demontage von Trinkwasser Rohrleitungen DN 32**
Leistung wie zuletzt in vollem Wortlaut beschrieben,
jedoch Demontage von Trinkwasser Rohrleitungen DN 32

Demontieren und entsorgen, einschließlich
Grobreinigung des
Arbeitsplatzes.
Menge: 10,000 m

#### Bereich 03.02 DEMONTAGEARBEITEN HEIZUNG

**Ausführungsbeschreibung 0057 Absperren von Heizungsleitungen**
*Absperren von Heizungsleitungen*
Absperren von Heizungsleitungen vor Beginn der
Demontagearbeiten. Absperren der Leitung am
letztmöglichen
Absperrventil inkl. Überprüfung auf Dichtigkeit der
Absperrung
und gezieltes Entleeren der Leitungen in eine
Ablaufstelle.

Vorgenannte Leistung vollständig erbringen

**03.02.1 Absperren von Heizungsleitungen DN 32**
Leistung wie zuletzt in vollem Wortlaut beschrieben,
jedoch Absperren von Heizungsleitungen DN 32

Vorgenannte Leistung vollständig erbringen
Menge: 2,000 St

**Ausführungsbeschreibung 0058 Demontage von Rohrleitungen**
*Demontage von Rohrleitungen*
Demontieren von Rohrleitungen inkl. Trennung auf
handliche
Stücke aus Edelstahl, einschl. Armaturen, Form- und
Verbindungsstücke, Befestigungen und Dübel sowie
Rohrleitungsdämmung als Dämmschalen.

Demontieren und entsorgen, einschließlich Grobreinigung
des Arbeitsplatzes.

**03.02.2 Demontage von Rohrleitungen, DN 12**
Leistung wie zuletzt in vollem Wortlaut beschrieben,
jedoch DN 12

Demontieren und entsorgen, einschließlich Grobreinigung
des Arbeitsplatzes.
Menge: 40,000 m

**03.02.3 Demontage von Rohrleitungen, DN 15**
Leistung wie zuletzt in vollem Wortlaut beschrieben,
jedoch DN 15

Demontieren und entsorgen, einschließlich Grobreinigung
des Arbeitsplatzes.
Menge: 40,000 m

**03.02.4 Demontage von Rohrleitungen, DN 20**
Leistung wie zuletzt in vollem Wortlaut beschrieben,
jedoch DN 20

Demontieren und entsorgen, einschließlich Grobreinigung
des Arbeitsplatzes.
Menge: 20,000 m

**03.02.5 Demontage von Rohrleitungen, DN 25**
Leistung wie zuletzt in vollem Wortlaut beschrieben,
jedoch DN 25

Demontieren und entsorgen, einschließlich Grobreinigung
des Arbeitsplatzes.
Menge: 20,000 m

**Ausführungsbeschreibung 0059 Demontage von Heizkörpern**
*Demontage von Heizkörpern*
Demontage vorhandener Heizkörper unterschiedlicher
Bauart
und Ausführung, einschließlich aller zugehörigen
Befestigungs-,
Anschluss- und Montagematerialien. Hierzu zählen
insbesondere Konsolen, Wandhalterungen,
Verschraubungen,
Dichtungen, Rücklaufverschraubungen, Heizkörperventile
sowie
sonstige unmittelbar zugehörige Anbauteile.

Die Abrechnung erfolgt je laufendem Meter demontiertem
Heizkörper.

Demontieren und entsorgen, einschließlich Grobreinigung
des Arbeitsplatzes.

**03.02.6 Demontage von Heizkörpern - 600 mm**
Leistung wie zuletzt in vollem Wortlaut beschrieben,
jedoch
Demontage von Heizkörpern - 600 mm

Abmessungen der Heizkörper:
Höhe: bis 600 mm
Tiefe: bis 250 mm

Demontieren und entsorgen, einschließlich Grobreinigung
des Arbeitsplatzes.
Menge: 12,000 m

**03.02.7 Demontage von Heizkörpern - Stückzulage**
Stückzulage je Heizkörper für die Demontage vorhandener
Heizkörper, ergänzend zur Abrechnung nach laufendem
Meter
Heizkörper. Die Stückzulage umfasst die je Heizkörper
einmalig
anfallenden Arbeiten, insbesondere das Lösen und
Trennen der
Anschlussleitungen, Rücklaufverschraubungen und
Heizkörperventile, das Entfernen der Befestigungen,
Halterungen und Konsolen sowie das Aufnehmen und
Abtransportieren des demontierten Heizkörpers. Die
Heizkörper
sind fachgerecht von den Anschlussleitungen zu
trennen, aus
den Befestigungen zu lösen, aufzunehmen und innerhalb
des
Gebäudes bis zur vorgesehenen Sammelstelle bzw.
Ladezone
zu transportieren. Nicht weiter genutzte Befestigungs-,
Anschluss- und Montagematerialien sind, soweit ohne
Eingriff in
angrenzende Bauteile möglich, vollständig zu
entfernen. Die
Arbeiten erfolgen innerhalb des Gebäudes, auch unter
beengten Platzverhältnissen sowie bei Behinderungen
durch
vorhandene technische Installationen, Einbauten oder
angrenzende Bauteile. In die Leistung einzurechnen sind
sämtliche Nebenarbeiten, der innerbetriebliche
Transport, das
Laden, die ordnungsgemäße Entsorgung der demontierten
Bauteile einschließlich Zubehör sowie die
Grobreinigung des
unmittelbaren Arbeitsbereiches.

Demontieren und entsorgen, einschließlich Grobreinigung
des Arbeitsplatzes.
Menge: 6,000 St

**03.02.8 Entleerung der Heizungsanlage**
Die vorhandene Heizungsanlage ist vor Beginn der
Demontagearbeiten an geeigneter Stelle fachgerecht zu
entleeren. Ein Schmutzwasseranschluss befindet sich im
Umkreis von ca. 25 m zur Heizungsverteiler.

Der Leitungsinhalt beträgt ca. 1.500 l und umfasst das
Heizungsleitungsnetz einschließlich Vorlauf- und
Rücklaufleitungen sowie zugehöriger Anlagenteile.

Zur vollständigen Entleerung sind an den obersten
Stellen in
den Gebäude die Entlüftungsstopfen der Heizflächen zu
lösen,
damit das Rohrleitungsnetz Luft ziehen kann. Das
anfallende
Restwasser ist fachgerecht und schadlos abzuleiten.
Menge: 1,000 St

### Titel 04 KERNBOHR- UND STEMMARBEITEN

#### Bereich 04.01 KERNBOHR- UND STEMMARBEITEN

*Hinweis*
Kernbohrungen sind ausschließlich mit dem maximal
erforderlichen Durchmesser einschl. des für den
Brandschutz
bzw. Schallschutz erforderlichen Abmessungen
auszuführen.
Werden größere Bohrungsdurchmesser als erforderlich
ausgeführt, erfolgt keine Vergütung. Der Bauherr wird
diese
Schäden zu Lasten der Verursacher beseitigen lassen.
Schadensersatzansprüche bleiben ausdrücklich
vorbehalten.
Bei allen Arbeiten, insbesondere bei den Kernbohrungen,
wird ausdrücklich darauf hingewiesen, dass alle
bauseits
vorhandenen Einrichtungsgegenstände zu schützen sind.
Bei den Bohrarbeiten ist darauf zu achten, dass
statisch relevante Bauteile nicht durchbohrt werden.
Bei den Kernbohrarbeiten sind alle erforderlichen
Maßnahmen zur Vermeidung von Schäden zu treffen.
Hierbei ist besonders darauf zu achten, dass kein
Wasser in
andere Baubereiche gelangt.
Einschließlich Anzeichnen der Bohrpunkte und Einmessen.
Einrichtung und Räumen der Baustelle und Reinigen des
Arbeitsbereiches vor Verlassen des Arbeitsplatzes.
Ebenfalls zu berücksichtigen ist der Aufbau und das
Ansetzen
des Kernbohrgerätes für Wand oder Deckenbohrungen,
einschl.
aller Nebenarbeiten wie Haltebohrungen und Dübel sowie
Wasseranschlüsse.

Die Kosten hierfür sind in die Einheitspreise
einzurechnen.

**04.01.1 Erstellen von Kernb. Ansetzen vom Gerät**
Aufbau und Ansetzen des Kernbohrgerätes
für Wand- oder Deckenbohrungen,
einschl. aller Nebenarbeiten wie Haltebohrungen
und Dübel sowie Wasseranschlüsse.

Pro Kernbohrung ist eine Durchtrennung von
Bewehrungsstahl bis 2 cm² Schnittfläche zu kalkulieren.

Darüber hinaus vorhandener Bewehrungsstahl wird über
die
folgende Zuschlagsposition berücksichtigt.

Vorgenannte Leistung vollständig erbringen.
Menge: 16,000 St

**04.01.2 Zuschlagsposition Kernbohrungen**
Durchschneiden von Bewehrungsstahl über 2 cm²
Schnittfläche als Zuschlagsposition der zuvor
beschriebenen Kernbohrungen.

Vorgenannte Leistung vollständig erbringen.
Menge: 5,000 cm²

**Ausführungsbeschreibung 0060 Kernbohrung**
*Kernbohrung*
lfdm. Kernbohrung durch Stahlbetonwände oder -decken,
sowie
Mauerwerkswänden herstellen.

**04.01.3 Kernbohrung bis 60 mm**
Leistung wie zuvor in vollem Wortlaut beschrieben,
jedoch lfdm. Kernbohrung, Durchmesser bis 60
Menge: 0,900 m

**04.01.4 Kernbohrung 61 bis 80 mm**
Leistung wie zuvor in vollem Wortlaut beschrieben,
jedoch lfdm. Kernbohrung, Durchmesser 61 bis 80 mm
Menge: 0,575 m

**04.01.5 Kernbohrung 81 bis 100 mm**
Leistung wie zuvor in vollem Wortlaut beschrieben,
jedoch lfdm. Kernbohrung, Durchmesser 81 bis 100 mm
Menge: 2,000 m

**04.01.6 Kernbohrung 101 bis 130 mm**
Leistung wie zuvor in vollem Wortlaut beschrieben,
jedoch lfdm. Kernbohrung, Durchmesser 101 bis 130 mm
Menge: 0,600 m

**04.01.7 Kernbohrung 131 bis 150 mm**
Leistung wie zuvor in vollem Wortlaut beschrieben,
jedoch lfdm. Kernbohrung, Durchmesser 131 bis 150 mm
Menge: 1,200 m

**04.01.8 Kernbohrung 151 bis 180 mm**
Leistung wie zuvor in vollem Wortlaut beschrieben,
jedoch lfdm. Kernbohrung, Durchmesser 151 bis 180 mm
Menge: 1,200 m

**Ausführungsbeschreibung 0061 Herstellen von Trockenbau Öffnungen**
*Herstellen von Trockenbau Öffnungen*
Herstellen von Öffnungen in bauseits gestellten
Trockenbauwänden zur Verlegung von Leitungen.
Rund oder Eckiger Ausschnitt. Maßangabe Durchmesser
oder
längste Kantenlänge. Öffnen und Entsorgen der
Trockenbauwand gem. Abstimmung mit Objektüberwachung
Hochbau und TGA.

**04.01.9 Herstellen von Trockenbau Öffnungen bis 100 mm**
Leistung wie zuvor in vollem Wortlaut beschrieben,
jedoch rund oder eckig. Umfang oder größte Kantenlänge
bis 100 mm.

Vorgenannte Leistung vollständig erbringen.
Menge: 2,000 St

**04.01.10 Herstellen von Trockenbau Öffnungen bis 150 mm**
Leistung wie zuvor in vollem Wortlaut beschrieben,
jedoch rund oder eckig. Umfang oder größte Kantenlänge
bis 150 mm.

Vorgenannte Leistung vollständig erbringen.
Menge: 2,000 St

### Titel 05 SONSTIGES, STUNDENLOHN- UND REVISIONSARB

#### Bereich 05.01 SONSTIGES

**05.01.1 Leitern und Rollgerüste**
Gestellung von Leitern und Rollgerüst mit Gummirollen,
für
Montagearbeiten für Höhen wie in den Vorbemerkungen
beschrieben. Liefern und während der Baustellenzeit
vorhalten.
Die wirtschaftlich, effiziente Verwendung von
geliehenen
Gerüsten o.ä. ist vom AN selbstständig zu koordinieren.
Mehrfaches Auf- und Abbauen ist im EP zu
berücksichtigen.
Leitern und Rollgerüst gem. BG-Bestimmungen mit
Rückenschutz und Steigleitern.
Menge: 1,000 psch

**05.01.2 Prüfen der bauseits angelegten Durchbrüche**
Vor Montagebeginn sind die bauseits erstellten Wand-
und
Deckendurchbrüche durch den AN Lüftung an Hand der
erstellten Montageplanung, sowie der zur Verfügung
gestellten
Schlitz- und Durchbruchsplanung zu prüfen.
Festgestellte Abweichungen sind der Bauleitung TGA
sowie
Bauleitung Hochbau mitzuteilen und schriftlich zu
dokumentieren. Die anschließende Überarbeitung der
Durchbrüche erfolgt dann durch den Ersteller, sofern
nichts
anderes vereinbart wird.
Menge: 1,000 psch

**05.01.3 Dokumentation Bautagebuch**
Arbeitstägliche Führung eines Bautagebuches über den
gesamten Ausführungszeitraum. Nachfolgende Angaben sind
im Bautagebuch aufzuführen:
Name der Baumaßnahme (Anschrift, Projektname,)
Namen der auf der Baustelle eingesetzten Personen
getrennt nach:
Funktionen
der ausgeführten Arbeiten
Arbeitszeiten
Anfang und Ende von Stundenlohnarbeiten
Lieferungen
Baufortschritt (Fotodokumentation)
Witterungsgrößen
besondere Vorkommnisse
Einsatz von Großgerät

Besondere Angaben:
Notwendigkeit, Beantragung und Genehmigung etwaiger
Abweichungen von den ausgehändigten Bauzeichnungen
Alle Umstände aus denen Schadenersatzansprüche oder
das Recht zur Kündigung des Vertrages hergeleitet
werden
können
Unterbrechung und Verzögerung der Arbeiten mit Angabe
der Ursachen
Detaillierte Erfassung aller Sachverhalte bei
Behinderungsanzeigen von Auftragnehmern.

Das Bautagebuch ist jeweils zeitnah nach Erstellung der
Objektüberwachung TGA zur Unterschrift vorzulegen. Die
Übergabe erfolgt wöchentlich zur Baubesprechung bzw.
jeweils
zum Ende einer Kalenderwoche per E-Mail an den vom
Objektplaner benannten Objektüberwacher.
Menge: 1,000 psch

**05.01.4 Dokumentation Brandschutz**
Dokumentation der erstellten Brandschottungen inkl.
Fotodokumentation sowie eindeutiger Kennzeichnungen
durch
Nummerierung. Festhalten der Dokumentation in einem
separaten Revisionsplan oder Protokoll. Die
Dokumentation
muss während der laufenden Maßnahme geführt werden und
ist
auf Verlangen der Objektüberwachung TGA vorzulegen.
Anzahl
Rohrschottungen gem. der vorgenannten Summen der
Brandschutzmaßnahmen.
Menge: 1,000 psch

#### Bereich 05.02 REVISIONSUNTERLAGEN

**05.02.1 Anlagenschemata Trinkwasseranlage**
Liefern und Montieren der vollständigen
Anlagenschemata für
die jeweilige Trinkwasseranlage. Die Pläne sind im
Originalformat farbig auszudrucken und wetterfest zu
laminieren. Die Montage hat gut sichtbar und dauerhaft
an
geeigneter Stelle in der Technikzentrale bzw. im
Hausanschlussraum zu erfolgen (z. B. mittels
Klemmleiste,
Rahmung oder direkter Wandbefestigung). Die Schemata
müssen dem tatsächlichen Ausführungsstand ("As-Built")
entsprechen und alle relevanten Komponenten sowie
Messstellen enthalten.
Menge: 1,000 psch

**05.02.2 Anlagenbuchs gemäß VDI 6023**
Fachgerechte Erstellung eines Anlagenbuchs gemäß VDI
6023
und TrinkwV in digitaler und physischer Form. Die
Leistung
umfasst die Erfassung der Anlagendaten, Einpflege von
Bestandsplänen und technischen Datenblättern sowie die
Erstellung eines individuellen Instandhaltungs- und
Hygieneplans (nach DIN EN 806-5). Inbegriffen sind die
Ersteintragung aller Betriebsparameter (Temperaturen,
Inbetriebnahmeprotokolle) sowie die laufende jährliche
Fortschreibung. Dabei sind sämtliche Wartungsnachweise,
Prüfergebnisse (z. B. Legionellenuntersuchungen) und
Anlagenänderungen rechtssicher zu dokumentieren, um die
Betreiberpflichten lückenlos nachzuweisen. Ausführung
durch
qualifiziertes Personal nach VDI 6023.
Das Anlagenbuch ist in einem geschützten Behältnis vor
Ort in
einer der Technikzentralen zu lagern. Darüber hinaus
ist dies
als separater Bestandteil der Revisionsunterlagen
aufzuführen.

Vorgenannte Leistung vollständig erbringen
Menge: 1,000 St

**05.02.3 Anlagenschemata Heizungsanlage**
Liefern und Montieren der vollständigen Anlagenschemata
(Hydraulik- und Funktionsschemata) für die jeweilige
Heizzentrale. Die Pläne sind im original Format farbig
auszudrucken und wetterfest zu laminieren. Die Montage
hat
gut sichtbar und dauerhaft an geeigneter Stelle in der
Heizzentrale zu erfolgen (z. B. mittels Klemmleiste,
Rahmung
oder direkter Wandbefestigung). Die Schemata müssen dem
tatsächlichen Ausführungsstand "As-Built" entsprechen
und alle
relevanten Komponenten sowie Messstellen enthalten.
Menge: 1,000 psch

**05.02.4 Anlagenbuch gemäß VDI 2035**
Erstellen und Liefern eines vollständigen
Anlagenbuches zur
Dokumentation der Wasserbeschaffenheit gemäß VDI 2035.
Das Anlagenbuch ist in der Heizzentrale dauerhaft und
gut
zugänglich zu hinterlegen. Das Anlagenbuch muss
zwingend
folgende Angaben und Nachweise enthalten:

Anlagenspezifische Daten (Systemvolumen,
Kesselleistung,
Werkstoffe).
Nachweis der Erstbefüllung und Nachspeisung
(Mengenmessung über Wasserzähler).
Protokollierung der Wasseranalyse (Härte, pH-Wert,
elektrische Leitfähigkeit, Aussehen).
Dokumentation der eingesetzten Wasseraufbereitung (z.
B.
Enthärtung, Entsalzung).
Wartungsplan und Felder für die regelmäßige
Dokumentation der jährlichen Wasserprüfung.
Menge: 1,000 St

**05.02.5 Revisionsunterlagen Sanitärinstallationsarbeiten:**
zusätzlich zu den in der VOB geforderten technischen
Unterlagen, für die ausgeführten

Sanitärinstallationsarbeiten:

Revisionszeichnungen Grundrisse und Schemen farbig, im
Maßstab 1:50, gefaltet im DIN A4 Format.
Sämtliche Unterlagen in Stehordnern geheftet.
Anlagenbeschreibung
Messprotokolle
Spülprotokolle
Protokoll Dichtheitsprüfung
Protokoll über die Einweisung des Wartungs- und
Bedienpersonals
Ersatzteilliste
Abnahme- und Prüfbescheinigung
Fachunternehmererklärung
alle für einen sicheren und wirtschaftlichen Betrieb
erforderlichen Betriebs-, Bedienungs- und
Wartungsanleitungen
Aufstellung der wiederkehrenden Prüfungen
Material- und Liefernachweise
Die vorgenannten Unterlagen sind zusätzlich in den
Formaten DXF, DWG und PDF auf einem USB-Stick sowie
per Datentransfer über eine Cloud bereitzustellen.

Die Unterlagen sind auf Grundlage des letzten
freigegebenen
Planstands der Architektenpläne zu erstellen.

Die Unterlagen sind zweifach, spätestens 10 Werktage
vor
Einreichung der Schlussrechnung, dem Auftraggeber zur
Prüfung vorzulegen.

Ohne vollständige Vorlage der vorgenannten Unterlagen
ist eine
Abnahme der erbrachten Leistungen sowie die Stellung
der
Schlussrechnung ausgeschlossen.
Menge: 1,000 psch

**05.02.6 Revisionsunterlagen Heizungsinstallationsarbeiten:**
zusätzlich zu den in der VOB geforderten technischen
Unterlagen, für die ausgeführten

Heizungsinstallationsarbeiten:

Revisionszeichnungen Grundrisse und Schemen farbig, im
Maßstab 1:50, gefaltet im DIN A4 Format.
Sämtliche Unterlagen in Stehordnern geheftet.
Anlagenbeschreibung
Messprotokolle
Spülprotokolle
Protokoll Dichtheitsprüfung
Protokoll über die Einweisung des Wartungs- und
Bedienpersonals
Ersatzteilliste
Abnahme- und Prüfbescheinigung
Fachunternehmererklärung
alle für einen sicheren und wirtschaftlichen Betrieb
erforderlichen Betriebs-, Bedienungs- und
Wartungsanleitungen
Aufstellung der wiederkehrenden Prüfungen
Material- und Liefernachweise
Die vorgenannten Unterlagen sind zusätzlich in den
Formaten DXF, DWG und PDF auf einem USB-Stick sowie
per Datentransfer über eine Cloud bereitzustellen.

Die Unterlagen sind auf Grundlage des letzten
freigegebenen
Planstands der Architektenpläne zu erstellen.

Die Unterlagen sind zweifach, spätestens 10 Werktage
vor
Einreichung der Schlussrechnung, dem Auftraggeber zur
Prüfung vorzulegen.

Ohne vollständige Vorlage der vorgenannten Unterlagen
ist eine
Abnahme der erbrachten Leistungen sowie die Stellung
der
Schlussrechnung ausgeschlossen.
Menge: 1,000 psch

#### Bereich 05.03 STUNDENLOHNARBEITEN

*Hinweis*
HINWEIS:
Stundenlohnarbeiten werden nur anerkannt, wenn sie auf
ausdrückliche Anordnungen des Auftraggebers ausgeführt
werden. Die in den Positionen angegebenen Lohn- bzw.
Entgeltgruppen dienen nur zur Festlegung der erwarteten
Qualifikation der Personen, die die Stundenlohnarbeiten
ausführen. Der Nachweis über die angefallenen
Stundenlohnarbeiten ist zu führen und durch
Tagelohnzettel, die
dem Auftraggeber spätestens am nächsten Arbeitstag zur
Bestätigung vorzulegen sind, zu erbringen. Der
Einheitspreis gilt
unabhängig von der Anzahl der abzurechnenden Stunden.

**05.03.1 Monteurstunden (4. Berufsjahr)**
Monteurstunden (4. Berufsjahr)
für die Durchführung von unvorhersehbaren Arbeiten. Die
Beauftragung erfolgt nach Anweisung durch die
Objektüberwachung .
Einschl. aller Zuschläge für Lohn- und Nebenkosten,
Auslösungen, Fahrtkosten, etc. zum Nachweis.
Menge: 20,000 h

**05.03.2 Montagehelfer (2. Berufsjahr)**
Montagehelfer (2. Berufsjahr)
für die Durchführung von unvorhersehbaren Arbeiten. Die
Beauftragung erfolgt nach Anweisung durch die
Objektüberwachung .
Einschl. aller Zuschläge für Lohn- und Nebenkosten,
Auslösungen, Fahrtkosten, etc. zum Nachweis.
Menge: 20,000 h

### Titel 06 WARTUNGSARBEITEN

#### Bereich 06.01 WARTUNGSARBEITEN

*Hinweis*
Der Auftraggeber beabsichtigt, die in den zuvor
genannten
Titeln, beschriebenen Systemkomponenten durch den
Ersteller
der Anlage warten zu lassen. Die Beauftragung der
Wartung
erfolgt separat im jeweiligen Jahr.
Daher ist der jährliche Einheitspreis für eine
1-malige Wartung
gemäß VDMA Blätter zu kalkulieren

Die Wertung der Angebote und der Angebotssumme erfolgt
unter Berücksichtigung aller Titel. Der AG behält sich
vor
diese aber separat zu vergeben

*Hinweis*
Alle nachfolgenden Objekte sind zusätzlich zu den in
den
VDMA-Blättern aufgeführten Objekten zuwarten bzw. bei
der
Wartung zu berücksichtigen:

Sanitär
Wassermanagementsystem
Trinkwasserhausanschluss

Heizungstechnik
Einstellwerte Statische Heizflächen

**06.01.1 Wartung der Anlagen für das 1. Jahr**
innerhalb der Verjährungsfrist für Mängelansprüche,
1-malige Wartung der Sanitär- und Heizungstechnik aus
den
vorgenannten Titeln

Wartungsarbeiten der Anlagenbestandteile gemäß der
"Vorbemerkungen Wartung".

Jährliche Pauschale für das 1. Jahr!

Leistung komplett erbringen.
Menge: 1,000 psch

**06.01.2 Wartung der Anlagen für das 2. Jahr**
innerhalb der Verjährungsfrist für Mängelansprüche,
1-malige Wartung der Sanitär- und Heizungstechnik aus
den
vorgenannten Titeln

Wartungsarbeiten der Anlagenbestandteile gemäß der
"Vorbemerkungen Wartung".

Jährliche Pauschale für das 2. Jahr!

Leistung komplett erbringen.
Menge: 1,000 psch

**06.01.3 Wartung der Anlagen für das 3. Jahr**
innerhalb der Verjährungsfrist für Mängelansprüche,
1-malige Wartung der Sanitär- und Heizungstechnik aus
den
vorgenannten Titeln

Wartungsarbeiten der Anlagenbestandteile gemäß der
"Vorbemerkungen Wartung".

Jährliche Pauschale für das 3. Jahr!

Leistung komplett erbringen.
Menge: 1,000 psch

**06.01.4 Wartung der Anlagen für das 4. Jahr**
innerhalb der Verjährungsfrist für Mängelansprüche,
1-malige Wartung der Sanitär- und Heizungstechnik aus
den
vorgenannten Titeln

Wartungsarbeiten der Anlagenbestandteile gemäß der
"Vorbemerkungen Wartung".

Jährliche Pauschale für das 4. Jahr!

Leistung komplett erbringen.
Menge: 1,000 psch

USt %: 19,00
